# Neubau Zentralklinikum
Angebotsaufforderung (GAEB DA XML 3.3, DA83)
Projekt: 40219-01 Neubau ZK Lohr
Währung: EUR
Erstellt mit: CaliforniaX by G&W Software AG, CaliforniaX V25.2.05, 21.04.2026

## ZK-361-01 Stahl. Vordach, LKV
Datum: 21.04.2026

*Hinweis: 1. UMFANG DER BAUARBEITEN:*
1. UMFANG DER BAUARBEITEN:

Bei den ausgeschriebenen Leistungen handelt es sich im
Wesentlichen um Stahlbauarbeiten für ungedämmte Dächer
mit Deckung aus Trapezprofilen,
Dachabdichtungs- und Gründacharbeiten, einschl.
Dachentwässerung und Absturzsicherungen sowie
Alu-Blechbekleidungen für Attiken und Deckenuntersichten
und ungedämmte Alu-Glattblech-Fassaden
für den Neubau des Klinikums Main- Spessart in 97816 Lohr.

*Hinweis: 2. PLANANLAGE:*
2. PLANANLAGE:

Folgende Pläne und Unterlagen liegen dem Leistungsverzeichnis
als Kalkulationsgrundlage bei:

- siehe separates Anlagenverzeichnis

Dieses Leistungsverzeichnis wurde automatisch sortiert.
Der Bieter hat die Vollständigkeit der Unterlagen
anhand der Seitenzahlen zu prüfen und ggf. fehlende
Blätter anzufordern.

Die Leistungen sind gemäß den zum Zeitpunkt der Ausführung
gültigen und freigegebenen Ausführungsplänen auszuführen.

*Hinweis: 3. BAUSTELLEN-BESCHREIBUNG NACH DIN 18299*
3. BAUSTELLEN-BESCHREIBUNG NACH DIN 18299

Angaben zur Baustelle:

Das Klinikum Main-Spessart beabsichtigt
den Neubau des Zentralklinikums in Lohr am Main.

Lage der Baustelle (Anschrift):
Neubau Klinikum Main-Spessart
Zentralklinikum MSP
Am Sommerberg
97816 Lohr am Main

Zufahrtsmöglichkeiten:

Das Grundstück für den Neubau Zentralklinikum Lohr liegt am
südwestlichen Rand der Stadt Lohr.
Das Baugrundstück wird nördlich, östlich und südlich von kleinteiliger Wohnbebauung begrenzt.
Unmittelbar nördlich schließt ein Reitverein an.
Westlich begrenzen zwei Wohnhäuser das Baugrundstück.
Das Grundstück wird ausschließlich über eine neu errichtete Privatstraße erschlossen. Die Zufahrt erfolgt über die öffentlichen Straßen "Westtangente" und "Zur Alm". "Zur Alm" mündet in die Privatstraße "Am Sommerberg", von welcher wiederum die neue Privatstraße erschlossen wird. Diese führt nördlich des Baugrundstücks in südliche Richtung auf das Grundstück, um dann westlich entlang des Reitvereins das Grundstück zu erschließen.

Im Süden des Baufeldes befindet sich eine Feuerwehrzufahrt
mit einem Fußgängereingang für die Objektüberwachung.
Diese Zufahrt über die Straße "Bergwiesenstraße" dient ausdrücklich nicht als Zufahrt für Baufahrzeuge und ist jederzeit freizuhalten. Gleiches gilt für das Tor im Osten des Grundstückes, dieses ist dauerhaft verschlossen und kann nicht als Zugang zur Baustelle genutzt werden.

Art der geplanten baulichen Anlagen:

Das neue Klinikum verortet sich in südwestlicher Grundstückslage.
Das Baugrundstück fällt von Westen nach Osten ab.
Im westlichen Teil liegt das Gebäude unterhalb des Bestandsgeländes
und wächst nach Osten aus diesem heraus. Der Haupteingang
öffnet sich in nordöstlicher Richtung zum abfallenden Gelände.

Auf dem Baugrundstück ist ein Medizinisches Versorgungszentrum (MVZ) vorgesehen, dieses ist nicht Bestandteil der Planung.
Der Standort für das MVZ ist nördlich in Verlängerung des Klinikums angegliedert. Das MVZ wird als freistehendes Gebäude konzipiert.
Als spätere Verbindung zwischen MVZ und Klinikum wird vorab ein Verbindungsgang im Untergeschoss errichtet. Zwischen Klinikum und MVZ befindet sich die geplante Liegendkrankenvorfahrt.

Westlich hinter dem Klinikum befindet sich der Wirtschaftshof.
Die Abfahrt zum Wirtschaftshof, welcher auf dem Niveau des Untergeschosses des Klinikums liegt, befindet sich an der westlichen Grundstücksgrenze. An den Wirtschaftshof schließt südlich die geplante
Feuerwehrumfahrt an. Die notwendigen Geländeabfangungen erfolgen mittels Bohrpfahl-Stützwänden und Gabionen-Stützwänden.

Das geplante Parkhaus liegt am östlichen Rand des Baufelds, es liegt mit seiner Einfahrtsebene ca. 10,00 m unter OKFF der Zugangsebene des Klinikums und des MVZ, und entwickelt sich durch die versetzt angeordneten Parkebenen nach oben bis auf das Niveau der Zugangsebene.
Südlich des Parkhauses liegt der geplante Mitarbeiterparkplatz.
Die notwendigen Geländeabfangungen erfolgen mittels Gabionen-Stützwänden.

Das geplante Zentralklinikum Lohr beinhaltet
ca. 17.200 m² Nutzungsfläche sowie ca. 33.200 m² BGF
(ohne Wirtschaftshof, ohne Parkhaus)
und hat eine Gesamtbettenzahl von 280 Betten.

Das Gebäude besteht aus drei Gebäudeteilen:
Bauteil A, B und C

Der Neubau verfügt über fünf Geschosse:
Das Untergeschoss, das Erdgeschoss und das 1. Obergeschoss
mit einer Regelgeschosshöhe von jeweils 4,50 m sowie das
2. Obergeschoss und das 3. Obergeschoss mit einer Regelgeschosshöhe von jeweils 3,70 m.
Das Gebäude springt mehrfach in verschiedenen Geschossen von unten nach oben zurück.
Alle Dachflächen werden als Flachdächer ausgebildet.

Nutzungsverteilung:

Das Gebäude gliedert sich nutzungsspezifisch in folgende Teile:
Im Untergeschoss befinden sich Lagerräume und Technikzentralen,
Umkleidebereiche für die Mitarbeiter, die Zentralsterilisation
und die Zentralküche. Das Untergeschoss steht in direkter Verbindung mit dem Wirtschaftshof.
Im Erdgeschoss befinden sich die zentralen Eingangs- und
Erschließungszonen sowie die Notaufnahme, Funktionsdiagnostik, Labor, Arztdienste und die Verwaltungsbereiche.
Im 1. Obergeschoss befindet sich das Funktionsgeschoss mit allen hochinstallierten, diagnostischen Bereichen.
Diese gruppieren sich um den zentralen Erschließungskern.
Im 2. Obergeschoss befinden sich zwei Allgemeinpflegestationen und eine geriatrische Station.
Im 3. Obergeschoss befinden sich zwei Allgemeinpflegestationen
und eine Allgemeinpflegestation mit 4 Palliativbetten.

Die Dachflächen dienen u.a. als Aufstellfläche für technische
Geräte wie Rückkühler, Photovoltaikanlagen und Lüftungsgeräte.
Die oberste Dachfläche wird bekiest ausgeführt. Tieferliegende
Dachflächen, welche eine Aussicht aus den Arbeits- und
Patientenbereichen ermöglichen erhalten eine extensive Begrünung.

Der Hubschrauberlandeplatz ist auf der Dachfläche auf dem östlichen Gebäudeflügel (Bauteil C) angeordnet. Dieser ist an zwei Notfallaufzüge angebunden, welche kurze Wege in die Notaufnahme, den OP und die Intensivstation sicherstellen.

Innere Erschließung:

Der Haupteingang befindet sich im Erdgeschoss auf der nördlichen Gebäudeseite.
Vom Foyer des Klinikums werden alle Bereiche, wie die Erschließung des gesamten Erdgeschosses,
sowie der Ober- und Untergeschosse erreicht.
Die vertikale Haupterschließung erfolgt durch die dem Foyer
angegliederten beiden Personenaufzüge und der zentralen Treppe
in der Mitte des Gebäudes. Im Rücken der öffentlichen Erschließung angeordnet befinden sich die vier Bettenaufzüge.
Vier weitere Treppenkerne erschließen das Gebäude.
Diese dienen nicht der öffentlichen Erschließung, sondern nur als
Geschossverbindung für die Mitarbeiter des Klinikums,
sowie für die Entfluchtung des Gebäudes für alle Personen.

Fassade:

Die Fassaden von Erdgeschoss und Untergeschoss sowie der Innenhöfe werden als vorgehängte hinterlüftete Fassade (VHF) mit einer Außenwandbekleidung aus großformatigen Faserzementtafeln
ausgeführt.
Die Fassaden der Obergeschosse werden als vorgehängte hinterlüftete Fassade (VHF) mit einer Außenwandbekleidung aus Nadelholz ausgeführt Fenster werden als Lochfenster in die Fassade integriert.
Der Haupteingang im Erdgeschoss erhält eine großflächige
Verglasung.

Tragwerk:

Das Haupttragwerk wird in Stahlbetonskelettbauweise errichtet,
bestehend aus Stahlbetonstützen im Regelstützenraster
von 7,50 m x 7,50 m und Stahlbetonflachdecken.
Hierdurch ist eine möglichst hindernisfreie Führung der Haustechnik möglich. Die Decken der Patientenzimmer in den Obergeschossen erhalten eine Betonkerntemperierung.
Der Neubau wird durch zwei Dehnfugen in drei Gebäudeteile
(Bauteil A, B und C) unterteilt.
Die Aussteifung der Gebäudeteile erfolgt jeweils über
Treppenhaus-/Aufzugskerne aus Stahlbetonwänden.
Am Deckenrand entlang der Außenfassade werden umlaufend tragende Stahlbetonunterzüge ausgeführt, bündig mit den Fassadenstützen. Die Ausfachung der Außenwände erfolgt mit nichttragendem Mauerwerk.
Technikschächte werden teilweise mit Stahlbetonwänden ausgeführt,
mindestens eine Wand wird mit nichttragendem Mauerwerk
verschlossen. Nichttragende Innenwände werden in Mauerwerk,
Leichtbau oder als transparente Trennwände errichtet.

Die Bodenplatte sowie die an das Erdreich angrenzenden Außenwände werden als WU-Betonkonstruktion ausgeführt. Die Abdichtung der erdberührten Bauteile wie Außenwände und Bodenplatte erfolgt als WU-Konstruktion und Frischbetonverbundfolie als additiver Rissabdichtung.Die Baukörpergründung erfolgt über Bohrpfähle.

Lage der geplanten baulichen Anlagen:
Die Lage des Gebäudes, der Baustelleneinrichtungsflächen
und Wegeführung sowie Höhenangaben sind den beigefügten
Planunterlagen zu entnehmen.

Vermutete Kampfmittel im Bereich der Baustelle,
Ergebnisse von Erkundung- oder Beräumungsmaßnahmen:
Eine Luftbildauswertung sowie eine Oberflächensondierung mit
Nachgrabung wurden durchgeführt. Die Auswertung hat keinen Hinweis auf vorhandene Kampfmittel ergeben.

Baustellenkrane:
Baustellenkrane sind mit Befeuerung nach Vorschriften des
Luftfahrt-Bundesamtes auszustatten.

*Hinweis: 4. ERDBEBENZONE*
4. ERDBEBENZONE

Gemäß geotechnischer Untersuchung des Baugeländes liegt Lohr in keiner Erdbebenzone nach DIN EN 19981.

*Hinweis: 5. BAUSTELLENKOORDINATION*
5. BAUSTELLENKOORDINATION/ ENTSORGUNGSLOGISTIK

Zur Unterstützung der logistischen Koordination, zum Interessenausgleich aller am Bau beteiligten Unternehmen und zur Überwachung der Einhaltung der logistischen Bedingungen wird die Baustellenkoordination durch ein Baustellenlogistikunternehmen ausgeführt.

Die Baustellenkoordination errichtet die allgemeine Baustelleneinrichtung aus Bauzaun und Zugängen, eine Containeranlage für die Objektüberwachung des AG und stellt Sanitär- und Firmencontainer zur Verfügung. Die Baustellenkoordination sorgt für kontrollierte Zugänge zur Baustelle, koordiniert Materialanlieferungen, weist Lagerflächen zu, stellt Baustrom- und Bauwasser- Entnahmestellen zur Verfügung und betreibt einen Wertstoffhof auf dem Grundstück.

Ein kontrollierter Zugang zur Baustelle verhindert unberechtigten Zugang und erhöht den allgemeinen Schutz der Baustelle vor Diebstahl und Vandalismus.

Durch rechtzeitige Planung und Koordination aller Transporte/ Anlieferungen werden die vorhandenen logistischen Ressourcen, wie Verkehrswege, Entladeflächen, Entladezeiten und Lagerflächen optimiert.

Außerdem wird die Bereitstellung und Freihaltung von Parkplätzen, Baustraßen und Fluchtwegen überwacht und koordiniert. Errichtet und überwacht werden außerdem Beschilderungen, und allgemeine Absperrungen bzw. Sicherheitseinrichtungen.

Den Anweisungen des Baustellenkoordinators zu vorgenannten Bereichen bzw. gemäß Vorgaben des Logistikhandbuchs ist Folge zu leisten.

Nähere Angaben zu BE und Baustellenkoordination siehe Weitere Besondere Vertragsbedingungen (WBVBs zu Formblatt 214.H).

*Hinweis: 6. MATERIALTRANSPORT*
6. MATERIALTRANSPORT

Grundsätzlich ist der Transport der Materialien zu den Verwendungsstellen, d.h. zum Verarbeitungs-/Einbauort in die jeweiligen Positionen mit einzukalkulieren, sofern nicht besondere Ansätze in den Positionen enthalten sind.

*Hinweis: 7. EINBAU + LIEFERUNG STOFFE:*
7. EINBAU + LIEFERUNG STOFFE:

Alle Leistungen umfassen neben dem Einbau auch die Lieferung der dazugehörigen Stoffe und Bauteile einschl. Abladen und Lagern auf der Baustelle, wenn in der Leistungsbeschreibung nichts anderes
vorgeschrieben ist. Ergänzend hierzu gelten die Regelungen aus den Weiteren Besonderen Vertragsbedingungen (WBVBs zu Formblatt 214.H).

Paletten sind spätestens bei Anlieferung vor Ort deutlich und fest (Spraylack oder wasserfestem Stift) mit dem Namen des AN zu beschriften.

*Hinweis: 8. VORARBEITEN DURCH DEN AG/ METERRISS:*
8. VORARBEITEN DURCH DEN AG/ METERRISS:

Im Gebäude werden bauseits Messmarken in Form von Meterrissen angebracht. Es wird pro Geschoss je ein Meterriss in jedem Bauteil (A,B,C) und im Erschließungskern angebracht. Die Höhen müssen vom AN eigenverantwortlich an die für ihn relevanten Stellen
übertragen werden.

*Hinweis: 9. GERÜSTE:*
9. GERÜSTE:

Gerüste sowie Hebezeuge sind für sämtliche angebotenen Leistungen bereitzustellen und in die Einheitspreise einzukalkulieren.

Arbeitshöhen: siehe Angaben im Leistungsverzeichnis bzw. beiliegende Schnittzeichnungen.

*Hinweis: 10. BAUSTELLENEINRICHTUNG*
10. BAUSTELLENEINRICHTUNG

Das Einrichten, Vorhalten und Räumen der Baustelle einschl. aller
dazugehörigen Nebenarbeiten ist in die Einheitspreise einzurechnen.

*Hinweis: 11. WINTERBAUHEIZUNG*
11. WINTERBAUHEIZUNG

Für den Innenausbau wird im Winter 2025/2026 bauseits eine Winterbauheizung im Gebäude aufgestellt. Das Gebäude wird provisorisch beheizt, um Unterbrechungen im Innenausbau möglichst zu vermeiden.

Weitere Winterbauvorkehrungen wird der Bauherr nicht vornehmen.

*Hinweis: 12. PRODUKTANGABEN BIETER*
12. PRODUKTANGABEN BIETER

Produktdatenblätter, Zulassungen etc. und sonstige Nachweise sowie Muster sind spätestens auf Anforderung innerhalb von 6 Kalendertagen vorzulegen (in Schriftform und elektronisch im pdf- Format auf Datenträgern).

Für alle Bauabschnitte sind jeweils die gleichen Produkte anzubieten.

*Hinweis: 13. ANGABEN ÜBER BAUART, BAUTEIL, BAUSTOFF:*
13. ANGABEN ÜBER BAUART, BAUTEIL, BAUSTOFF:

Mit den im Leistungsverzeichnis enthaltenen Angaben über Bauart, Bauteil, Baustoff und Abmessungen gelten auch der Herstellungsvorgang und -ablauf bis zur fertigen Leistung unter Zugrundelegung der anerkannten Regeln der Technik und der gesetzlichen und
behördlichen Vorschriften als beschrieben.
Hierbei bedeutet Bauart das Herstellen durch Zusammenfügen der Stoffe und Bauteile bis zur fertigen Leistung.

*Hinweis: 14. ARBEITEN ANDERER UNTERNEHMER AUF DER BAUSTELLE:*
14. ARBEITEN ANDERER UNTERNEHMER AUF DER BAUSTELLE:

Es sind zeitgleich andere Unternehmer auf der Baustelle tätig.

*Hinweis: 15. ANFORDERUNGEN AN RECYCLING-MATERIALIEN:*
15. ANFORDERUNGEN AN RECYCLING-MATERIALIEN:

Beabsichtigt der AN Recyclingmaterialien einzubauen, ist zuvor die Zustimmung des AG unter Vorlage der erforderlichen Nachweise,
Unbedenklichkeitsbescheinigungen und Zulassungen vorzulegen.

*Hinweis: 16. ANFORDERUNGEN GESUNDHEITS- UND UMWELTSCHUTZ*
16. ANFORDERUNGEN AN STOFFE IN BEZUG AUF
GESUNDHEITS- UND UMWELTSCHUTZ:

Es dürfen grundsätzlich keine lösungsmittelhaltigen oder als gesundheitsschädlich eingestuften Materialien verarbeitet werden.
Lösungsmittelhaltige Materialien sind nur zulässig, wenn keine technischen Alternativen möglich sind und bei entsprechendem Nachweis die eingesetzten Materialien vor Beginn der Arbeiten vom Auftraggeber genehmigt werden. Die Datenblätter der Materialien sind hierfür vorzulegen.

Für alle zum Einbau in Innenräumen kommenden Materialien muss der Nachweis der gesundheitlichen Unbedenklichkeit gemäß ABG - Anforderungen an bauliche Anlagen bezüglich des Gesundheitsschutzes - des DIBt erbracht sein.

Bei allen Materialien, die in Boden und Grundwasser eingebaut bzw. durch Niederschlag beaufschlagt werden, ist sicherzustellen, dass die verwendeten Bauteile weder eine schädliche Bodenveränderung noch eine Grundwasserverunreinigung hervorrufen können.
Bei der Auswahl der Materialien für die betroffenen Bauteile (z.B. Dachhaut, Fassade, Gründung) und bei der Ausführung der Arbeiten ist die ABuG - Anforderungen an bauliche Anlagen bezüglich der Auswirkungen auf Boden und Gewässer - des DIBt einzuhalten.

Die entsprechenden Nachweise sind vom AN vorzulegen.

*Hinweis: 17. ART UND UMFANG VON EIGNUNGSNACHWEISEN:*
17. ART UND UMFANG VON EIGNUNGSNACHWEISEN:

Bei der Verwendung von zulassungspflichtigen Stoffen und Bauteilen ist der gültige Zulassungsbescheid vorzulegen.

*Hinweis: 18. ALLGEMEINER HINWEIS*
18. ALLGEMEINER HINWEIS

Grundlage des Angebotes sind die Leistungsbeschreibung und Plananlagen.

Der AN ist dazu verpflichtet, im Rahmen seiner Kalkulation alle in den Verdingungsunterlagen enthaltenen Information auf inhaltliche Kongruenz zu überprüfen. Dabei sind nicht nur ausdrücklich angegebene Massen, Mengen, Materialien, Termine, begleitende Vertragskonditionen, Einschränkungen, etc. zu berücksichtige, sondern gleichermaßen auch solche Informationen, die sich in der Gesamtschau der Verdingungsunterlagen ergeben und / oder ableitbar sind.
Sollten im Zuge der Prüfung durch den AN inhaltliche Widersprüche festgestellt werden, sind diese vor Angebotsabgabe gegenüber dem AG schriftlich anzuzeigen, damit durch den AG Aufklärung betrieben bzw. für Abhilfe gesorgt werden kann.

*Hinweis: 19. BETONKERNAKTIVIERUNG*
19. BETONKERNAKTIVIERUNG

Für Teile der Stahlbetondeckenbauteile über dem 1. Obergeschoss, dem 2. Obergeschoss und dem 3.Obergeschoss ist eine
Betonkernaktivierung vorgesehen.

Hierbei ist zwingend zu beachten:
Befestigungen von unten in die Stahlbetondecke sind auf eine
max. Bohrtiefe von 50 mm zu beschränken.
Befestigungen von oben in die Stahlbetondecke sind auf eine
max. Bohrtiefe von 100 mm zu beschränken.

In den Stahlbetondecken über dem Untergeschoss und über
dem Erdgeschoss ist keine Betonkernaktivierung vorgesehen.

### 01 STAHLBAUARBEITEN

*Hinweis: ZTV STAHLBAUARBEITEN (09/2021) - (mind. EXC2)*
ZUSÄTZLICHE TECHNISCHE VERTRAGSBEDINGUNGEN (ZTV)
FÜR STAHLBAUARBEITEN

1. Normen, Richtlinien, Vorschriften, Verordnungen

Zusätzlich zur VOB, Teil C (neueste Ausgabe) mit den dort
aufgeführten "Allgemeinen Technischen Vertragsbedingungen
für Bauleistungen (ATV)" gilt folgendes:

- Normen, Erlasse und Bestimmungen für "Stahl im
Hochbau"
- Die jeweils gültigen Technischen Baubestimmungen
- Sämtliche Unfallverhütungsvorschriften und die
Regeln der Bauberufsgenossenschaften
- Die jeweils gültigen TRGS
- Die jeweils gültigen Abfallentsorgungsbestimmungen

Die Ausführung der vertraglichen Leistungen hat in Übereinstimmung mit den DIN-Normen, Fachregeln der Verbände,
Verordnungen der Baubehörden, allgemein anerkannten Regeln
der Technik sowie Hinweisen des Werkstofflieferanten zu
erfolgen. Sie gelten vollinhaltlich als Ergänzung der Leistungsbeschreibung.

Soweit in der Leistungsbeschreibung auf Technische
Spezifikationen (z.B. nationale Normen, mit denen europäische
Normen umgesetzt werden, europäische technische Zulassungen,
gemeinsame technische Spezifikationen, internationale Normen)
Bezug genommen wird, werden auch ohne den ausdrücklichen
Zusatz: "oder gleichwertig" immer gleichwertige Technische
Spezifikationen in Bezug genommen.

2. Ausführung

Die statische Berechnung sowie die Positions- und
Detailpläne des Statikers werden dem AN bauseits zur
Verfügung gestellt, sofern im Leistungsverzeichnis
nicht anders angegeben.

Die vom  Auftragnehmer zu erstellenden Werkstattzeichnungen
sind dem Architekten rechtzeitig zur Prüfung auf die
Übereinstimmung mit dessen Planung vorzulegen.
Es ist ein Prüfungszeitraum von mind. 4 Wochen
einzukalkulieren, die Unterlagen sind entsprechend
rechtzeitig vor Fertigungs- und Montagebeginn einzureichen.
Sollte der Bauablauf oder der Leistungsumfang kürzere
Prüffristen erfordern bzw. ermöglichen, sind diese
rechtzeitig vorab bei der Bauleitung anzumelden und
bestätigen  zu lassen.
Planänderungen des Bauherrn oder des Architekten
berechtigen nicht zu Nachforderungen.

Muss die werkseigene Produktionskontrolle für die
Ausführungsklasse des ausführenden Betriebs höher als
EXC 2 nach DIN EN 1090 sein, ist die Angabe der
abweichenden Anforderungen in der Einzelposition
angegeben.

Stahlteile gemäß Angaben Statik bzw. mind. als S235JR
bzw. S235 JRG2 nach statischer Erfordernis und gemäß
DIN EN 10025.

Schweißnähte gemäß Statik und Erfordernis,
Ausführung durch Fachkraft mit entsprechendem
Schweißnachweis.

Sämtliche Stahlteile sind, sofern in den einzelnen
Positionen des LVs nicht anders festgelegt, gemäß
DIN 18364 gestrahlt (Entrostungsgrad 2 1/2) und mit
einer Korrosionsschutz-Grundbeschichtung gemäß
DIN EN ISO 12944-5 anzuliefern.

Ist im LV eine Verzinkung der Stahlteile gefordert, so
ist diese als Feuerverzinkung gemäß DIN EN ISO 1461
auszuführen, zusätzlich ist die DIN EN ISO 14713 sowie
DASt-Richtlinie 022 zu beachten.

Für die Verbindung und Befestigung der Konstruktion
dürfen nur typengeprüfte und bauaufsichtlich
zugelassene Befestigungsmittel verwendet werden.

Die Ausführung erfolgt gemäß Leistung und Erfordernis
in enger und direkter Zusammenarbeit mit der
bauseitigen Gründungsfirma und Rohbaufirma.
Sämtliche einzubetonierende Stahleinbauteile wie Anker,
Schrauben, Kopf- und Fußplatten usw. sowie die
entsprechenden Ankerpläne sind rechtzeitig auf Abruf
anzuliefern, damit keine Verzögerungen bei
Betonierarbeiten entstehen.

Der Auftragnehmer muss die richtige Lage und Höhe der
für die Aufnahme der Stahlkonstruktion erforderlichen
bauseitigen Unterbauten bzw. die der eigenen
Einbauteile, die durch die Gründungs- bzw. Rohbaufirma
eingebaut werden, vor dem Einbetoniervorgang
überprüfen. Die Überprüfung durch den AN hat innerhalb
von 2 Werktagen nach Abruf zu erfolgen, die Überpüfung
ist zu dokumentieren, und sobald das Prüfungsergebnis
positiv ist, ist die Freigabe der Bauleitung
schriftlich mitzuteilen.

Nachforderungen oder Mehrkosten infolge verspätet angelieferter
Teile sind für den Auftraggeber (Bauherrn) ausgeschlossen.

3. Weitere Leistungen, die in die Einheitspreise
einzukalkulieren sind:

Auf-, Abbau, Vorhaltung Gerüste:
Sämtliche Arbeits-, Flächen- und Schutzgerüste, auch
über 2,00 m Arbeitsbühnenhöhe, sowie spezielle Hebegeräte
und Montagehilfsmittel, die für die Ausführung der einzelnen
Leistungen notwendig sind, sind vom Auftragnehmer zu
stellen und in die Einheitspreise einzukalkulieren.
Die einzelnen Arbeitshöhen sind in den Hauptpositionen
angegeben.
Bauseitige Gerüststellung siehe Vorbemerkungen
Baustelleneinrichtung.
Leistung inkl. Einhaltung der bauberufsgenossenschaftlichen
Auflagen und Verordnungen, insbesondere für Gerüste,
Absturzsicherungen, Montagebühnen u.ä.

#### 01.01 TECHNISCHE BEARBEITUNG

**01.01.0001 Stahlbauzeichnungen herstellen**
Erstellung aller Stahlbauverankerungs- und
Stahlbauwerkstatt-Zeichnungen und Detailpläne
für alle in diesem Leistungsverzeichnis
beschriebenen Stahlkonstruktionen und Trapezprofile,
Geländer und die Stahlrampe,
einschließlich örtlichem Aufmass, der Stücklisten und
Nachweis der Stahlbau-Anschlüsse und
Montagestöße und Herstellung aller Verlegepläne.
Die Pläne sind dem Prüfstatiker 2-fach in Papierform
vorzulegen und freigeben zu lassen.
Die Pläne sind ebenfalls 2-fach in Papierform beim
verantwortlichen Architekten bezüglich der
Anschlussdetails etc. zur Prüfung und Freigabe
vorzulegen.
Es ist ein Prüfungszeitraum von mind. 4 Wochen vor
Montagebeginn einzukalkulieren, die Unterlagen sind
entsprechend rechtzeitig einzureichen.

Planänderungen des AG bzw. seiner Bevollmächtigten,
die sich aufgrund von Abweichungen der durch den AN
vorgelegten Werkplanung ergeben, sind nachzutragen
und berechtigen nicht zu Nachforderungen.

Die freigegebenen und ggf. entsprechend Prüfung des
Prüfstatikers und Architekten korrigierten
Planunterlagen sind der Bauleitung 5-fach in
Papierform und als dwg-Datei und plt-Datei
zu übergeben.

In den Einheitspreis miteinzukalkulieren ist:

Die vollständige konstruktive Bearbeitung
einschließlich örtlichem Aufmaß, Detailierung sowie
die Abstimmung mit dem Architekt, den Fachingenieuren,
dem Statiker und dem Prüfstatiker, inklusive Planung
und Planpauskosten.

Erstellung sämtlicher Stahlbau-Konstruktionspläne
sowie Stahlbau-Verankerungspläne und -Werkstatt-
Zeichnungen inklusive der Stücklisten und Nachweis der
Trägeranschlüsse, einschließlich der erforderlichen
Korrekturen, Ergänzungen, Veränderungen usw. nach
Abstimmung mit dem Architekten.

Spezifikation gemäß Montageablauf.

Angaben über Hilfsstützen für den Bauzustand.

Lichtpaus- und Vervielfältigungskosten sowie Kosten
für Datenträger für die oben genannten Ausfertigungen.

Die Planvorlage-Termine sind in dem vom AN
vorzulegenden Terminplan mitaufzuführen.
Menge: 1,000 psch

**01.01.0002 Statische Berechnung**
Erstellung von prüffähigen statischen Berechnungen
und der hierfür erforderlichen Darstellungen
für alle in diesem Leistungsverzeichnis
beschriebenen Stahlkonstruktionen und Trapezprofile,
Geländer und die Stahlrampe.

Der AN bekommt eine Stabstatik zur Verfügung gestellt.
Detailnachweise und Nachweise der Verbindungsmittel
sind vom AN zu erbringen,
dies ist in den Einheitspreis einzukalkulieren.

Die Dimensionierung der Stahlprofile ist zuvor mit dem
Architekten abzustimmen, sofern von der Planvorgabe
des Architekten abweichend, bzw. nach Vorlage der
Werkstattzeichnung entsprechend zu ändern.

Der Nachweis ist dem Prüfstatiker 2-fach in Papierform
zur Genehmigung vorzulegen.
Die Fertigung darf erst nach positiver Prüfung erfolgen.
Die Prüfgebühren trägt der Bauherr.
Die statischen Unterlagen sind vor Weitergabe an den
Prüfingenieur dem Baustatiker zur Vorprüfung vorzulegen.

Es ist ein Prüfungszeitraum von mind. 4 Wochen
einzukalkulieren, die Unterlagen sind entsprechend
rechtzeitig vor Fertigungs- und Montagebeginn
einzureichen.

Erforderliche Änderungen sind nachzutragen und
berechtigen nicht zu Nachforderungen.

Die Vorlagetermine sind in dem vom AN
vorzulegenden Terminplan mitaufzuführen.

Einheitspreis als Pauschalpreis für alle statischen
Berechnungen für alle in diesem Leistungsverzeichnis
beschriebenen Stahlkonstruktionen  und Trapezprofile.

Die statischen Unterlagen sind vor Weitergabe an
den Prüfingenieur dem Baustatiker zur Vorprüfung
vorzulegen.
Menge: 1,000 psch

#### 01.02 STAHLKONSTRUKTION

*Hinweis: ÜBERDACHUNG VORPLATZ*

**01.02.0001 Stahlkonstruktion herstellen, liefern und einbauen, Vordach**
Stahlkonstruktion herstellen, liefern und einbauen,
als Tragkonstruktion für:
freistehendes Vordach, bestehend aus
drei miteinander verbundenen überdachten Wegen
und überdachtem Bereich vor dem Haupteingang,
für Trapezblechdeckung, Gründachaufbau
und Blechbekleidungen gemäß separaten Positionen,
Ausführung im Außenbereich,
Stahlteile in Stahlgüte S 235 JR (St 37)
und S 355 JR (St 37) gemäß Statik.

Hauptabmessungen:
Länge/Breite ca. 68 x 54 m
Höhe ca. 4,50 m

Korrosionsschutz durch
- Feuerverzinkung (Stückverzinken) gemäß DIN EN ISO 1461
gemäß gesonderter Position.

- Für tragende feuerverzinkte Stahlbauteile ist die
DASt-Richtlinie 022 „Feuerverzinken von tragenden
Stahlbauteilen“ zusätzlich anzuwenden.
- Bei der Stahlbestellung ist die Option „Feuerverzinken“
nach der jeweiligen Erzeugnisnorm zu wählen.
- Die gesamte Konstruktion ist feuerverzinkungsgerecht
zu konstruieren und zu fertigen.
- Alle Verbindungsmittel (Schrauben, Muttern usw.)
feuerverzinkt gemäß DIN EN ISO 10684.

Ausführung gemäß statischer Erfordernis nach Angabe
des Statikers.
Die gesamte Konstruktion ist nach örtlichem Aufmaß
vorzufertigen.

Stahlkonstruktionen bestehend aus Hauptträgern,
auf Stützen aufliegend, und Nebenträgern zwischen
den Hauptträgern angeordnet, einschl. aller erforderlichen
rechtwinkligen und nicht rechtwinkligen Stahlverbindungen,
einschließlich gelenkigen Verbindungen und Überhöhungen
gemäß statischer Erfordernis,
einschließlich aller erforderlichen Kopf- und
Fußplatten, Knotenbleche, Laschen, Bohrungen, etc.,
auch für Trapezbleche, Blechbekleidungen,
Dachentwässerungen, usw.
herstellen, frei Baustelle liefern und montieren.

Der angegebenen Gewichtsmenge liegen die in der
bauseitigen Statik angegebenen Profile
plus Zuschlag für Kleineisenteile zugrunde.

Die Stahlkonstruktion besteht im Wesentlichen aus:
(Übersicht der wesentlichen Stahlprofile,
dient nur als Kalkulationshilfe, ohne Kleinteile etc.,
ohne Anspruch auf Vollständigkeit!)

- Stützen aus Rundrohr RO 177,8x10 S355,
einschl. Stützenkopf mit reduziertem Durchmesser,
Einzellängen: ca. 4,25 m

- Hauptträger aus HEA 240 S235
max. Spannweite: ca. 11,00 m

- Hauptträger aus HEA 240 S355
max. Spannweite: ca. 6,00 m

- Hauptträger aus HEA 260 S355
Einzellängen: ca. 10,00 m

- Nebenträger aus HEA 140 S355
Einzellängen: ca. 6,00 m

- Nebenträger aus HEA 140 S235
Einzellängen: ca. 3,20 m

- Nebenträger aus HEA 120 S235
Einzellängen: ca. 2,15 bis 2,60 m

Einschl. aller erforderlichen Befestigungsmittel,
Schrauben, Bohrungen, Anschlüsse, Verbindungsbleche,
Schweißarbeiten etc.

Anschlüsse an Baukörper gemäß gesonderten Positionen.

Einbauort: Überdachung Vorplatz
Menge: 33,000 t

**01.02.0002 Anschluss der Stahlstützen an Baukörper aus Stahlbeton, inkl. Bolzenanker**
Anschluss der Stahlstützen an Baukörper aus Stahlbeton,
Ausführung nach Angabe des Statikers,
einschl. aller Befestigungsmittel und Bohrungen.

Befestigung mittels Verdübelung/Verschraubung
mittels Bolzenanker
M 16 x 220 aus rostfreiem Stahl,
System mit bauaufsichtlicher Zulassung,
als komplettes System bestehend aus
Injektionsmörtel, Ankerstange mit Sechskantmutter,
Unterlegscheibe und Durchsteckelement etc.
Die entsprechende Zulassung ist nach Aufforderung
vorzulegen.

Fabrikat: Hilti HST4-R M16
oder gleichwertig

EP je komplettem Bolzenanker

Einbauort: Überdachung Vorplatz
Menge: 168,000 st

*Hinweis: ÜBERDACHUNG LKV*

**01.02.0003 Stahlkonstruktion herstellen, liefern und einbauen, LKV**
Stahlkonstruktion herstellen, liefern und einbauen,
als Tragkonstruktion für:
freistehendes Dach über Liegendkrankenvorfahrt,
mit Trapezblech, Gründachaufbau und Blechbekleidungen
gemäß separaten Positionen,
Ausführung im Außenbereich,
alle Stahlteile in Stahlgüte S 355 JR (St 37).

Hauptabmessungen:
Länge/Breite ca. 49 x 16 m
Höhe ca. 7,00 m

Korrosionsschutz durch
- Feuerverzinkung (Stückverzinken) gemäß DIN EN ISO 1461
gemäß gesonderter Position.

- Für tragende feuerverzinkte Stahlbauteile ist die
DASt-Richtlinie 022 „Feuerverzinken von tragenden
Stahlbauteilen“ zusätzlich anzuwenden.
- Bei der Stahlbestellung ist die Option „Feuerverzinken“
nach der jeweiligen Erzeugnisnorm zu wählen.
- Die gesamte Konstruktion ist feuerverzinkungsgerecht
zu konstruieren und zu fertigen.
- Alle Verbindungsmittel (Schrauben, Muttern usw.)
feuerverzinkt gemäß DIN EN ISO 10684.

Ausführung gemäß statischer Erfordernis nach Angabe
des Statikers.
Die gesamte Konstruktion ist nach örtlichem Aufmaß
vorzufertigen.

Stahlkonstruktionen bestehend aus Randträgern,
auf Stützen aufliegend, und Nebenträgern zwischen
den Randträgern angeordnet, sowie gevouteten Trägern,
jeweils an den Randträgern auskragend befestigt,
einschl. aller erforderlichen Stahlverbindungen,
einschließlich gelenkigen Verbindungen, Überhöhungen
und Fusspunktausbildung mit Rippen
gemäß statischer Erfordernis,
einschließlich aller erforderlichen Kopf- und
Fußplatten, Knotenbleche, Laschen, Bohrungen, etc.,
auch für Trapezbleche, Blechbekleidungen,
Dachentwässerungen, usw.
herstellen, frei Baustelle liefern und montieren.

Der angegebenen Gewichtsmenge liegen die in der
bauseitigen Statik angegebenen Profile
plus Zuschlag für Kleineisenteile zugrunde.

Die Stahlkonstruktion besteht im Wesentlichen aus:
(Übersicht der wesentlichen Stahlprofile,
dient nur als Kalkulationshilfe, ohne Kleinteile etc.,
ohne Anspruch auf Vollständigkeit!)

- Stützen aus Rundrohr RO 323,9x12,5 S355
Einzellängen: ca. 5,40 m

- Hauptträger aus HEB 550 S355
max. Spannweite: ca. 11,50 m

- Nebenträger aus HEB 400 S355
Einzellängen: ca. 11,60 m

- gevoutete Träger aus HEB 400 S355
Einzellängen: ca. 2,00 bis 4,00 m

Einschl. aller erforderlichen Befestigungsmittel,
Schrauben, Bohrungen, Anschlüsse, Verbindungsbleche,
Schweißarbeiten etc.

Anschlüsse an Baukörper gemäß gesonderten Positionen.

Einbauort: Überdachung Liegendkrankenvorfahrt
Menge: 63,000 t

**01.02.0004 Anschluss der Stahlstützen an Baukörper aus Stahlbeton, 8x Gew.**
Anschluss der Stahlstützen an Baukörper aus Stahlbeton,
Fusspunktausbildung mit Rippen,
Ausführung nach Angabe des Statikers und örtlichem Aufmaß,
einschl. aller Befestigungsmittel und Bohrungen.

Befestigung der Fußplatten mittels Verschraubung
an bauseitige in die Stahlbetonbauteile einbetonierte
Ankerstangen mit Gewinde,
jeweils 8 Gewindestangen pro Anschluss Stahlstütze,
einschl. Ausgleichsmaßnahmen wie Ausgleichsbeton
und Unterfütterung der Fußplatten mit schwindfreiem Mörtel.

EP je Anschluss Stahlstütze

Einbauort: Überdachung Liegendkrankenvorfahrt
Menge: 10,000 st

**01.02.0005 Anschluss der Stahlstützen an Baukörper aus Stahlbeton, inkl. Ankerstange**
Anschluss der Stahlstützen an Baukörper aus Stahlbeton,
Ausführung nach Angabe des Statikers,
einschl. aller Befestigungsmittel und Bohrungen.

Befestigung mittels Verdübelung/Verschraubung
mittels Ankerstange
M 20 x 350 aus rostfreiem Stahl,
System mit bauaufsichtlicher Zulassung,
als komplettes System bestehend aus
Injektionsmörtel, Ankerstange mit Sechskantmutter,
Unterlegscheibe und Durchsteckelement etc.
Die entsprechende Zulassung ist nach Aufforderung
vorzulegen.

Fabrikat: Hilti HIT-HY 200-R V3 + HAS-U 5.8 M20
oder gleichwertig

EP je kompletter Ankerstange

Einbauort: Überdachung Liegendkrankenvorfahrt
Menge: 8,000 st

*Hinweis: ÜBERDACHUNG WIRTSCHAFTSHOF*

**01.02.0006 Stahlkonstruktion herstellen, liefern und einbauen, WiHo**
Stahlkonstruktion herstellen, liefern und einbauen,
als Tragkonstruktion für:
Vordach über Verladerampe am Wirtschaftshof,
für Trapezblechdeckung und Glattblech-Fassade
gemäß separaten Positionen,
Ausführung im Außenbereich,
Stahlteile in Stahlgüte S 235 JR (St 37)
und S 355 JR (St 37) gemäß Statik.

Hauptabmessungen:
Länge/Breite ca. 40 x 5 m
Höhe ca. 3,50 m über OK Verladerampe

Korrosionsschutz durch
- Feuerverzinkung (Stückverzinken) gemäß DIN EN ISO 1461
gemäß gesonderter Position.

- Für tragende feuerverzinkte Stahlbauteile ist die
DASt-Richtlinie 022 „Feuerverzinken von tragenden
Stahlbauteilen“ zusätzlich anzuwenden.
- Bei der Stahlbestellung ist die Option „Feuerverzinken“
nach der jeweiligen Erzeugnisnorm zu wählen.
- Die gesamte Konstruktion ist feuerverzinkungsgerecht
zu konstruieren und zu fertigen.
- Alle Verbindungsmittel (Schrauben, Muttern usw.)
feuerverzinkt gemäß DIN EN ISO 10684.

Ausführung gemäß statischer Erfordernis nach Angabe
des Statikers.
Die gesamte Konstruktion ist nach örtlichem Aufmaß
vorzufertigen.

Stahlkonstruktionen bestehend aus Trägern,
mit Zugstangen abgehängt an Stahlbetonwand befestigt,
bzw. aus Stützen und Trägern,
auf  bauseitiger Stahlbetonwand aufstehend,
einschl. durchlaufenden Pfetten als Auflager für
Trapezblech aus separater Position,
einschließlich aller erforderlichen Kopf- und
Fußplatten, Knotenbleche, Laschen, Bohrungen, etc.,
auch für Trapezbleche, Glattblech-Fassade,
Dachentwässerungen, usw.
herstellen, frei Baustelle liefern und montieren.

Der angegebenen Gewichtsmenge liegen die in der
bauseitigen Statik angegebenen Profile
plus Zuschlag für Kleineisenteile zugrunde.

Die Stahlkonstruktion besteht im Wesentlichen aus:
(Übersicht der wesentlichen Stahlprofile,
dient nur als Kalkulationshilfe, ohne Kleinteile etc.,
ohne Anspruch auf Vollständigkeit!)

- Stützen aus HEB 200 B S235
Einzellängen: ca. 2,00 m

- Träger aus HEB 200 B S235
Einzellängen: ca. 4,60 m

- Pfetten aus IPE 100 S235
Spannweite: ca. 2,60 m

- Zugstäbe aus RD 30 S355
Einzellängen: ca. 3,50 m

Einschl. aller erforderlichen Befestigungsmittel,
Schrauben, Bohrungen, Anschlüsse, Verbindungsbleche,
Schweißarbeiten etc.

Anschlüsse an Baukörper gemäß gesonderten Positionen.

Einbauort: Wirtschaftshof
Menge: 9,000 t

**01.02.0007 Anschluss der Stahlstützen an Baukörper aus Stahlbeton, 4 Ankerbolzen**
Anschluss der Stahlstützen an Baukörper aus Stahlbeton,
Ausführung nach Angabe des Statikers und örtlichem Aufmaß,
einschl. aller Befestigungsmittel und Bohrungen.

Befestigung der Fußplatten mittels Verschraubung
an bauseitige in die Stahlbetonbauteile einbetonierte
Ankerbolzen mit Gewinde,
jeweils 4 Gewindestangen pro Anschluss Stahlstütze,
einschl. Ausgleichsmaßnahmen wie Ausgleichsbeton
und Unterfütterung der Fußplatten mit schwindfreiem Mörtel.

EP je Anschluss Stahlstütze

Einbauort: Wirtschaftshof
Menge: 12,000 st

**01.02.0008 Anschluss der Stahlstützen an Baukörper aus Stahlbeton, 2 Ankerbolzen**
Anschluss der Stahlstützen an Baukörper aus Stahlbeton,
wie in Position 01.02.0007 beschrieben, jedoch:
jeweils 2 Gewindestangen pro Anschluss Stahlstütze.

EP je Anschluss Stahlstütze
Menge: 2,000 st

**01.02.0009 Anschluss der Stahlträger an tragendes Wärmedämmelement**
Anschluss der Stahlträger an Baukörper aus Stahlbeton,
Ausführung nach Angabe des Statikers und örtlichem Aufmaß,
einschl. aller Befestigungsmittel und Bohrungen.

Befestigung mittels Verschraubung
an bauseitige tragende und wärmedämmende Verbindungselemente
zum Anschluss von Stahlbauteilen an Baukörper aus Stahlbeton,
jeweils 2 bauseitige Gewindestangen pro Anschluss Stahlträger.

EP je Anschluss Stahlträger

Einbauort: Wirtschaftshof
Menge: 3,000 st

**01.02.0010 Anschluss Zugstab an Stahlträger und Ankerplatte**
Anschluss der Zugstäbe RD 30 S235
jeweils an Stahlträger HEB 200 B S235
und an bauseitige Ankerplatte 250 x 250
mit angeschweißten Kopf- und Fußplatten,
Ausführung gemäß statischer Berechnung.

Abrechnung nach Anzahl Zugstäbe, jeweils mit
Anschluss an Ankerplatte und Anschluss an Stahlträger.

Einbauort: Wirtschaftshof
Menge: 3,000 st

**01.02.0011 Dachverband je Feld (ca. 5,20x4,50m)**
Dachverband je Feld als Auskreuzung
mit 2 Stahlstäben (Durchmesser gemäß Statik), zugfest,
einschl. 4 Befestigungsanschlüssen an Stahlkonstruktion sowie 2 Stück an Spannschloss,
inkl. Spannschlösser,
Vorrichtung für Befestigungsanschluss an
Stahlkonstruktion ist ebenfalls beinhaltet.
Alle Stahlteile in Stahlgüte S 235 JR (St 37).

Ausführung je Dachfeld,
Feldgrößen von ca. 5,20 x 4,50 m,

Stahlmasse und Verzinkung in separaten Positionen enthalten.

Einbauort: Wirtschaftshof
Menge: 2,000 st

**01.02.0012 Dachverband je Feld (ca. 2,60x4,50m)**
Dachverband je Feld als Auskreuzung
wie in Position 01.02.0011 beschrieben, jedoch:
Feldgrößen von ca. 2,60 x 4,50 m
Menge: 3,000 st

**01.02.0013 Wandverband je Feld (ca. 2,60x2,00m)**
Verband je Feld als Auskreuzung
wie in Position 01.02.0011 beschrieben, jedoch:
Ausführung in Wandebene der Stahltragkonstruktion,
Feldgrößen von ca. 2,60 x 2,00 m.
Menge: 4,000 st

**01.02.0014 Wandverband je Feld (ca. 3,60x2,00m)**
Verband je Feld als Auskreuzung
wie in Position 01.02.0011 beschrieben, jedoch:
Ausführung in Wandebene der Stahltragkonstruktion,
Feldgrößen von ca. 3,60 x 2,00 m.
Menge: 1,000 st

*Hinweis: KORROSIONSSCHUTZ*

**01.02.0015 Korrosionsschutz durch Feuerverzinkung DIN EN ISO 1461**
Korrosionsschutz aller Stahlteile der oben beschriebenen
Stahlkonstruktionen durch Feuerverzinkung,
Ausführung als Stückverzinkung gemäß DIN EN ISO 1461.

Korrosionsschutzklasse: C3 long

Einbauort:
Überdachung Vorplatz,
Überdachung Liegendkrankenvorfahrt,
Überdachung Wirtschaftshof
Menge: 105,000 t

**01.02.0016 Zulage für zusätzlichen Korrosionsschutz der Stützenfüße im Erdreich (Im3), Vordach**
Zulage für zusätzlichen Korrosionsschutz der Stützenfüße
im Erdreich im Bereich unterhalb OK Fertiggelände bis
mind. 15 cm ü. OK FFB,
Ausführung mit zusätzlicher Korrosionsschutz- Beschichtung
gemäß DIN EN ISO 12944-5 für Korrosivitätskategorie Im3 (Erdreich)
mit Schutzdauer: hoch (H, über 15 Jahre),
Höhe der Beschichtung ab OK Fundament: ca. 70 cm

Einbauort: Überdachung Vorplatz
Menge: 42,000 st

**01.02.0017 Zulage für zusätzlichen Korrosionsschutz der Stützenfüße im Erdreich (Im3), LKV**
Zulage für zusätzlichen Korrosionsschutz der Stützenfüße
im Erdreich im Bereich unterhalb OK Fertiggelände bis
mind. 15 cm ü. OK FFB,
Ausführung mit zusätzlicher Korrosionsschutz- Beschichtung
gemäß DIN EN ISO 12944-5 für Korrosivitätskategorie Im3 (Erdreich)
mit Schutzdauer: hoch (H, über 15 Jahre),
Höhe der Beschichtung ab OK Fundament: ca. 185 cm

Einbauort: Überdachung Liegendkrankenvorfahrt
Menge: 10,000 st

*Hinweis: SONSTIGE SCHLOSSERARBEITEN*

**01.02.0018 Stahlgeländer, feuerverzinkt, H 1000mm**
Stahlgeländer als Absturzsicherung
an Verladerampe im Wirtschaftshof
gemäß Statik und nachfolgender Beschreibung
komplett herstellen, liefern und montieren.

Im EP enthalten sind sämtliche Schweißverbindungen und
Befestigungsteile wie Schrauben etc. einschl. aller erforderlicher
Bohrungen.

Alle Stahlteile in Stahlgüte S 235 JR (St 37),
einschl. Korrosionsschutz durch Feuerverzinkung,
Verbindungsmittel aus Edelstahl,
Ausführung gemäß statischer Erfordernis.

Geländerkonstruktion bestehend aus:

Obergurt (Geländerholm), Zwischenholm
und Geländerpfosten aus Rundrohrprofilen,
Länge Pfosten mind. 1,20 m, Achsabstand ca. 1,50 m,
Eckausbildungen auf Gehrung, verschweißt und verschliffen,
Befestigung der Geländerpfosten an Stahlbetonbauteil
mittels Flachstahl-Laschen und Kopfplatten
durch Verdübelung/Verschraubung.

Ausführung gemäß statischer Erfordernis,
horizontale Nutzlast: 1 kN/m.

Geländerhöhe:
mind. 1,00 m ü. OK Verladerampe

Ausführung in Teilstücken
mit unterschiedlichen Einzellängen
gemäß Plananlage und örtlichem Aufmaß

Einbauort: Wirtschaftshof
Menge: 26,000 m

**01.02.0019 Gliederkette, Edelstahl, L 2,80 m**
Gliederketten aus Edelstahl,
zum Einhängen zwischen den Geländer-Teilstücken.

Abrechnung nach Anzahl Teilstücke,
Einzellänge jeweils ca. 2,80 m,
komplett mit jeweils zwei Karabinerhaken aus Edelstahl
und zwei Edelstahlösen zum Einhängen,
an Geländerpfosten befestigt.

Einbauort: Wirtschaftshof
Menge: 6,000 st

**01.02.0020 Steigleiter, H 1,26m**
Steigleiter an Verladerampe im Wirtschaftshof
gemäß nachfolgender Beschreibung
und nach örtlichem Aufmaß
komplett herstellen, liefern und montieren,
Ausführung gemäß statischer Erfordernis.

Aufstieghöhe: ca. 1,26 m ü. OK Wirtschaftshof
Anzahl Sprossen: 5 Stück
Wandabstand: 15 cm
Sprossenabstand: ca. 25 cm
Holmabstand: 50 cm

Im EP enthalten sind sämtliche Befestigungsteile wie Schrauben, Dübel, Laschen etc.,
einschl. Bohrungen und Schweißarbeiten.

Sämtliche Stahlteile in Stahlgüte S 235 JR,
einschl. Korrosionsschutz durch Feuerverzinkung,
Befestigungsmittel wie Schrauben etc.
aus nichtrostendem Edelstahl A4,
Dimensionierung nach statischer Erfordernis.
Alle Baustellenverbindungen geschraubt.

Holme aus Quadratrohr,
ca. 1,20 m nach oben über Austrittsfläche
verlängert als Ausstiegshilfe,
4 Sprossen aus Vierkantrohr,
zusätzl. 1 Sprosse verbreitert bis Vorderkante Rampe,
alle Trittflächen profiliert als Ausgleitschutz,
mind. Rutschhemmung R11,
1 Tür aus Quadratrohrrahmen, einschl. Bändern,
an Holmen befestigt, als Absturzsicherung.

Befestigung der Steigleiter an Stahlbetonbauteil
mittels Flachstahl-Laschen und Kopfplatten
durch Verdübelung/Verschraubung.

Einbauort: Wirtschaftshof
Menge: 1,000 st

**01.02.0021 Anfahrpuffer**
Anfahrpuffer aus Gummi, schwarz,
Breite ca. 25 cm, Höhe ca. 50 cm, Dicke ca. 14 cm,
2 Montagelöcher, einschl. Befestigungsmittel,
Untergund Stahlbeton, liefern und montieren.

Einbauort: Wirtschaftshof
Menge: 11,000 st

**01.02.0022 Rampe aus Stahl, L ca. 16,00 m, B ca. 3,46 m**
Rampe aus Stahl, im Außenbereich,
bestehend aus Tragkonstruktion, Gitterrostbelag
sowie beidseitigen Geländern und Schrammborden,
nach Statik und Plananlage sowie örtlichem
Aufmaß herstellen, liefern und montieren.

Sämtliche Stahlbauteile in Stahlgüte S 235,
alles in feuerverzinkter Ausführung.
Die Konstruktionen erhalten keinen Anstrich, die
Verzinkung ist einwandfrei auszuführen.

Stahlkonstruktion bestehend aus Stützen, Tägern usw.
einschließlich aller erforderlichen Kopf- und Fußplatten,
Konsolen, Knotenbleche, Aussteifungen, Bohrungen usw.,
Herstellung, Lieferung und Montage einschl. aller
Befestigungsmittel, Anschlüsse, Verbindungsbleche,
Dübel, Schrauben, Schweißarbeiten usw., auch einschl.
Anschlüssen an bauseitigen Betonboden mit Gefälle.

Der Einheitspreis beinhaltet die gesamte Konstruktion
einschl. Gitterrosten, Geländern, Schrammborden
und Riffelblechen,
einschließlich sämtlicher Verbindungs- und
Befestigungsmittel, Schweißarbeiten etc.,
Kleinteile als Befestigungsmittel für Gitterrost-Beläge,
Geländer, Riffelbleche. usw.,
einschl. Bohrungen in allen erforderlichen
Durchmessern nach Zeichnung und Angabe,
einschl. Befestigung der Konstruktion auf dem
bauseitigen Betonboden mit Gefälle,
einschl. Ausgleichsmaßnahmen wie Ausgleichsbeton und
Unterfütterung der Fußplatten mit schwindfreiem Mörtel,
einschl. Korrosionsschutzbeschichtung aller Stahlteile
durch Feuerverzinkung nach DIN EN ISO 1461.

Die gesamte Konstruktion ist nach örtlichem Aufmaß
vorzufertigen. Die Konstruktion soll vor Ort möglichst
nur mittels Schraubverbindungen montiert werden, alle
erforderlichen Schraublöcher sind in der Werkstatt
vor der Feuerverzinkung zu bohren.

Beschreibung der Rampe:

Rampe von OK Ebene Verladerampe aus Stahlbeton
bis auf OK Betonboden in Ebene Wirtschaftshof,
als freistehende, selbständig ausgesteifte Konstruktion,
gerade Rampe mit jeweils beidseitigen Geländern
und Schrammborden,
Rampe am Antritt auf bauseitigem Betonboden
aufgelagert und befestigt, Stützen auf bauseitigem
Betonboden befestigt,
einschl. Anpassung an Gefälle des Betonbodens,
einschl. Riffelblechen aus Edelstahl jeweils an
Antritt und Austritt der Rampe.

Abmessungen:
Gesamt-Länge: ca. 16,00 m

Gesamt-Breite: ca. 3,46 m
(Außenkante Geländer)

lichte Rampen-Breite: mind. 3,00 m
(nutzbare Breite zwischen den Geländern)

Gesamt-Höhe: bis ca. 2,26 m
(OK Betonboden bis OK Geländer)

Höhe Verladerampe aus Stahlbeton:
ca. 1,26 m ü. OK Betonboden Wirtschaftshof

Gefälle der Rampe:
5,4 %

- Tragkonstruktion und Schrammborde:

Die Dimensionierung der Profile
erfolgt durch den AN im Rahmen seiner statischen
Bemessung gemäß Vorposition.

- Gitterrost-Belag:

Rampenbelag aus Gitterrost-Elementen,
Gitterroste als Pressroste,
aus feuerverzinktem Stahl,
Nenn-Maschenweite 30 x 10 mm,
mehrteilig, Länge und Breiten als Passmaße
gemäß Rampenkonstruktion,
mit umlaufender Flachstahl-Einfassung,
Staboberkanten rutschhemmend gestanzt,
Rutschhemmklasse R 11,
Flächenlast: 5,00 kN/m2,
Tragstab-Höhe gemäß statischer Erfordernis,
Befestigung mittels eingeschweißten Lochplatten,
Verschraubung mit Auflagern,
jeweils  mind. vierfach je Einzelrost.
Dimensionierung der Gitterroste und deren Befestigung
gemäß statischer Erfordernis.

- Geländer:

Beidseitig der Rampe angeordnete Geländer
aus feuerverzinktem Stahl,
Geländerlänge jeweils ca. 12,00 m,
gemäß Rampenverlauf geneigte Ausführung,
Ausführung gemäß statischer Erfordernis,
horizontale Nutzlast: 1 kN/m,
Geländerhöhe: 1,00 m ü. OK Rampenbelag,
Geländer bestehend aus:
Obergurt (Geländerholm), Zwischenholm
und Geländerpfosten aus Rundrohrprofilen,
Pfosten Achsabstand ca. 1,50 m,
Eckausbildungen auf Gehrung, verschweißt und verschliffen,
Befestigung der Geländerpfosten an Tragkonstruktion
mittels Flachstahl-Laschen.

- Riffelbleche:

Riffelbleche an Antritt und Austritt aus
Edelstahlblech, Dicke 5/6,5 mm, Rutschhemmend R11,
für einen schwellenlosen Übergang vom Gitterrost-Belag
auf den Betonbodenboden Wirtschaftshof
und die Verladerampe aus Stahlbeton,
Abmessungen jeweils:
Antritt: Länge ca. 3,46 m, Breite ca. 61 cm
Austritt: Länge ca. 3,46 m, Breite ca. 30 cm

Wir weisen ausdrücklich darauf hin, dass erst nach Prüfung
der vom Bieter zu erstellenden Werkstattzeichnungen
auf Übereinstimmung mit der Planung des Architekten
und nach Prüfung durch den Statiker und Prüfstatiker und
Abklärung der Detailpunkte in Zusammenarbeit mit dem
Architekten die Fertigung der Anlagen erfolgen kann.

Einbauort:
Wirtschaftshof
Menge: 1,000 st

#### 01.03 TRAPEZBLECHE

*Hinweis: ÜBERDACHUNG VORPLATZ*

**01.03.0001 Trapezblechdachschale T100.1, t=1,25mm**
Stahltrapezprofile nach DIN 18807,
als Tragschale für ungedämmtes Dachsystem.
Dachform: Flachdach, gefällelos / 0°-Dach,
Montage in Positivlage auf Stahlkonstruktion
durchlaufend über drei Felder gemäß Statik,
Trägerabstand bis ca. 3,25 m.

Anforderungen an Stahltrapezprofil
Nennblechdicke tN: mind. 1,25 mm
Max. Profilhöhe:  100 mm
Max. zulässige Durchbiegung: l/300
Korrosionsschutz gemäß DIN EN 10169:
Oberseite RC3,
Unterseite RC3 (beidseitig bandbeschichtet),
Farbton: Standard RAL-Farbton

Stahltrapezprofile einschl. schallmindernder Befestigung
und EPDM-Dichtbändern als schallmindernde Trennlagen.

einschließlich Zuschnitt- und Verlegeplan nach Aufmaß,
Verschnitte auf Grund Dachform,
Höhenausgleich zum Auflager,
Verbindungsmittel zum Stahltragwerk,
Vorkonfektionierung,
auf ebenen Stahlträgern aufgelegt,
alle Tiefsicken alle 3 m mit Lochbohrung,

Tafelquerstöße:
verdeckt, nur über Auflagerbereichen zulässig
Befestigung: verdeckt auf Stahlprofilauflager mit
bauaufsichtlich zugelassenen Verbindungsmitteln,
Einschließlich Verschnitt

einschl. Sicherungsmaßnahmen während der
Trapezblechdachverlegung durch Personenauffangnetz,
gemäß DIN EN 1263-1, nach DGUV Regel 101-011
"Verwendung von Schutznetzen" an der Stahlkonstruktion montieren,
für die Dauer der Dachtrapezprofilarbeiten vorhalten
und nach Eindeckung der Dachfläche demontieren.
Bauseitige Aufhängevorrichtungen sind nicht vorhanden.

Einbauort: Überdachung Vorplatz
Menge: 466,000 m2

**01.03.0002 Zulage Schrägschnitte Querrichtung**
Zulage zu Position 01.03.0001 für die Ausführung
von Schrägschnitten in Querrichtung des Trapezblechs,
jeweils als durchgehender Schnitt,
einschl. Korossionsschutz der Schnittkanten.
Menge: 13,000 m

**01.03.0003 Randwinkel Trapezblechdach, Abwicklung 600 mm**
Randwinkel Trapezblechdach,
als Randversteifungen, Randeinfassungen
Material Stahlblech verzinkt und farbbeschichtet,
Oberflächenfarbe und Korrosionsschutz
wie vorbeschriebenes Trapezblech,
Abwicklung ca. 600 mm, Stärke d= 1,0 mm,
L-förmig als Abschlusswinkel der Dachfläche
einschl. Befestigungsmaterial und Bohrungen.
Menge: 287,000 m

**01.03.0004 Zulage Innen- und Außenecken der Randwinkel**
Zulage für Ausbildung von Innen- und Außenecken
der Randwinkel der Vorposition auf Gehrung,
für rechtwinklige und nicht rechtwinklige Ecken.
Menge: 14,000 st

**01.03.0005 Ausschnitt rechteckig, 0,10 x 0,10 m**
Herstellen von Ausschnitten im Randwinkel
für die Montage von Dachabläufen,
Ausschnittsmass bis ca. 0,10 x 0,10 m
Menge: 12,000 st

*Hinweis: ÜBERDACHUNG LKV*

**01.03.0006 Trapezblechdachschale T135.1, t=1,50mm**
Stahltrapezprofile nach DIN 18807,
als Tragschale für ungedämmtes Dachsystem.
Dachform: Flachdach, gefällelos / 0°-Dach,
Montage in Positivlage auf Stahlkonstruktion
durchlaufend über drei Felder gemäß Statik,
Trägerabstand bis ca. 3,74 m.

Anforderungen an Stahltrapezprofil
Nennblechdicke tN: mind. 1,50 mm
Max. Profilhöhe:  135 mm
Max. zulässige Durchbiegung: l/300
Korrosionsschutz gemäß DIN EN 10169:
Oberseite RC3,
Unterseite RC3 (beidseitig bandbeschichtet),
Farbton: Standard RAL-Farbton

Stahltrapezprofile einschl. schallmindernder Befestigung
und EPDM-Dichtbändern als schallmindernde Trennlagen.

einschließlich Zuschnitt- und Verlegeplan nach Aufmaß,
Verschnitte auf Grund Dachform,
Höhenausgleich zum Auflager,
Verbindungsmittel zum Stahltragwerk,
Vorkonfektionierung,
auf ebenen Stahlträgern aufgelegt,
alle Tiefsicken alle 3 m mit Lochbohrung,

Tafelquerstöße:
verdeckt, nur über Auflagerbereichen zulässig
Befestigung: verdeckt auf Stahlprofilauflager mit
bauaufsichtlich zugelassenen Verbindungsmitteln,
Einschließlich Verschnitt

einschl. Sicherungsmaßnahmen während der
Trapezblechdachverlegung durch Personenauffangnetz,
gemäß DIN EN 1263-1, nach DGUV Regel 101-011
"Verwendung von Schutznetzen" an der Stahlkonstruktion montieren,
für die Dauer der Dachtrapezprofilarbeiten vorhalten
und nach Eindeckung der Dachfläche demontieren.
Bauseitige Aufhängevorrichtungen sind nicht vorhanden.

Einbauort: Überdachung Liegendkrankenvorfahrt
Menge: 515,000 m2

**01.03.0007 Trapezblechdachschale T135.1, t=1,50mm, Quergefälle**
Stahltrapezprofile nach DIN 18807, T135.1,
wie in Position 01.03.0006 beschrieben, jedoch
Verlegung mit 12% Quergefälle
auf auskragenden gevouteten Stahlträgern.

Einbauort: Überdachung Liegendkrankenvorfahrt
Menge: 264,000 m2

**01.03.0008 Zulage Schrägschnitte Querrichtung**
Zulage zu Position 01.03.0007 für die Ausführung
von Schrägschnitten in Querrichtung des Trapezblechs,
jeweils als durchgehender Schnitt,
einschl. Korossionsschutz der Schnittkanten.

Einbauort: Überdachung Liegendkrankenvorfahrt
Menge: 31,000 m

**01.03.0009 Randwinkel Trapezblechdach, Abwicklung 600 mm**
Randwinkel Trapezblechdach,
als Randversteifungen, Randeinfassungen
Material Stahlblech verzinkt und farbbeschichtet,
Oberflächenfarbe und Korrosionsschutz
wie vorbeschriebenes Trapezblech,
Abwicklung ca. 600 mm, Stärke d= 1,0 mm,
L-förmig als Abschlusswinkel der Dachfläche
einschl. Befestigungsmaterial und Bohrungen.
Menge: 113,000 m

**01.03.0010 Zulage Innen- und Außenecken der Randwinkel**
Zulage für Ausbildung von Innen- und Außenecken
der Randwinkel der Vorposition auf Gehrung,
für rechtwinklige Ecken.
Menge: 4,000 st

**01.03.0011 Ausschnitt rechteckig, 0,10 x 0,10 m**
Herstellen von Ausschnitten im Randwinkel
für die Montage von Dachabläufen,
Ausschnittsmass bis ca. 0,10 x 0,10 m
Menge: 10,000 st

*Hinweis: ÜBERDACHUNG WIRTSCHAFTSHOF*

**01.03.0012 Trapezblechdachschale T135.1, t=1,50mm, Längsgefälle**
Stahltrapezprofile nach DIN 18807,
als Tragschale für ungedämmtes Dachsystem.
Dachform: Flachdach, ca. 3° Dachneigung,
Montage in Positivlage auf Stahlkonstruktion
durchlaufend über drei Felder gemäß Statik,
Trägerabstand bis ca. 1,40 m.

Anforderungen an Stahltrapezprofil
Nennblechdicke tN: mind. 1,50 mm
Max. Profilhöhe:  135 mm
Max. zulässige Durchbiegung: l/300
Korrosionsschutz gemäß DIN EN 10169:
Oberseite RC3,
Unterseite RC3 (beidseitig bandbeschichtet),
Farbton: Standard RAL-Farbton

Stahltrapezprofile als Entwässerungsebene
ohne zusätzliche Abdichtung, Verlegung inkl.
entspr. Dichtbändern, etc. ist einzukalkulieren.

Stahltrapezprofile einschl. schallmindernder Befestigung
und EPDM-Dichtbändern als schallmindernde Trennlagen.

Stahltrapezprofile unterseitig mit Antidröhn-Vlies,
zusätzlich als Antikondensvlies wirksam.

einschließlich Zuschnitt- und Verlegeplan nach Aufmaß,
Verschnitte auf Grund Dachform,
Höhenausgleich zum Auflager,
Verbindungsmittel zum Stahltragwerk,
Vorkonfektionierung,
auf ebenen Stahlträgern aufgelegt,
alle Tiefsicken alle 3 m mit Lochbohrung,

Tafelquerstöße:
verdeckt, nur über Auflagerbereichen zulässig
Befestigung: verdeckt auf Stahlprofilauflager mit
bauaufsichtlich zugelassenen Verbindungsmitteln,
Einschließlich Verschnitt

einschl. Sicherungsmaßnahmen während der
Trapezblechdachverlegung durch Personenauffangnetz,
gemäß DIN EN 1263-1, nach DGUV Regel 101-011
"Verwendung von Schutznetzen" an der Stahlkonstruktion montieren,
für die Dauer der Dachtrapezprofilarbeiten vorhalten
und nach Eindeckung der Dachfläche demontieren.
Bauseitige Aufhängevorrichtungen sind nicht vorhanden.

Einbauort: Überdachung Wirtschaftshof
Menge: 195,000 m2

**01.03.0013 Randwinkel Trapezblechdach**
Randwinkel liefern und montieren
Menge: 91,000 m

**01.03.0014 Zulage Innen- und Außenecken der Randwinkel**
Zulage für Ausbildung von Innen- und Außenecken
der Randwinkel der Vorposition auf Gehrung,
für rechtwinklige Ecken.
Menge: 4,000 st

### 02 DACHABDICHTUNGSARBEITEN

*Hinweis: ZTV DACH + KLEMPNER (09/2021)*
ZUSÄTZLICHE TECHNISCHE VERTRAGSBEDINGUNGEN (ZTV)
FÜR DACHDECKUNGS- UND DACHABDICHTUNGSARBEITEN
UND KLEMPNERARBEITEN

1. Normen, Richtlinien, Vorschriften, Verordnungen

Zusätzlich zur VOB, Teil C (neueste Ausgabe) mit den dort
aufgeführten "Allgemeinen Technischen Vertragsbedingungen
für Bauleistungen (ATV)" gilt folgendes:

- DIN 4102 - Brandverhalten von Baustoffen und Bauteilen
bzw.
- DIN EN 13501 - Klassifizierung von Bauprodukten und
Bauarten zu ihrem Brandverhalten
- Die Fachregeln des deutschen Dachdeckerhandwerks
- Richtlinien für die Planung und Ausführung von
Dächern mit Abdichtungen (Flachdachrichtlinien)
- Richtlinien für die Ausführung von Klempnerarbeiten
an Dach und Fassade (Klempnerfachregeln)
- Die Montage- und Verarbeitungsrichtlinien der
Hersteller- und Zulieferfirmen.
- Die jeweils gültigen Technischen Baubestimmungen
- Sämtliche Unfallverhütungsvorschriften und die
Regeln der Bauberufsgenossenschaften
- Die jeweils gültigen TRGS
- Die jeweils gültigen Abfallentsorgungsbestimmungen

Die Ausführung der vertraglichen Leistungen hat in Übereinstimmung mit den DIN-Normen, Fachregeln der Verbände,
Verordnungen der Baubehörden, allgemein anerkannten Regeln
der Technik sowie Hinweisen des Werkstofflieferanten zu
erfolgen. Sie gelten vollinhaltlich als Ergänzung der Leistungsbeschreibung.

Soweit in der Leistungsbeschreibung auf Technische
Spezifikationen (z.B. nationale Normen, mit denen europäische
Normen umgesetzt werden, europäische technische Zulassungen,
gemeinsame technische Spezifikationen, internationale Normen)
Bezug genommen wird, werden auch ohne den ausdrücklichen
Zusatz: "oder gleichwertig" immer gleichwertige Technische
Spezifikationen in Bezug genommen.

2. Ausführung

Vor Beginn der Arbeiten ist gemeinsam mit der Bauleitung
eine genaue Leistungsaufnahme vorzunehmen und der
Arbeitsablauf festzulegen.
Der AN ist verpflichtet, bei der Ausführung die Koordinierung
mit den anderen Gewerken zu gewährleisten, bei denen
Kontaktpunkte zu den Dachdeckungs-/abdichtungsarbeiten
und Klempnerarbeiten vorhanden sind.

Alle Befestigungsmaterialien für Lattungen, Holzbohlen
etc. sind aus Edelstahl auszuführen, sofern in der
Einzelposition nicht anders angegeben.

Die erforderlichen Auszugswerte der Befestigungsmittel
sind zu beachten (gemäß Angaben des Herstellers).
Falls gefordert, sind Auszugsversuche vorzunehmen.

Die Technische Regel ABuG - Anforderungen an bauliche Anlagen
bezüglich der Auswirkungen auf Boden und Gewässer - des DIBt
ist bei der Auswahl der Materialien sowie bei der Ausführung
einzuhalten.
Bei Verwendung von Abdichtungen, die Stoffe enthalten,
die eine Durchwurzelung hemmen oder verhindern sollen
(Wurzelschutzmittel), insbesondere bei Abdichtungsbahnen
nach DIN EN 13707 (Bitumenbahnen für Dachabdichtungen)
bzw. DIN EN 13956 (Kunststoff- und Elastomerbahnen für
Dachabdichtungen) muss außerdem eine Leistungserklärung
zu folgenden Eigenschaften vorgelegt werden:
Deklaration von Art und Gehalt an Wurzelschutzmitteln,
Angabe zum aktiven Einsatz von kanzerogenen, mutagenen
sowie kein Einsatz > 0,3 Gew.-% von reproduktionstoxischen
Stoffen nach CPL-Verordnung (EU) Nr. 1272/2008
(Leistungserklärung mittels ETA oder Dokumentation gemäß
Art. 30 BauPVO).

Für Klempnerarbeiten sind nur beste Qualitätsbleche,
verzinkt bzw. Zinkbleche nach DIN EN 988 zu verwenden.

Blechstöße sind gut überlappt, genietet und gelötet
herzustellen. Je nach Erfordernissen müssen unter
Beachtung der allgemein gültigen und anerkannten Ausführungsregeln Dehnungsfugen ausgeführt werden.

Beim Einsatz von Kunststoff- und Elastomerbahnen dürfen
nur solche Bahnen verwendet werden, die auch nach
langjährigem Einsatz mikrobenfest und nachträglich
ergänzbar und reparierbar sind. Die Bahnen müssen
dauerhaft und offen gekennzeichnet sein mittels einer
eindeutigen, wiederkehrenden Materialkennzeichnung
(z.B. als Aufprägung) an der Oberseite der Dachbahn in
regelmäßigen Abständen (Mindestangaben: Herstellername,
Werkstoffbezeichnung nach DIN EN 13956 und
Herstelldatum des Materials).

Dämmstoffe aus Mineralfasern/Mineralwolle u.ä. müssen
gemäß der Gefahrstoffverordnung gesundheitlich unbedenklich
und nach EG-Richtlinie 97/69 Anmerkung Q freigezeichnet sein.
Das Glimmverhalten (nicht glimmend) muss nachgewiesen sein.

Dämmstoffe auf der Basis von Polystyrol (XPS und EPS)
dürfen keine Flammschutzmittel aus HBCD enthalten.

Blitzschutz:
Die Blitzschutzanlage ist nicht Bestandteil des Leistungsverzeichnisses.
Sämtliche Metallelemente sind untereinander metallisch
zu verbinden. Dies ist in die Einheitspreise einzukalkulieren.

3. Weitere Leistungen, die in die Einheitspreise
einzukalkulieren sind:

- Befestigung/Sicherung der Dachabdichtung und
Metall-Dachdeckung gegen Abheben durch Windkräfte
nach DIN EN 1991-1-4 inkl. nationalem Anhang
sowie der Unterkonstruktionen für Befestigung von
Attikaabdeckungen.
Dies gilt für alle Lagen der Dachabdichtung bis zum
fertiggestellten Dachaufbau inkl. Schutzlagen und
Auflast / Gründdach.
Diese Maßnahmen und der prüffähige statische Nachweis
hierfür ist durch den AN zu liefern und in die Einheitspreise
einzukalkulieren.

- Der Nachweis der U-Werte der zum Einbau kommenden
Gefälledämmungen gehört zur Leistung des AN, die
Berechnung des U-Wertes ist gemäß DIN EN ISO 6946
durchzuführen.
Dies ist in den Einheitspreis der Dämmungen einzukalkulieren.

- Vorkehrungen zur Vermeidung von Kontaktkorrosion
(Alu-Stahl, Zink-Bitumen usw.)

*Hinweis: Bitumenbahnen mit Trägereinlagen Gefährliche Stoffe*
STLB-Bau 2020-07 021
Anforderung Bitumenbahnen mit Trägereinlagen, in DIN EN 13707:2013-12 nicht geregelt:
Bei der Verwendung von Bitumenbahnen mit Trägereinlagen für die Dachabdichtungen, die Stoffe enthalten, die eine Durchwurzelung hemmen oder verhindern sollen (Wurzelschutzmittel), sind Art und Gehalt an Wurzelschutzmitteln auf Grundlage einer ETA oder in einer technischen Dokumentation unter Einschaltung einer entsprechend Art. 30 BauPVO qualifizierten Stelle zu deklarieren. Bei der Verwendung von Bitumenbahnen mit Trägereinlagen für Dachabdichtungen, die Stoffe enthalten, die eine Durchwurzelung hemmen oder verhindern sollen (Wurzelschutzmittel), ist auf Grundlage einer ETA oder in einer technischen Dokumentation unter Einschaltung einer entsprechend Art. 30 BauPVO qualifizierten Stelle nachzuweisen, dass kein aktiver Einsatz von kanzerogenen Stoffen EU-Kategorie Carc. 1A, 1B (H350, H350i), mutagenen Stoffen EU-Kategorie Muta. 1A, 1B (H340) sowie kein aktiver Einsatz > 0,3 Gew.-% von reproduktionstoxischen Stoffen EU-Kategorie Repr. 1A,1B (H360D und/oder H360F) erfolgt oder nachgewiesen wurde, dass von der Verwendung dieser kanzerogenen, mutagenen oder reproduktionstoxischen Stoffen keine potentielle Gefährdung für Boden und Gewässer von der baulichen Anlage ausgeht. Bei der Verwendung von Bitumenbahnen mit Trägereinlagen für Dachabdichtungen, die Stoffe enthalten, die eine Durchwurzelung hemmen oder verhindern sollen (Wurzelschutzmittel), ist auf Grundlage einer ETA oder in einer technischen Dokumentation unter Einschaltung einer entsprechend Art. 30 BauPVO qualifizierten Stelle nachzuweisen, dass die Freisetzung des Wurzelschutzmittels die Anforderung nach Abschnitt 4.4 des Anhanges 10 (ABuG) der MVV TB erfüllt.

*Hinweis: Kunststoff- und Elastomerbahnen Gefährliche Stoffe*
STLB-Bau 2020-07 021
Anforderung Kunststoff- und Elastomerbahnen, in DIN EN 13956:2013-03 nicht geregelt:
Bei der Verwendung von Kunststoff- und Elastomerbahnen für Dachabdichtungen, die Stoffe enthalten, die eine Durchwurzelung hemmen oder verhindern sollen (Wurzelschutzmittel), sind Art und Gehalt an Wurzelschutzmitteln auf Grundlage einer ETA oder in einer technischen Dokumentation unter Einschaltung einer entsprechend Art. 30 BauPVO qualifizierten Stelle zu deklarieren. Bei der Verwendung von Kunststoff- und Elastomerbahnen für Dachabdichtungen, die Stoffe enthalten, die eine Durchwurzelung hemmen oder verhindern sollen (Wurzelschutzmittel), ist auf Grundlage einer ETA oder in einer technischen Dokumentation unter Einschaltung einer entsprechend Art. 30 BauPVO qualifizierten Stelle nachzuweisen, dass kein aktiver Einsatz von kanzerogenen Stoffen EU-Kategorie Carc. 1A, 1B (H350, H350i), mutagenen Stoffen EU-Kategorie Muta. 1A, 1B (H340) sowie kein aktiver Einsatz > 0,3 Gew.-% von reproduktionstoxischen Stoffen EU-Kategorie Repr. 1A,1B (H360D und/oder H360F) erfolgt oder nachgewiesen wurde, dass von der Verwendung dieser kanzerogenen, mutagenen oder reproduktionstoxischen Stoffen keine potentielle Gefährdung für Boden und Gewässer von der baulichen Anlage ausgeht. Bei der Verwendung von Kunststoff- und Elastomerbahnen für Dachabdichtungen, die Stoffe enthalten, die eine Durchwurzelung hemmen oder verhindern sollen (Wurzelschutzmittel), ist auf Grundlage einer ETA oder in einer technischen Dokumentation unter Einschaltung einer entsprechend Art. 30 BauPVO qualifizierten Stelle nachzuweisen, dass die Freisetzung des Wurzelschutzmittels die Anforderung nach Abschnitt 4.4 des Anhanges 10 (ABuG) der MVV TB erfüllt.

*Hinweis: Mineralwolledämmstoffe Gebäude Schwelverhalten Schmelzpunkt/Formstabilität*
STLB-Bau 2020-07 023
Anforderung Mineralwolledämmstoffe für Gebäude, in DIN EN 13162:2015-04 nicht geregelt:
Bei der Verwendung von Mineralwolledämmstoffen, die die Anforderung schwerentflammbar oder nichtbrennbar zu erfüllen haben, ist auf Grundlage DIN EN 16733: 2016 nachzuweisen, dass die Mineralwolledämmstoffe keine Neigung zum kontinuierlichen Schwelen haben und entsprechend Abs. 11 der Norm ausgewiesen wurde, dass die Prüfung bestanden wurde.
Bei der Verwendung von Mineralwolledämmstoffen, bei denen nichtbrennbar und ein Schmelzpunkt >= 1000 Grad C gefordert wird, sind der Schmelzpunkt und die Formstabilität nach ETA oder auf Grundlage der DIN 4102-17: 1990 in einer technischen Dokumentation unter Einschaltung einer entsprechend Art. 43 BauPVO qualifizierten Stelle zu prüfen. Alternativ: ehemalige Dokumentationsunterlagen (z.B. allgemeine bauaufsichtliche Zulassung (abZ) oder allgemeines bauaufsichtliches Prüfzeugnis (abP)).

*Hinweis: ALLGEMEINE HINWEISE ZUM DACHAUFBAU*
ALLGEMEINE HINWEISE ZUM DACHAUFBAU:

ÜBERDACHUNG VORPLATZ
Nicht belüftetes, ungedämmtes Flachdach,
nichtgenutztes Dach mit Abdichtung und Gründachaufbau,
Stahltrapezprofile, ebene Oberfläche,
gefälleloses Dach (0% Neigung),
mit Einzelablaufpunkten, Freispiegelentwässerung,
Notüberläufe als attikadurchstoßende Wasserspeier.

ÜBERDACHUNG LIEGENDKRANKENVORFAHRT:
Nicht belüftetes, ungedämmtes Flachdach,
nichtgenutztes Dach mit Abdichtung und Gründachaufbau,
Stahltrapezprofile, ebene Oberfläche,
gefälleloses Dach (0% Neigung),
mit Einzelablaufpunkten, Druckentwässerung,
Notüberläufe als attikadurchstoßende Wasserspeier,
umlaufend auskragender Dachrand mit Stehfalzdeckung
mit Gefälle, Entwässerung in Kastenrinne.

ÜBERDACHUNG VERLADERAMPE WIRTSCHAFTSHOF:
Nicht belüftetes, ungedämmtes Flachdach,
nichtgenutztes Dach ohne Abdichtung,
Stahltrapezprofile als Entwässerungsebene
ohne zusätzliche Abdichtung,
geneigte Oberfläche, Entwässerung in Kastenrinne.

ANFORDERUNGEN:
Höherwertige Gebäudenutzung,
Dachabdichtung mit mäßiger thermischer und
hoher mechanischer Beanspruchung,
eingestuft als harte Bedachung gemäß DIN 4102 T.7,
Befestigung mittels Auflast durch Gründachaufbau bzw.
z.T. zusätzliche mechanische Befestigung gemäß
statischer Erfordernis.

Die Maßnahmen für Befestigung/Sicherung der Dachabdichtung
gegen Abheben durch Windkräfte sowie der Unterkonstruktionen
für Befestigung von Attikaabdeckungen etc.
und der statische Nachweis hierfür ist durch den AN zu
liefern und in die Einheitspreise einzukalkulieren.
Die statische Berechnung in prüffähiger Form ist in
jedem Fall rechtzeitig vor Ausführung vorzulegen.
Nach Beendigung der Arbeiten ist die entsprechende
Ausführung der Leistungen der Bauleitung als
Bestätigung vorzulegen.

Bei Arbeitsunterbrechungen sind die bereits verlegten Flächen
gegen eindringendes Niederschlagswasser zu sichern. Das ggf.
erforderliche Absaugen von Niederschlagswasser ist in die
Einheitspreise einzukalkulieren und wird nicht gesondert vergütet. Gleiches gilt für die Lagesicherung gegen Abheben durch Windkräfte während der Ausführung der Arbeiten bis zum fertiggestellten
kompletten Dachaufbau.

#### 02.01 ALLGEMEINES: TRAUFBRETT, SCHALUNG

**02.01.0001 Attikabrett mit Halterungen, B 25 cm, Schleppstreifen**
Attikabrett mit Halterungen liefern und einbauen,
mit Neigung nach innen montieren,
und Schleppstreifen aus Abdichtungsbahn.

- Attikabrett:
Brettbreite ca. 25 cm,
Dicke ca. 3 cm,
als Zuschnitt aus Bau-Furniersperrholzplatten nach
DIN 68 705 -3 aus mindestens fünf kreuzweise
aufeinander geleimten in den Faserrichtungen jeweils um
90 Grad versetzt Holzlagen (Furnieren),
Beanspruchungsklasse: Außenraumklima,
Festigkeit C24,
Holzwerkstoffklasse 100,
gegen Pilze und Fäule imprägniert,
einschl. 2 cm Fase zur Dachfläche.

- Befestigung des Brettes mittels gekanteter
Blechwinkel-Stücke in regelmäßigen Abständen
auf Unterkonstruktion aus separater Position.
Dimensionierung der Halterungen
gemäß statischer Erfordernis.

- Schleppstreifen aus Abdichtungsbahn
oberhalb Attikabrett durchgehend angeordnet,
einschl. Überlappungen an Stößen.

Einheitspreis einschl. aller erforderlichen Bohrungen,
Befestigungen, Dübel, Kleineisenteile etc.

Ausführung gemäß Detailplan D1621

Einbauort: Überdachung Vorplatz
Menge: 287,000 m

**02.01.0002 Attikabrett mit Halterungen, B 10 cm, Schleppstreifen**
Attikabrett mit Halterungen liefern und einbauen,
mit Schleppstreifen aus Abdichtungsbahn,
wie in Position 02.01.0001 beschrieben, jedoch:
Brettbreite ca. 10 cm,

Ausführung gemäß Detailplan D1620

Einbauort: Überdachung Liegendkrankenvorfahrt
Menge: 113,000 m

**02.01.0003 Traufbrett mit Halterungen, B 25 cm**
Attikabrett mit Halterungen liefern und einbauen,
mit Neigung nach innen montieren,
als Traufbrett für vorgehängte Dachrinne.

- Attikabrett:
Brettbreite ca. 25 cm,
Dicke ca. 3 cm,
als Zuschnitt aus Bau-Furniersperrholzplatten nach
DIN 68 705 -3 aus mindestens fünf kreuzweise
aufeinander geleimten in den Faserrichtungen jeweils um
90 Grad versetzt Holzlagen (Furnieren),
Beanspruchungsklasse: Außenraumklima,
Festigkeit C24,
Holzwerkstoffklasse 100,
gegen Pilze und Fäule imprägniert,
einschl. 2 cm Fase zur Dachfläche.

- Befestigung des Brettes mittels gekanteter
Blechwinkel-Stücke in regelmäßigen Abständen
an Unterkonstruktion aus separater Position.
Dimensionierung der Halterungen
gemäß statischer Erfordernis.

Einheitspreis einschl. aller erforderlichen Bohrungen,
Befestigungen, Dübel, Kleineisenteile etc.

Ausführung gemäß Detailplan D1620

Einbauort: Überdachung Liegendkrankenvorfahrt
Menge: 131,000 m

**02.01.0004 Traufbrett mit Halterungen, B 20 cm**
Attikabrett mit Halterungen liefern und einbauen,
mit Neigung nach innen montieren,
als Traufbrett für vorgehängte Dachrinne.

- Attikabrett:
Brettbreite ca. 20 cm,
Dicke ca. 3 cm,
als Zuschnitt aus Bau-Furniersperrholzplatten nach
DIN 68 705 -3 aus mindestens fünf kreuzweise
aufeinander geleimten in den Faserrichtungen jeweils um
90 Grad versetzt Holzlagen (Furnieren),
Beanspruchungsklasse: Außenraumklima,
Festigkeit C24,
Holzwerkstoffklasse 100,
gegen Pilze und Fäule imprägniert,
einschl. 2 cm Fase zur Dachfläche.

- Befestigung des Brettes mittels gekanteter
Blechwinkel-Stücke in regelmäßigen Abständen
an Unterkonstruktion aus separater Position.
Dimensionierung der Halterungen
gemäß statischer Erfordernis.

Einheitspreis einschl. aller erforderlichen Bohrungen,
Befestigungen, Dübel, Kleineisenteile etc.

Einbauort: Überdachung Wirtschaftshof
Menge: 40,000 m

**02.01.0005 Dachschalung OSB/3, 1x25 mm**
Liefern und Verlegen von OSB/3 Platten nach DIN EN 300
als Schalung auf Stahltrapezprofil,
Kantenausbildung der Platten umlaufend mit Nut- und Feder.

Plattendicke: 25 mm

Einbauort: Überdachung Vordach und Liegendkrankenvorfahrt
Menge: 981,000 m2

**02.01.0006 Dachschalung OSB/3, 1x25 mm, 12% Gefälle**
Liefern und Verlegen von OSB/3 Platten nach DIN EN 300
als Schalung auf Stahltrapezprofil,
wie in Position 02.01.0005 beschrieben,
jedoch Verlegung auf Stahltrapezprofil
mit 12% Quergefälle aus separater Position.

Einbauort: Überdachung Liegendkrankenvorfahrt
Menge: 264,000 m2

**02.01.0007 Zulage Dachschalung OSB/3 Schrägschnitte**
Zulage OSB/3 Platten für erforderliche Schrägschnitte
Menge: 44,000 m

**02.01.0008 Kennzeichnungsschild gemäß DIN 18531-3 Absatz 9**
Kennzeichnungsschild gemäß DIN 18531-3 Absatz 9
aus beständigem Material (etwa 250 mm × 100 mm)
mit einer witterungsbeständigen Aufschrift oder
Aufprägung mit mindestens folgenden Informationen:

a) Kurzzeichen für Anwendungstyp, Eigenschaftsklasse
und Produktmerkmale nach DIN SPEC 20000-201 für
bahnenförmige Dachabdichtungen bzw. nach
DIN 18531-2 für flüssig aufzubringende Dachabdichtungen;
b) Hersteller;
c) Handelsnamen;
d) Ausführungsjahr der Dachabdichtung;
e) ausführendes Unternehmen.
Darüber hinaus sollen weitere wichtige Informationen
für Nutzer und Verarbeiter aufgeführt werden.

Das Kennzeichnungsschild ist vom AN an gut einsehbarer
Stelle, z. B. an der Aufkantung der Dachabdichtung,
fest anzubringen. Das Kennzeichnungsschild sollte in
maximal 5 m Entfernung vom vorgesehenen Haupt-Zugang
der Dachfläche (Treppenhausturm, Zugangstür zur
Dachfläche, Lichtkuppel über Treppenhaus, feststehende
Leiter, nahe liegende Anleiterungsmöglichkeit) oder an
der dieser Zugangsstelle nächstgelegenen Aufkantung
montiert werden.

Anordnung in Absprache mit der Bauleitung
Menge: 4,000 st

#### 02.02 DACHABDICHTUNG EVA-FOLIE

**02.02.0001 Dachabdichtung EVA V lose verlegt (Auflast), gefällelos**
Dachabdichtung gemäß DIN 18531 aus Kunststoffbahnen,
einlagig,
Ethylen-Vinyl-Acetat-Terpolymer (EVA) DIN EN 13956,
bitumenverträglich,
Anwendungstyp DE nach DIN/TS 20000-201,
Eigenschaftsklasse E1,
Dachneigung 0%, gefälleloses Dach,
durchwurzelungsfest nach FLL-Verfahren,
liefern und nach Herstellerangabe verlegen und
ausreichend gegen Windsog nach DIN EN 1991-1-4
inkl. nationalem Anhang befestigen,
Untergrund Dämmschicht.
Ausführung mit Dachauflast mit Bekiesung,
Kiesschüttung gemäß gesonderter Position.
Das ordnungsgemäße Aufbringen ist vom Auftragnehmer
gemäß Flachdachrichtlinien bzw. DIN EN 1991-1-4
inkl. nationalem Anhang nachzuweisen.
Evt. zusätzlich notwendige mechanische Befestigungen
in Eckbereichen o.ä. mit geeigneten korrosionsbeständigen
Befestigern sind gemäß statischer Erfordernis in den
EP einzukalkulieren.

EVA-Terpolymer mit unterseitiger Kaschierung
aus Glas-/Polyestervlies,
mit außergewöhnlich hohem Anteil an hochpolymeren
Feststoffen (ca. 92%),
weich elastisch, nicht durch Weichmacher elastifiziert,
mit hochwertiger, durchgehend homogener Dichtschicht
(keine unterschiedlichen Schichten - Ober- oder Unterschicht) und nicht durch eine Einlage getrennt,
mit unterseitiger Kaschierung, bitumenfrei,
bitumenverträglich, dämmstoffneutral,
durchwurzelungsfest und rhizomfest nach FLL,
ansonsten mit zusätzlicher wurzelfester Auflage,
diffusionsoffen µ < 20.000.

Mit CE-Kennzeichnung nach DIN EN 13956
bzw. mit bauaufsichtlichem Verwendbarkeitsnachweis,
Prüfungen gemäß DIN 16726 und U.E.A.t.c.-Richtlinie,
Baustoffklasse B2 gemäß DIN 4102-1,
bzw. Klasse E gemäß DIN EN 13501-1,
Harte Bedachung gemäß DIN 4102, Teil 7,
mit Nachweis der Durchwurzelungsfestigkeit nach dem FLL-Verfahren und Nachweis der Gebrauchserwartung von mind. 25 Jahren
durch eine neutrale europäische Prüfanstalt oder gleichwertigen Nachweis, z.B. durch einen neutralen Gutachter.

Qualitätsicherung:
Mit TÜV-Zertifikat über Komplettüberwachung des Produkt-Systems oder gleichwertigem Nachweis,
Hersteller zertifiziert nach DIN EN ISO 9001 und 14001,
Eigen- und Fremdüberwachung nach DIN 16 726 durch
eine bauaufsichtlich anerkannte Prüfstelle.

Dichtschicht-Dicke: mind. 1,5 mm
zuzügl. Dicke der Glas-/Polyestervlies-Kaschierung,
Farbe: weiß/hellgrau,
fachgerecht und nach Herstellervorschrift auf
Untergrund aus Schalung bzw. Stahlprofilen lose verlegen,
einschl. homogener Nahtverbindung sowie Kopfnähte.

Einheitspreis einschl. eventuell notwendiger
Verstärkung der Kehlen, Kanten, Graten etc.
(herstellerabhängig).

Einbauort:
Überdachung Vordach und
Überdachung Liegendkrankenvorfahrt
Menge: 981,000 m2

**02.02.0002 Attikaabdichtung, Abwicklung bis ca. 90 cm, Vordach**
Attikaabdichtung, Abwicklung bis ca. 90 cm,
komplett wie folgt herstellen einschl. Lieferung der
benötigten Materialien:
- Attikaabdichtung und Linienbefestigung:
Die am Stahlblech-Randwinkel
5 cm hochgeführte Dachbahn mit einem
Verbundblechwinkel, Abmessungen 5 x 5 cm, 1 Kantung,
und geeigneten Befestigungsmittel befestigen.
Zuschnitt aus dem Material der Dachbahn, auf der
Attika bis über Außenkante Attikabrett und im
senkrechten Bereich nach Herstellervorschrift kleben
und mit dem Verbundblech und der Dachabdichtung
verschweißen.
Gemäß Systemerfordernis ist eine ggf. erforderliche
Zwischenfixierung einzukalkulieren.

Einheitspreis einschl. Mehrmengen der Abdichtungsfolie
für notwendige Überlappungen.

Ausführung gemäß Detailplan D1621

Einbauort: Überdachung Vorplatz
Menge: 287,000 m

**02.02.0003 Ausführung der Attikaabdichtung an Ecken**
Ausführung der Attikaabdichtung an Ecken im
Grundriss als Zulage zu vorbeschriebener Position
einschl. aller zusätzlich benötigten Materialien und
Verbindungen.

Einheitspreis für komplette Eckausbildung
für Innen- und Außenecken
Menge: 14,000 st

**02.02.0004 Attikaabdichtung, Abwicklung bis ca. 60 cm, LKV**
Attikaabdichtung, Abwicklung bis ca. 60 cm,
komplett wie folgt herstellen einschl. Lieferung der
benötigten Materialien:
- Attikaabdichtung und Linienbefestigung:
Die am Stahlblech-Randwinkel
5 cm hochgeführte Dachbahn mit einem
Verbundblechwinkel, Abmessungen 5 x 5 cm, 1 Kantung,
und geeigneten Befestigungsmittel befestigen.
Zuschnitt aus dem Material der Dachbahn, auf der
Attika bis über Außenkante Attikabrett und im
senkrechten Bereich nach Herstellervorschrift kleben
und mit dem Verbundblech und der Dachabdichtung
verschweißen.
Gemäß Systemerfordernis ist eine ggf. erforderliche
Zwischenfixierung einzukalkulieren.

Einheitspreis einschl. Mehrmengen der Abdichtungsfolie
für notwendige Überlappungen.

Ausführung gemäß Detailplan D1620

Einbauort: Überdachung Liegendkrankenvorfahrt
Menge: 113,000 m

**02.02.0005 Ausführung der Attikaabdichtung an Ecken**
Ausführung der Attikaabdichtung an Ecken im
Grundriss als Zulage zu vorbeschriebener Position
einschl. aller zusätzlich benötigten Materialien und
Verbindungen.

Einheitspreis für komplette Eckausbildung
für Innen- und Außenecken
Menge: 6,000 st

**02.02.0006 Faservlies-Schutzlage unter Kiesbett bei pneumat. Förderung**
Faservlies als Schutzlage unter Kiesbett,
Baustoffklasse B1 oder A gemäß DIN 4102,
Material diffusionsoffen, feuchtigkeits- und
witterungsbeständig, mind. 300 g/qm,
liefern und lose mit mind. 300 mm Überlappung
auf der Dämmung verlegen und an den Anschlüssen
bis OK Kies hochziehen.

Abrechnung nach Dachfläche, die erforderlichen
Überlappungen und Mehrmengen für das Hochführen ans
Abschlüssen sind in den Einheitspreis einzukalkulieren.

Ausführung grundsätzlich, wenn die Kiesschüttung
pneumatisch aufs Dach gefördert wird
Menge: 981,000 m2

*Hinweis: EINBAUTEILE UND DACHENTWÄSSERUNG*
EINBAUTEILE

**02.02.0007 Dachablauf DN 50, seitlich**
Flachdachablauf Edelstahl, 1-teilig, mit Siebkorb,
Ablauf seitlich, Freispiegelsystem,
Null-Gefälle-Dach, ungedämmt,
liefern, montieren und fachgerecht
gemäß Hersteller-Richtlinien eindichten.

Flansche passend zur Dachabdichtung (Kunststoffbahn),
Einheitspreis einschl. Herstellen der entsprechenden
Ausschnitte in der Dachabdichtung, einschl. Anschluss
der Dachabdichtung an den Ablauf.

Ablauf-Nenngröße: DN 50

Einbauort:
Überdachung Vorplatz
Menge: 8,000 st

**02.02.0008 Dachablauf DN 70, seitlich, Druckentwässerung**
Flachdachablauf Edelstahl, 1-teilig, mit Siebkorb,
Ablauf seitlich, Druckentwässerungssystem,
Null-Gefälle-Dach, ungedämmt,
liefern, montieren und fachgerecht
gemäß Hersteller-Richtlinien eindichten.

Flansche passend zur Dachabdichtung (Kunststoffbahn),
Einheitspreis einschl. Herstellen der entsprechenden
Ausschnitte in der Dachabdichtung, einschl. Anschluss
der Dachabdichtung an den Ablauf.

Ablauf-Nenngröße: DN 70

Einbauort:
Überdachung Liegendkrankenvorfahrt
Menge: 6,000 st

**02.02.0009 Wasserspeier-Notüberlauf DN 50, L 600 mm**
Wasserspeier (Notüberlauf), Edelstahl, 1-teilig, mit Siebkorb,
mit freiem seitlichen Auslauf,
Null-Gefälle-Dach, ungedämmt,
liefern, montieren und fachgerecht
gemäß Hersteller-Richtlinien eindichten.

Flansche passend zur Dachabdichtung (Kunststoffbahn),
Einheitspreis einschl. Herstellen der entsprechenden
Ausschnitte in der Dachabdichtung, einschl. Anschluss
der Dachabdichtung an den Ablauf.

Länge: ca. 600 mm

Ablauf-Nenngröße: DN 50

Einbauort:
Überdachung Vorplatz
Menge: 4,000 st

**02.02.0010 Wasserspeier-Notüberlauf DN 70, L 600 mm**
Wasserspeier (Notüberlauf), Edelstahl, 1-teilig, mit Siebkorb,
mit freiem seitlichen Auslauf,
Null-Gefälle-Dach, ungedämmt,
liefern, montieren und fachgerecht
gemäß Hersteller-Richtlinien eindichten.

Flansche passend zur Dachabdichtung (Kunststoffbahn),
Einheitspreis einschl. Herstellen der entsprechenden
Ausschnitte in der Dachabdichtung, einschl. Anschluss
der Dachabdichtung an den Ablauf.

Länge: ca. 600 mm

Ablauf-Nenngröße: DN 70

Einbauort:
Überdachung Liegendkrankenvorfahrt
Menge: 2,000 st

**02.02.0011 Stahl-Rohrbogen DN 50, verzinkt, 87° bis 90°**
Rohrbogen mit engem Radius, 87° bis 90°,
Material: Stahl, feuerverzinkt, mit erhöhtem Qualitätsstandard,
nichtbrennbar - Baustoffklasse A gemäß DIN 4102,
mit 2-Kammern-Steckmuffenverbindung,
passend zu vorbeschriebenen Dachabläufen,

Nenngröße: DN 50

einschl. Anschluss, Befestigungs- und Dichtelemente
sowie Bohrungen etc.
Menge: 25,000 st

**02.02.0012 Stahl-Rohrbogen DN 70, verzinkt, 87° bis 90°**
Rohrbogen mit engem Radius, 87° bis 90°,
Material: Stahl, feuerverzinkt, mit erhöhtem Qualitätsstandard,
nichtbrennbar - Baustoffklasse A gemäß DIN 4102,
mit 2-Kammern-Steckmuffenverbindung,
passend zu vorbeschriebenen Dachabläufen,

Nenngröße: DN 70

einschl. Anschluss, Befestigungs- und Dichtelemente
sowie Bohrungen etc.
Menge: 19,000 st

**02.02.0013 Stahl-Rohrbogen DN 100, verzinkt, 87° bis 90°**
Rohrbogen mit engem Radius, 87° bis 90°,
Material: Stahl, feuerverzinkt, mit erhöhtem Qualitätsstandard,
nichtbrennbar - Baustoffklasse A gemäß DIN 4102,
mit 2-Kammern-Steckmuffenverbindung,
passend zu vorbeschriebenen Dachabläufen,

Nenngröße: DN 100

einschl. Anschluss, Befestigungs- und Dichtelemente
sowie Bohrungen etc.
Menge: 6,000 st

**02.02.0014 Stahl-Fallrohr DN 50, verzinkt**
Fallrohre aus Stahl, feuerverzinkt, nach DIN EN 1123
mit erhöhtem Qualitätsstandard,
mit 2-Kammern-Steckmuffenverbindung,
nichtbrennbar - Baustoffklasse A gemäß DIN 4102,
formstabil, bruchfest, rückstausicher, mit 2-K-Innenbeschichtung,

Nenngröße: DN 50

einschl. Anschluss sowie passgenauem Ablängen der Rohrbauteile,
einschl. Befestigungs- und Dichtelemente, Schellen
und  Schrauben sowie Bohrungen etc
Menge: 35,000 m

**02.02.0015 Stahl-Fallrohr DN 70, verzinkt**
Fallrohre aus Stahl, feuerverzinkt, nach DIN EN 1123
mit erhöhtem Qualitätsstandard,
mit 2-Kammern-Steckmuffenverbindung,
nichtbrennbar - Baustoffklasse A gemäß DIN 4102,
formstabil, bruchfest, rückstausicher, mit 2-K-Innenbeschichtung,

Nenngröße: DN 70

einschl. Anschluss sowie passgenauem Ablängen der Rohrbauteile,
einschl. Befestigungs- und Dichtelemente, Schellen
und  Schrauben sowie Bohrungen etc
Menge: 52,000 m

**02.02.0016 Stahl-Fallrohr DN 100, verzinkt**
Fallrohre aus Stahl, feuerverzinkt, nach DIN EN 1123
mit erhöhtem Qualitätsstandard,
mit 2-Kammern-Steckmuffenverbindung,
nichtbrennbar - Baustoffklasse A gemäß DIN 4102,
formstabil, bruchfest, rückstausicher, mit 2-K-Innenbeschichtung,

Nenngröße: DN 100

einschl. Anschluss sowie passgenauem Ablängen der Rohrbauteile,
einschl. Befestigungs- und Dichtelemente, Schellen
und  Schrauben sowie Bohrungen etc
Menge: 17,000 m

**02.02.0017 Stahl-Standrohr DN 50, verzinkt**
Standrohre aus Stahl, feuerverzinkt,
in gleicher Art wie vorbeschriebene Fallleitung,
einschl. Reinigungsöffnung,

Nenngröße: DN 50
Standrohrhöhe: 1000 mm

einschl. Anschluss, Befestigungs- und Dichtelemente
sowie Bohrungen etc.
Menge: 8,000 st

**02.02.0018 Stahl-Standrohr DN 70, verzinkt**
Standrohre aus Stahl, feuerverzinkt,
in gleicher Art wie vorbeschriebene Fallleitung,
einschl. Reinigungsöffnung,

Nenngröße: DN 70
Standrohrhöhe: 1000 mm

einschl. Anschluss, Befestigungs- und Dichtelemente
sowie Bohrungen etc.
Menge: 6,000 st

**02.02.0019 Stahl-Standrohr DN 100, verzinkt**
Standrohre aus Stahl, feuerverzinkt,
in gleicher Art wie vorbeschriebene Fallleitung,
einschl. Reinigungsöffnung,

Nenngröße: DN 100
Standrohrhöhe: 1000 mm

einschl. Anschluss, Befestigungs- und Dichtelemente
sowie Bohrungen etc.
Menge: 2,000 st

#### 02.03 KLEMPNERARBEITEN

*Hinweis: ÜBERDACHUNG LKV*

**02.03.0001 Traufstreifen 250-2, vw (Rinneneinhangblech) aus Titanzink**
Traufstreifen (Rinneneinhangblech) aus Titanzink
(legierter Zink EN 988), vorbewittert
Dicke mind. 0,7 mm,
Zuschnitt: 250 mm,
zweifach gekantet, maximale Einzellänge: 2,00 m,
Stoßverbindung durch Verlötung, liefern und einbauen
einschl. Anschluss an Regenrinnen,
fachgerechte Befestigung auf Traufbrett
einschl. aller Befestigungsmittel.

Ausführung gemäß Detailplan D1620

Einbauort: Überdachung Liegendkrankenvorfahrt
Menge: 131,000 m

**02.03.0002 Hängedachrinne NG 333 vorbewittert**
Vorgehängte Kastenrinnen nach DIN EN 612,
aus Titanzink (legierter Zink EN 988), vorbewittert
Nenngröße 333,
Blechdicke 0,8 mm, mit Gefälle,
Stöße verlötet nach  Herstellervorschrift,
liefern und einbauen einschl. Rinnenhaltern
aus verzinktem Stahl und einschl. aller
Befestigungsmittel einschl. Einlassen der
Rinneisen durch Ausstemmen der Holzbauteile,
einschl. Entsorgen des ausgestemmten Holzmaterials.

Ausführung gemäß Detailplan D1620

Einbauort: Überdachung Liegendkrankenvorfahrt
Menge: 131,000 m

**02.03.0003 Rinnenboden NG 333 vorbewittert**
Rinnenboden passend zu Rinnen liefern und einbauen
Nenngröße: 333
Material:  Zink, vorbewittert
Menge: 4,000 st

**02.03.0004 Rinnenstutzen NG 333/100, gebördelt, vw**
Rinnablaufstutzen passend zu Rinnen
liefern und einlöten, einschl. Fallrohr-Anschluss,
Nenngröße: 333/100, gebördelt
Menge: 2,000 st

**02.03.0005 Stehfalzdeckung Zinkblech, B= ca. 2,10m**
Stehfalzdeckung aus Titan-Zinkblech
auf auskragendem Dachrand,
mit vorderer Abkantung, hinterer Aufkantung
und Rückkantungen, inklusive den
erforderlichen Haltern (Haftstreifen aus verzinktem
Stahlblech, D= 1,0 mm), Dehnungs- und Stoßverbindern,
auf Schalung mit 12% Gefälle aus separater Position,
mit korrosionsgeschützten Schrauben montieren.

Material: Titan-Zink
Oberfläche: vorbewittert blaugrau
Metalldicke: mind. 1,0 mm

Deckungsbreite: ca. 2,10 m
Abwicklung: bis ca. 2,40 m
Anzahl Kantungen: 4-fach
(ca. 20/100/2000/100/20 mm)
Ansichtshöhe Abkantung: ca. 100 mm
Ansichtshöhe Aufkantung: ca. 100 mm

Abrechnung nach lfdm Dachrand

Ausführung gemäß Detailplan D1620

Einbauort: Überdachung Liegendkrankenvorfahrt
Menge: 110,000 m

**02.03.0006 Stehfalzdeckung Zinkblech, B= ca. 3,10m**
Stehfalzdeckung aus Titan-Zinkblech
auf auskragendem Dachrand,
mit vorderer Abkantung, hinterer Aufkantung
und Rückkantungen, inklusive den
erforderlichen Haltern (Haftstreifen aus verzinktem
Stahlblech, D= 1,0 mm), Dehnungs- und Stoßverbindern,
auf Schalung mit 12% Gefälle aus separater Position,
mit korrosionsgeschützten Schrauben montieren.

Material: Titan-Zink
Oberfläche: vorbewittert blaugrau
Metalldicke: mind. 1,0 mm

Deckungsbreite: ca. 3,10 m
Abwicklung: bis ca. 3,40 m
Anzahl Kantungen: 4-fach
(ca. 20/100/3000/100/20 mm)
Ansichtshöhe Abkantung: ca. 100 mm
Ansichtshöhe Aufkantung: ca. 100 mm

Abrechnung nach lfdm Dachrand

Ausführung gemäß Detailplan D1620

Einbauort: Überdachung Liegendkrankenvorfahrt
Menge: 15,000 m

**02.03.0007 Eckausbildung einschl. Verbindung der Gesimsabdeckung**
90°-Eckausbildung der vorbeschriebenen
Stehfalzdeckung aus Titan-Zinkblech,
Deckungsbreite: ca. 2,10 bis 3,10 m,
einschl. Verbindung der Bleche miteinander,
einschl. aller Schrägschnitte,
Zuschnitt-/Anpass- und Abdichtungsarbeiten.

Einheitspreis für komplette Eckverbindung
Menge: 4,000 st

**02.03.0008 Strukturierte Trennlage**
Strukturierte Trennlage, Kunststoff-Faservlies,
diffusionsoffen, mit Dränageschicht, D= ca. 8 mm,
vollflächig auf Schalung verlegt.
Menge: 264,000 m2

**02.03.0009 Alu-Attika-Abdeckblech, B 15 cm, Abw. bis 45 cm**
Attika-Abdeckblech aus Aluminiumblech,
in erforderlicher Blechdicke: mind. 2 mm,
mind. 5-fach gekantet,
Oberflächen pulverbeschichtet im Farbton
NCS S 8000-N
mit rückseitiger Antidröhnbeschichtung,
mit den erforderlichen Haltern liefern und mit
Neigung nach außen montieren,
Befestigung auf Attikabrett der oben beschriebenen
Attika-Unterkonstruktion.

Ausführung einschl. wasserdichter Stoßunterdeckung
(Schiebestücke), einschl. aller Befestigungsmittel,
Schrauben aus Edelstahl und mit bauaufsichtlicher
Zulassung.

Breite Attikabrett: bis ca. 10 cm
Kronenbreite Abdeckblech: bis ca. 15 cm
Abwicklung Blechzuschnitt: bis einschl. 45 cm

Ausführung gemäß Detailplan D1620

Einbauort: Überdachung Liegendkrankenvorfahrt
Menge: 113,000 m

**02.03.0010 Eckausbildung einschl. Verbindung der Abdeckbleche**
Eckausbildung der vorbeschriebenen Attika-Abdeckbleche
einschl. Verbindung der Abdeckbleche miteinander,
90°-Ecken, an Außen- bzw. Innenecken der Attika,
einschl. aller Zuschnitt-/Anpass- und Abdichtungsarbeiten.

Einheitspreis für komplette Eckverbindung zweier
Abdeckbleche
Menge: 4,000 st

*Hinweis: ÜBERDACHUNG WIRTSCHAFTSHOF*

**02.03.0011 Traufstreifen 250-2, vw (Rinneneinhangblech) aus Titanzink**
Traufstreifen (Rinneneinhangblech) aus Titanzink
(legierter Zink EN 988), vorbewittert
Dicke mind. 0,7 mm,
Zuschnitt: 250 mm,
zweifach gekantet, maximale Einzellänge: 2,00 m,
Stoßverbindung durch Verlötung, liefern und einbauen
einschl. Anschluss an Regenrinnen,
fachgerechte Befestigung auf Traufbrett
einschl. aller Befestigungsmittel.

Einbauort: Überdachung Wirtschaftshof
Menge: 40,000 m

**02.03.0012 Hängedachrinne NG 400 vorbewittert**
Vorgehängte Kastenrinnen nach DIN EN 612,
aus Titanzink (legierter Zink EN 988), vorbewittert
Nenngröße 400,
Blechdicke 0,8 mm, ohne Gefälle
Stöße verlötet nach  Herstellervorschrift,
liefern und einbauen einschl. Rinnenhaltern
aus verzinktem Stahl und einschl. aller
Befestigungsmittel einschl. Einlassen der
Rinneisen durch Ausstemmen der Holzbauteile,
einschl. Entsorgen des ausgestemmten Holzmaterials.

Einbauort: Überdachung Wirtschaftshof
Menge: 40,000 m

**02.03.0013 Rinnenboden NG 400 vorbewittert**
Rinnenboden passend zu Rinnen liefern und einbauen
Nenngröße: 400 (4-teilig)
Material:  Zink, vorbewittert
Menge: 4,000 st

**02.03.0014 Rinnenstutzen NG 400/100, gebördelt, vw**
Rinnablaufstutzen passend zu Rinnen
liefern und einlöten, einschl. Fallrohr-Anschluss,
Nenngröße: 400/100, gebördelt
Menge: 4,000 st

#### 02.04 ABSTURZSICHERUNGEN

*Hinweis: ABSTURZSICHERUNG MIT HORIZONTALEM SEILSICHERUNGSSYSTEM, ÜBERFAHRBAR:*

**02.04.0001 Anschlagpunkt als Zwischenhalter/-stütze, überfahrbar, mit Anschluss-Manschette auf Stahltrapezprofil**
Anschlagpunkt als Zwischenhalter/-stütze für ein
überfahrbares Horizontal-Seilsicherungssystem ohne
Umhängen an Dachbefestigern, zur Befestigung der
persönlichen Schutzausrüstung gegen Absturz über
Sicherungsseil als ständig nutzbare Flachdach-
Absturzsicherung für nicht genutzte Dachflächen,
System geprüft nach DIN EN 795, Klasse C und geprüft
nach CEN/TS 16415 (für Anschlageinrichtungen, die von
mehreren Personen gleichzeitig benutzt werden) sowie
mit bauaufsichtlichem Verwendbarkeitsnachweis
gemäß der Technischen Baubestimmungen (z.B.
Zulassung (abZ) etc.).
Ausführung nach DIN 4426 - Sicherheitseinrichtungen
zur Instandhaltung baulicher Anlagen.

Montage auf Stahltrapezprofil gemäß Verwendbarkeitsnachweis sowie entsprechend Herstellervorgaben mit
erforderlichem, systemkonformen Befestigungszubehör,
Ausführung einschl. Anschluss an Dachabdichtung.

Halterung und Befestigungsmittel aus Edelstahl,
Bauart gemäß Erfordernis für Gründdachaufbau
mit Aufbauhöhe bis ca. 15 cm,
Abstand untereinander maximal 7,50 m,
Abstand zum Dachrand mind. 2,50 m,
Leistung einschließlich systemkonformer
Anschlussmanschette und Klemmring passend zur
Dachabdichtung und dauerelastischer Versiegelung.

Das Hersteller-Zertifikat und die EG-Konformitäts-
erklärung (CE-Zeichen auf Basis DIN EN 795) sind mit
der Abrechnung zu übergeben.
Die technischen Baubestimmungen sind einzuhalten.

Einheitspreis einschl. Kennzeichnung des Anschlagpunktes
mit einem Schild aus beständigem Material oder mit
einer witterungsbeständigen Aufschrift oder Aufprägung
mit den gemäß DGUV-Information 201-056 erforderlichen
Informationen, insbesondere:
- Hersteller und Produktbezeichnung,
- Zulässige Anzahl der Benutzer,
- zulässige Belastungsrichtung (falls eingeschränkt),
- Einbaudatum und nächstes empfohlenes Prüfdatum.

Einheitspreis einschl. Erstellen einer Montagedokumentation
mit Fotodokumentation für jeden eingebauten Anschlagpunkt
mit erkennbarer Befestigung und Lage sowie Eintrag im
Grundriss-Übersichtsplan mit eingetragener Nummer des
jeweils eingebauten Anschlagpunktes gemäß DGUV-Information 201-056 als Grundlage für die jährliche Prüfung.
Diese Montagedokumentation ist dem AG jeweils 2-fach in
Papierform, einsortiert in Ordnern (siehe Titel Dokumentation,
Register-Nr. 11) sowie 1-fach in digitaler Form auf Datenträger
(CD, DVD oder USB-Stick) zu übergeben.

Ausführungsort:
Überdachung Vorplatz,
Überdachung Liegendkrankenvorfahrt
Menge: 38,000 st

**02.04.0002 Zulage für Ausführung als Kurvenstütze, überfahrbar**
Zulage zu vorbeschriebenem Zwischenhalter/-stütze für
überfahrbare Kurvenelemente als Stütze in verstärkter
Ausführung mit zusätzlichem Stützrohr gemäß statischer
Erfordernis.
Menge: 11,000 st

**02.04.0003 Zulage für Ausführung als Endstützen mit Ringösen**
Zulage zu vorbeschriebenem Zwischenhalter/-stütze für
Endstützen in verstärkter Ausführung mit zusätzlichem
Stützrohr gemäß statischer Erfordernis sowie mit Ringöse.
Menge: 8,000 st

**02.04.0004 Sicherungsseil als Drahtseil aus rostfreiem Edelstahl,**
Sicherungsseil als Drahtseil aus rostfreiem Edelstahl,
Typ entsprechend Zulassung des angebotenen
Absturzsicherungssystems gemäß DIN EN 795,
liefern und montieren.

System mit Zertifizierung für den vorgesehenen Einsatz,
gemäß Bestimmungen der Richtlinie 89/686/EWG,
mit CE-Kennzeichnung,
Montage gemäß Zulassung, Herstellervorschrift und
Angaben Bauleitung durch ein vom Hersteller
autorisiertes und zertifiziertes Unternehmen,
inkl. Bedienungsunterweisung der verantwortlichen
Nutzer nach Fertigstellung.
Menge: 255,000 m

**02.04.0005 Systemkonforme Gabelköpfe an Endpunkten**
Systemkonforme Gabelköpfe an Endpunkten
als Zulage zu vorbeschriebenem Sicherungsseil.
Menge: 8,000 st

**02.04.0006 Systemkonforme Spannelemente als Zulage**
Systemkonforme Endspannelemente als Zulage
zu vorbeschriebenem Sicherungsseil.
Menge: 8,000 st

#### 02.05 DACHBEGRÜNUNG

*Hinweis: HINWEISE ZUR DACHBEGRUENUNG*
HINWEISE ZUR DACHBEGRUENUNG

Verschmutzungen von Bauteilen oder Zuwegen, die im Rahmen der Ausführung auftreten, sind seitens AN umgehend zu entfernen. Hierfür erfolgt keine gesonderte Vergütung.

Beim "Aufblasen" von Substrat auf die Dachflächen sind entsprechende Schutzmaßnahmen der angrenzenden Bauteile zu treffen und der Bauleitung mindestens 3 Tage vor Ausführung anzuzeigen. Diese sind in das Angebot miteinzurechnen.
Sollten trotz oben genannter Schutzmaßnahmen Verschmutzungen durch Staubentwickung o.ä. entstehen, so sind Reinigungsmaßnahmen vor der Ausführung mit der Bauleitung vorabzustimmen.

Für die Arbeiten sind mobile Absturzsicherungen mit einzukalkulieren. Mehraufwendungen die durch die genannte mobile Absturzsicherungen entstehen sind in die nachfolgenden Positions-Preise einzukalkulieren und werden nicht geondert vergütet.
Diese Arbeiten umschließen alle Einbau- und Lieferprozeduren sowie alle Anpassungsarbeiten der Absturzsicherungen auf die neuen Niveauhöhenn.
Es ist davon auszugehen, dass die Dachflächen jeweils separat hergestellt werden müssen. Entsprechende Unterbrechungen der Ausführung sind mit einzukalkulieren.

Die Materialverträglichkeiten sind vorab mit der ausführenden Firma Dachabdichtung abzustimmen!

Bei den in den folgenden Positionen handelt es sich um die extensiv zu begrünenden Dachflächen über den Vordächern Liegendkrankenvorfahrt und Vorbereich.
Es ist davon auszugehen, dass die Begrünung in 2 Abschnitten hergestellt werden muss.
Die Unterbrechung ist mit einzukalkulieren und wird nicht gesondert vergütet.

Vor Ausführung sind alle relevanten Produktblätter, sowie eine auf die angebotenen Materialien seitens des AN erstellte Windsogberechnung der Bauleitung zur Freigabe vorzulegen. Hierzu ist ein Zeitraum von mindestens 10 Werktagen einzukalkulieren. Das Zusammenstellen der Unterlagen ist mit einzukalkulieren und wird nicht gesondert vergütet.

*Hinweis: VORDACH EINGANGSBEREICH*

**02.05.0001 Dachfläche säubern inkl. Entsorgung, inkl. Sichtprüfung**
Dachfläche säubern, besenrein abkehren, anfallende
Stoffe laden, fördern, und  entsorgen, Förderweg über
50 bis 100 m, inkl. Entsorgung
Inkl. Sichtprüfung der Dachabdichtung und Übergabeprotokoll durch den AN
Der Termin ist rechtzeitig min. 5Werktage vor Erfordernis mit der Bauleitung abzustimmen.
Menge: 400,000 m2

*Hinweis: EINFASSUNGEN EXTENSIVDACH*
EINFASSUNGEN

**02.05.0002 Kiesleiste L-Profil zur Trennung von Kies und Substrat, H 12 cm**
Kiesleiste L-Profil aus Aluminium zur Trennung von Kies und Substrat für Dachneigungen bis 5 Grad
liefern und mit Aluminium- Verbindungselementen nach Herstellerangaben einbauen.

Material: Aluminium, 4-fach gekantet
Höhe: 120 mm
Breite: 140 mm
Dicke: 1 mm
Länge: 2500 mm
senkrechter Schenkel gelocht (3 mm)

inkl. Materiallieferung, Transport, Verbindungsmitteln und allen Nebenarbeiten.
inkl. Längenanpassung zum nahtlosen Anschluss der Elemente untereinander
Menge: 65,000 m

**02.05.0003 Zulage Ausseneckelement Kiesleiste, L-Form, H 60mm**
Zulage zu Position Kiesleiste L-Profil aus Aluminium für Eckelement zur Ausbildung einer 90-180 Grad-Ecke an vordefinierter Knickkante
liefern, auf der Schutzlage verlegen und nach Herstellerangaben miteinander verbinden.
Für Dachneigungen bis 5 Grad

Eigenschaften:
Material: Aluminium, 4-fach gekantet
Höhe: 60 mm
Breite: ca 100 mm
Dicke: ca 1 mm
Länge: 2500 mm
senkrechter Schenkel perforiert (~6 mm)

inkl. Materiallieferung, Transport, Verbindungsmitteln und allen Nebenarbeiten.
inkl. Längenanpassung zum nahtlosen Anschluss der Elemente untereinander
Menge: 2,000 st

**02.05.0004 Zulage Inneneckelement Kiesleiste, L-Form, H 60mm**
Zulage zu Position Kiesleiste L-Profil aus Aluminium für Eckelement zur Ausbildung einer 90-180 Grad-Ecke an vordefinierter Knickkante
liefern, auf der Schutzlage verlegen und nach Herstellerangaben miteinander verbinden.
Für Dachneigungen bis 5 Grad

Eigenschaften:
Material: Aluminium, 4-fach gekantet
Höhe: 60 mm
Breite: ca 100 mm
Dicke: ca 1 mm
Länge: 2500 mm
senkrechter Schenkel perforiert (~6 mm)

inkl. Materiallieferung, Transport, Verbindungsmitteln und allen Nebenarbeiten.
inkl. Längenanpassung zum nahtlosen Anschluss der Elemente untereinander
Menge: 36,000 st

*Hinweis: EXTENSIVE DACHBEGRÜNUNG*

*Hinweis: Gesamtaufbau extensive Dachbegrünung i.M. 12cm*
EXTENSIVE DACHBEGRÜNUNG AUFBAU

Gesamtaufbau 120 mm
5 mm  Folie
  Schutzlage
40 mm  Drainschicht
  Vlies
80 mm  Substrat

**02.05.0005 Trenn- oder Ausgleichsschicht aus PE-Folie, 1-lagig, 0,4 mm**
Trenn- oder Ausgleichsschicht aus PE-Folie, 1-lagig, 0,4 mm dick, liefern und gemäß Herstellerangaben lose verlegen, mit Nahtüberdeckungen min 15cm
Menge: 400,000 m2

**02.05.0006 Schutzlage für Dachbegrünung, Vlies 300g/ m2 lief u einb**
Mechanischer  Schutzbelag
für die Dachabdichtung oder die
Wurzelschutzbahn liefern und
fachgerecht mit 10 cm Überlappung liefern und
verlegen.
Material: Polypropylen / Polyethylen
Dicke ca. 2,8mm nach DIN 53855
Flächengewicht: 300 g/m2
Vlies auch als Speicher- und
Kapillarvlies verwendbar.
Menge: 400,000 m2

**02.05.0007 Filterschicht für Dachbegrünung Kunststoffvlies 150g/m2**
Filterschicht für Dachbegrünung, Kunststoffvlies, Masse
150 g/m2, Überlappung 10 cm, das Vlies ist an den
Ränder der Vegetationstragschicht hochzuführen und mit
dem Kies des Sicherheitstreifens zu fixieren, und
danach exakt abzuschneiden (0,5-1 cm unter Veg.
Schicht)
Menge: 400,000 m2

**02.05.0008 Dränschicht D 4cm liefern und einbauen**
Dränschicht Körnung 2/10
(für  Begrünung  ohne  Wasseranstau),
liefern und auf 4cm Höhe  +/- 1,5  cm
Toleranz  einbringen,
bestehend aus
teilgebrochenem Blähschiefer trittfest,
mit spezieller Korngrößenverteilung
zur Verbesserung der Kapillarfähigkeit
und  des  Wasserhaltevermögens.
(In der ausgeschriebenen Menge ist der
Verdichtungsfaktor für Transport und
Einbau von 1,1 berücksichtigt).
Kenndaten:
Frostbeständigkeit nach DIN  4226/3,
Satzgehalt max. 200mg/100g T.S.,
Kalkgehalt max.120  mg CaO/100 gT.S.,
Wasserspeicherkapazität >16 Vol. %.
Menge: 20,000 m3

**02.05.0009 Substrat für extensive Dachbegrünung 2/16mm, D 8cm**
Substrat für extensive Dachbegrünung, Körnung 2/16mm, Schichtdicke in verdichtetem Zustand D 8 cm
liefern und aufbringen. Einbaugenauigkeit +/- 1cm

auf Basis von RC- Tonziegeln
gemäß Anforderungen der FLL- Richtlinien
Material flugfeuer-, frostbeständig, pH- neutral und strukturstabil
Eigenschaften:
Verdichtungsfaktor 1,08
max. Wasserkapazität ca. 22 Vol.- %
Schüttgewicht, lieferfeucht: ca. 1.400 kg/m3

Abrechnung erfolgt in der Horizontalprojektion.
Menge: 385,000 m2

**02.05.0010 Sicherheitsstreifen für Dachbegrünung gewaschener Kies, 16/32, D5-20cm**
Sicherheitsstreifen für Dachbegrünung aus gewaschenem
Kies, frei von löslichen Kalkanteilen, Körnung 16/32,
Schichtdicke 5-20 cm, durchschnittliche Breite 30-50 cm.
Einbau rund um Anschlüsse und Einläufe
Menge: 3,000 m3

*Hinweis: ENTWÄSSERUNG*

**02.05.0011 Kontrollschächte für Dachabläufe 25x25 cm, H12cm, begehbar**
Kontrollschächte für Dachabläufe, begehbar,
Höhe 12 cm, Öffnungsmaß ca. 25 x 25 cm,
Stahlblech verzinkt und beschichtet, grau
mit druckverteilendem Auflageflansch ca. 50 x 50 cm, umlaufende Schlitzlochung, abnehmbarer gedämmter Deckel, trittstabil, liefern und höhen- und fluchtgerecht nach Verlegeanleitung des Herstellers  über den Dachabläufen einbauen.
Menge: 12,000 st

**02.05.0012 Aufstockelement für Kontrollschacht Dachablauf, H 10 cm**
Aufstockelement zur stufenweisen Erhöhung der zuvor beschriebenen Kontrollschächte für Dachabläufe bei höheren Aufbauten
Höhe 10 cm, verzinktes und beschichtetes Stahlblech,  liefern und nach Herstellerangabe über Dachablauf einbauen.

Die tatsächlichen Maße der Aufstockelemente sind vor Bestellung anhand der bauseits vorhandenen Abläufe nochmals abzugleichen und durch die BL zu bestätigen.
Menge: 12,000 st

**02.05.0013 Kontrollschacht- Aufstockung 50 mm lief. u einbauen**
Aufstockelement 100 mm für Kontrollschacht der Vorpos.
liefern und versetzen, inkl. Befestigungsmaterial.

Eigenschaften:
Bauhöhe: 50 mm
Abmessung: ca. 450 x 450 mm
Material: Aluminium, 2 mm

Die tatsächlichen Maße der Aufstockelemente sind vor Bestellung anhand der bauseits vorhandenen Abläufe nochmals abzugleichen und durch die BL zu bestätigen.
Menge: 12,000 st

**02.05.0014 Zulage Gitterrostabdeckung für Kontrollschacht 25x25 cm**
Zulage Gitterrostabdeckung für Kontrollschacht mit Öffnungsmaß 25 x 25 cm liefern und einbauen
Menge: 12,000 st

**02.05.0015 Plattenbelag Beton L/B/D 50/50/5cm Bereich Austritte**
Plattenbelag ZTV P-StB aus Gehwegplatten aus Beton DIN
EN 1339, vom AN zu liefern, Maße L/B/D 50/50/5 cm,
Plattenmaßabweichung P, Diagonalabweichung K,
Witterungswiderstand D, Biegezugfestigkeit U,
Abriebwiderstand I, Bruchlast 7,  Farbton grau, Bettung
in Vegetationsschicht Dicke 2 cm, Verlegung als Austrittsbereiche Pflegezugänge Dach 2,00x2,00m
Fugenbreite 5mm, Fugenfüllung mit Brechsand- Splitt
Menge: 2,000 m2

*Hinweis: PFLANZLIEFERUNG UND PFLANZUNG*

**02.05.0016 Ansaat zur Dachbegrünung**
Ansaat zur Dachbegrünung durch Ausstreuen von Sprossen
40 % Sedum album, 40 % Sedum reflexum, 20 % Sedum
sexangulare,
Sprossenmenge 60 g/m2, Beimengung von Kleber,
Mulchstoff und Dünger, Kleber auf Stärkebasis 25 g/m2,
Mulchstoff aus Zellulose 40 g/m2, organischer Dünger 50
g/m2, Nachweis der Beschaffenheit des Saatgutes durch
Vorlage des Mischungsnummernbescheides
Das Pflanzgut ist leicht einzuarbeiten, anzudrücken und
1* substratdurchdringend zu wässern
Zusammensetzung
Saatgut: 35 St./m2 Sedum-Sprossen der folgenden
Arten
Sedum album 'Coral Carpet' 30 %

Sedum sexangulare 'Weiße Tatra 40 %'
  Sedum spurium Album Superbum 30 %
  und folgenden Kräuterarten in  50  Korn/m2:
  Dianthus carthusianorum
Menge: 400,000 m2

**02.05.0017 Zulage Vegetationsfläche im Naßsaatverfahren**
Zulage für Herstellung der Ansaat der Vegetationsfläche im Naßsaatverfahren
Wässerige Kleberlösung, Mulch- und Nährstoffkomponenten
unter ständigem Rühren
in homogener Mischung halten und mit Saatgutmischung s.
u. nach dem Ausstreuen
der Sedum-Sprosse gleichmäßig anspritzen.
Komponenten:
  10 l optima-Naß-Keimsubstrat bestehend aus
organischen Keimkomponenten, sowie strukturstabilisierenden Mineralfasern, Cellulose, Alginaten,
natürlichen Ionenaustauschern und
Nährstoffträgern.
  Saatgut: 35 St./m2 Sedum-Sprossen der folgenden
Arten
Sedum album 'Coral Carpet' 30 %

Sedum sexangulare 'Weiße Tatra 40 %'
  Sedum spurium Album Superbum 30 %
  und folgenden Kräuterarten in  50  Korn/m2:
  Dianthus carthusianorum  Alle
benachbarten Bauteile, Dachränder und Durchbrüche sind
vor Verunreinigung zu schützen.
Die einzelnen Zuschlagsstoffe sind der Bauleitung vor
dem Mischen anhand der Rezepturen nachzuweisen.
Wasser wird bauseits zur Verfügung gestellt
Menge: 400,000 m2

**02.05.0018 Sedum- Moosmatten Vegetationsmatten liefern und einbauen**
Extensivbegrünung mit vorkultivierten Vegetationsmatten auf verrottungsfähiger Trägereinlage herstellen.

Vegetationstyp: Sedum-Moos

Geeignet auf geneigten Dächern bis 20 Grad bei schubsicherer Festlegung der Vegetationstragschicht und zur Sicherung gegen Oberflächenerosion.
Vegetationsmatten mit mindestens 75 % projektivem Deckungsgrad nach Anforderungsprofil liefern, auf das Dach transportieren und auf das verdichtete Substrat stumpfgestoßen verlegen und mit mind. 30 Liter/m² in 2-3 zeitlich versetzten Arbeitsgängen anwässern. Bis zur vollständigen Verwurzelung feucht halten, inkl. notwendige Schneide- und Anpassarbeiten, ggf. Substratfehlstellen auffüllen.
Menge: 50,000 m2

**02.05.0019 Staude zur Dachbegrünung pflanzen**
Staude zur Dachbegrünung pflanzen, mit Flachballen,
Topfmindestinhalt 50 cm3, Lieferung wird gesondert
vergütet.
Menge: 1500,000 st

**02.05.0020 Campanula rotundifolia, FB**
Campanula rotundifolia liefern
mit Flachballen,
Topfmindestinhalt 50 cm3
Wiesen- Glockenblume
Menge: 250,000 st

**02.05.0021 Campanula poscharskyana 'Blauranke', FB**
Campanula poscharskyana 'Blauranke' liefern
mit Flachballen,
Topfmindestinhalt 50 cm3
Dalmatische Glockenblume
Menge: 250,000 st

**02.05.0022 Gypsophila repens "Rosa Schönheit" FB**
Gypsophila repens "Rosa Schönheit"
liefern  mit Flachballen,
Topfmindestinhalt 50 cm3
Teppich- Schleierkraut
Menge: 250,000 st

**02.05.0023 Iris tectorum FB**
Iris tectorum liefern  mit Flachballen,
Topfmindestinhalt 50 cm3
Menge: 250,000 st

**02.05.0024 Iris barbata-nana i.S FB**
Iris barbata - nana in Sorten
liefern  mit Flachballen,
Topfmindestinhalt 50 cm3
Menge: 250,000 st

**02.05.0025 Petrohagia saxifraga FB**
Petrohagia saxifraga liefern  mit Flachballen,
Topfmindestinhalt 50 cm3
Menge: 250,000 st

*Hinweis: FERTIGSTELLUNGSPFLEGE*

**02.05.0026 Fertigstellungspflege für Extensivbegrünungen, 4AG**
Fertigstellungspflege für Extensivbegrünungen
bis zum Erreichen des abnahmefähigen Zustandes über die
Dauer von i.d.R. ca. 12 Monaten.
Für Ansaaten sowie auch für Anpflanzungen ist zur
Abnahme eine projektive Deckung von mind. 60 % zu
erreichen. Vegetationsmatten und vorkultivierte
Elemente sind bereits nach dem Einwurzeln abnahmefähig.
Die aufgeführten Arbeiten sollen in diesen Bereichen
ggf. nach der Abnahme ausgeführt werden. Auf Wunsch des
Auftragnehmers kann auch eine Gesamtabnahme erfolgen.
Ein fortlaufendes Protokoll über die durchgeführten
Arbeiten und den Zustand der Dachbegrünung ist zu
führen und dem Bauherren vorzulegen. Auf eine evtl.
notwendige Verlängerung der Dauer zur
Fertigstellungspflege ist rechtzeitig hinzuweisen. Dies
kann bei Extrembedigungen sowie Anpflanzungen mit
geringen Stückzahlen erforderlich sein.
Folgende Arbeiten sind jeweils inkl. der erforderlichen
Materialien bzw. Entsorgung auszuführen:
-> 1 x durchdringende Anfangsbewässerung nach einer
Anpflanzung/ Verlegung von Vegetationsmatten bzw.
vorkultivierten Elementen mit mind. 15 l/m² -
bauseitige Vorraussetzungen siehe Folgeposition.
-> Anfangsbewässerung von Ansaaten nach Erfordernis für
die ersten 6-8 Wochen, bauseitige Voraussetzungen siehe
Folgeposition
-> 4 x Fremdaufwuchs entfernen
-> 1 x Düngen im Mai/Juni mit umhülltem Langzeitdünger
(25 g/m²)
-> 4 x Laub und Unrat entfernen
-> 4 x Rand- und Sicherheitsstreifen von Aufwuchs, Laub
und Unrat säubern
-> 2 x Sicherheitsrinnen säubern
-> 4 x Kontrollschächte und Abläufe kontrollieren und
säubern
-> 1 x Nachsaat/ Nachpflanzung von Fehlstellen
Ansonsten gilt die FLL-Dachbegrünungsrichtlinie.
Sollten über die oben angeführten Maßnahmen /Zeiträume
hinaus Arbeiten erforderlich werden, so ist dies im
Protokoll festzuhalten und vom Auftraggeber zusätzlich
zu beauftragen.
Die Abrechnung erfolgt jeweils nach 12 Monaten.
(4 AGs á 400m2 = 1.600m2)
Menge: 1600,000 m2

**02.05.0027 Sicherheitstreifen aus Kies pflegen, 4 AG**
Sicherheitstreifen aus Kies, Breite ca. 50cm, pflegen,
Entfernen von unerwünschtem Gehölzaufwuchs, insbesondere von unerwünschtem Fremdaufwuchs sowie Laub und Unrat,
4 Arbeitsgänge,  inkl. Entsorgung anfallender Stoffe.
(4 AGs à 20m2 = 80m2)
Menge: 80,000 m2

**02.05.0028 Plattenbeläge Beton pflegen, 4 AG**
Plattenbeläge Beton pflegen,
Entfernen von unerwünschtem Gehölzaufwuchs, sowie Laub und Unrat,
4 Arbeitsgänge,  inkl. Entsorgung anfallender Stoffe.
(4 AG á 2 m2 = 8 m2)
Menge: 8,000 m2

**02.05.0029 Wässern der Extensivbegrünung, 5 AG**
Wässern der Dachbegrünung, extensiv, mit
Sedum-Moos-Kraut-Bewuchs, Wasser kann den vorhandenen
Zapfstellen unentgeltlich entnommen werden, je
Arbeitsgang 5 l/m2, 5 Arbeitsgänge.
(5 AGs à 400m2 = 2000m2)
Menge: 2000,000 m2

**02.05.0030 Düngen der Extensivbegrünung**
Düngen der Dachbegrünung, extensiv,
Sedum-Moos-Kraut-Bewuchs,  Dünger mit Langzeitwirkung
und Spurenelementen, Menge ca. 30 g/m2, ein
Arbeitsgang.
Menge: 12,000 kg

**02.05.0031 Dachab- und -überläufe reinigen**
Vorhandene Dachab- und -überläufe kontrollieren und innen und außen reinigen,
Entfernen von unerwünschtem Fremdaufwuchs, insbesondere Gehölzsämlinge sowie Laub und Unrat,
inkl. Laden, Abfahren und Entsorgung anfallender Stoffe auf zugelassener Deponie / Kompostieranlage.
(2 AG á 12 stk. = 24 Stk)
Menge: 24,000 st

*Hinweis: VORDACH LKV*

**02.05.0032 Dachfläche säubern inkl. Entsorgung, inkl. Sichtprüfung**
Dachfläche säubern, besenrein abkehren, anfallende
Stoffe laden, fördern, und  entsorgen, Förderweg über
50 bis 100 m, Entsorgung siehe Vorbemerkungen
Inkl. Sichtprüfung der Dachabdichtung und Übergabeprotokoll durch den AN

Der Termin ist rechtzeitig min. 5Werktage vor Erfordernis mit der Bauleitung abzustimmen.
Menge: 500,000 m2

*Hinweis: EINFASSUNGEN EXTENSIVDACH*
EINFASSUNGEN

**02.05.0033 Kiesleiste L-Profil zur Trennung von Kies und Substrat, H 12 cm**
Kiesleiste L-Profil aus Aluminium zur Trennung von Kies und Substrat für Dachneigungen bis 5 Grad
liefern und mit Aluminium- Verbindungselementen nach Herstellerangaben einbauen.

Material: Aluminium, 4-fach gekantet
Höhe: 120 mm
Breite: 140 mm
Dicke: 1 mm
Länge: 2500 mm
senkrechter Schenkel gelocht (3 mm)

inkl. Materiallieferung, Transport, Verbindungsmitteln und allen Nebenarbeiten.
inkl. Längenanpassung zum nahtlosen Anschluss der Elemente untereinander
Menge: 115,000 m

**02.05.0034 Zulage Ausseneckelement Kiesleiste, L-Form, H 60mm**
Zulage zu Position Kiesleiste L-Profil aus Aluminium für Eckelement zur Ausbildung einer 90-180 Grad-Ecke an vordefinierter Knickkante
liefern, auf der Schutzlage verlegen und nach Herstellerangaben miteinander verbinden.
Für Dachneigungen bis 5 Grad

Eigenschaften:
Material: Aluminium, 4-fach gekantet
Höhe: 60 mm
Breite: ca 100 mm
Dicke: ca 1 mm
Länge: 2500 mm
senkrechter Schenkel perforiert (~6 mm)

inkl. Materiallieferung, Transport, Verbindungsmitteln und allen Nebenarbeiten.
inkl. Längenanpassung zum nahtlosen Anschluss der Elemente untereinander
Menge: 12,000 st

**02.05.0035 Zulage Inneneckelement Kiesleiste, L-Form, H 60mm**
Zulage zu Position Kiesleiste L-Profil aus Aluminium für Eckelement zur Ausbildung einer 90-180 Grad-Ecke an vordefinierter Knickkante
liefern, auf der Schutzlage verlegen und nach Herstellerangaben miteinander verbinden.
Für Dachneigungen bis 5 Grad

Eigenschaften:
Material: Aluminium, 4-fach gekantet
Höhe: 60 mm
Breite: ca 100 mm
Dicke: ca 1 mm
Länge: 2500 mm
senkrechter Schenkel perforiert (~6 mm)

inkl. Materiallieferung, Transport, Verbindungsmitteln und allen Nebenarbeiten.

inkl. Längenanpassung zum nahtlosen Anschluss der Elemente untereinander
Menge: 16,000 st

*Hinweis: EXTENSIVE DACHBEGRÜNUNG*

*Hinweis: Gesamtaufbau extensive Dachbegrünung i.M. 12cm*
EXTENSIVE DACHBEGRÜNUNG AUFBAU

Gesamtaufbau 120 mm
5 mm  Folie
  Schutzlage
40 mm  Drainschicht
  Vlies
80 mm  Substrat

**02.05.0036 Trenn- oder Ausgleichsschicht aus PE-Folie, 1-lagig, 0,4 mm**
Trenn- oder Ausgleichsschicht aus PE-Folie, 1-lagig, 0,4 mm dick, liefern und gemäß Herstellerangaben lose verlegen, mit Nahtüberdeckungen min 15cm
Menge: 500,000 m2

**02.05.0037 Schutzlage für Dachbegrünung, Vlies 300g/ m2 lief u einb**
Mechanischer  Schutzbelag
für die Dachabdichtung oder die
Wurzelschutzbahn liefern und
fachgerecht mit 10 cm Überlappung liefern und
verlegen.
Material: Polypropylen / Polyethylen
Dicke ca. 2,8mm nach DIN 53855
Flächengewicht: 300 g/m2
Vlies auch als Speicher- und
Kapillarvlies verwendbar.
Menge: 500,000 m2

**02.05.0038 Filterschicht für Dachbegrünung Kunststoffvlies 150g/m2**
Filterschicht für Dachbegrünung, Kunststoffvlies, Masse
150 g/m2, Überlappung 10 cm, das Vlies ist an den
Ränder der Vegetationstragschicht hochzuführen und mit
dem Kies des Sicherheitstreifens zu fixieren, und
danach exakt abzuschneiden (0,5-1 cm unter Veg.
Schicht)
Menge: 500,000 m2

**02.05.0039 Dränschicht D 4cm liefern und einbauen**
Dränschicht Körnung 2/10
(für  Begrünung  ohne  Wasseranstau),
liefern und auf 4cm Höhe  +/- 1,5  cm
Toleranz  einbringen,
bestehend aus
teilgebrochenem Blähschiefer trittfest,
mit spezieller Korngrößenverteilung
zur Verbesserung der Kapillarfähigkeit
und  des  Wasserhaltevermögens.
(In der ausgeschriebenen Menge ist der
Verdichtungsfaktor für Transport und
Einbau von 1,1 berücksichtigt).
Kenndaten:
Frostbeständigkeit nach DIN  4226/3,
Satzgehalt max. 200mg/100g T.S.,
Kalkgehalt max.120  mg CaO/100 gT.S.,
Wasserspeicherkapazität >16 Vol. %.
Menge: 22,000 m3

**02.05.0040 Substrat für extensive Dachbegrünung 2/16mm, D 8cm**
Substrat für extensive Dachbegrünung, Körnung 2/16mm, Schichtdicke in verdichtetem Zustand D 8 cm
liefern und aufbringen. Einbaugenauigkeit +/- 1cm

auf Basis von RC- Tonziegeln
gemäß Anforderungen der FLL- Richtlinien
Material flugfeuer-, frostbeständig, pH- neutral und strukturstabil
Eigenschaften:
Verdichtungsfaktor 1,08
max. Wasserkapazität ca. 22 Vol.- %
Schüttgewicht, lieferfeucht: ca. 1.400 kg/m3

Abrechnung erfolgt in der Horizontalprojektion.
Menge: 435,000 m2

**02.05.0041 Sicherheitsstreifen für Dachbegrünung gewaschener Kies, 16/32, D5-20cm**
Sicherheitsstreifen für Dachbegrünung aus gewaschenem
Kies, frei von löslichen Kalkanteilen, Körnung 16/32,
Schichtdicke 5-20 cm, durchschnittliche Breite 30-50 cm.
Einbau rund um Anschlüsse und Einläufe
Menge: 12,000 m3

*Hinweis: ENTWÄSSERUNG*

**02.05.0042 Kontrollschächte für Dachabläufe 25x25 cm, H12cm, begehbar**
Kontrollschächte für Dachabläufe, begehbar,
Höhe 12 cm, Öffnungsmaß ca. 25 x 25 cm,
Stahlblech verzinkt und beschichtet, grau
mit druckverteilendem Auflageflansch ca. 50 x 50 cm, umlaufende Schlitzlochung, abnehmbarer gedämmter Deckel, trittstabil, liefern und höhen- und fluchtgerecht nach Verlegeanleitung des Herstellers  über den Dachabläufen einbauen.
Menge: 6,000 st

**02.05.0043 Aufstockelement für Kontrollschacht Dachablauf, H 10 cm**
Aufstockelement zur stufenweisen Erhöhung der zuvor beschriebenen Kontrollschächte für Dachabläufe bei höheren Aufbauten
Höhe 10 cm, verzinktes und beschichtetes Stahlblech,  liefern und nach Herstellerangabe über Dachablauf einbauen.
Die tatsächlichen Maße der Aufstockelemente sind vor Bestellung anhand der bauseits vorhandenen Abläufe nochmals abzugleichen und durch die BL zu bestätigen.
Menge: 6,000 st

**02.05.0044 Kontrollschacht- Aufstockung 50 mm lief. u einbauen**
Aufstockelement 100 mm für Kontrollschacht der Vorpos.
liefern und versetzen, inkl. Befestigungsmaterial.

Eigenschaften:
Bauhöhe: 50 mm
Abmessung: ca. 450 x 450 mm
Material: Aluminium, 2 mm
Die tatsächlichen Maße der Aufstockelemente sind vor Bestellung anhand der bauseits vorhandenen Abläufe nochmals abzugleichen und durch die BL zu bestätigen.
Menge: 6,000 st

**02.05.0045 Zulage Gitterrostabdeckung für Kontrollschacht 25x25 cm**
Zulage Gitterrostabdeckung für Kontrollschacht mit Öffnungsmaß 25 x 25 cm liefern und einbauen

Die tatsächlichen Maße der Aufstockelemente sind vor Bestellung anhand der bauseits vorhandenen Abläufe nochmals abzugleichen und durch die BL zu bestätigen.
Menge: 6,000 st

**02.05.0046 Plattenbelag Beton L/B/D 50/50/5cm Bereich Austritte**
Plattenbelag ZTV P-StB aus Gehwegplatten aus Beton DIN
EN 1339, vom AN zu liefern, Maße L/B/D 50/50/5 cm,
Plattenmaßabweichung P, Diagonalabweichung K,
Witterungswiderstand D, Biegezugfestigkeit U,
Abriebwiderstand I, Bruchlast 7,  Farbton grau, Bettung
in Vegetationsschicht Dicke 2 cm, Verlegung als Austrittsbereiche Pflegezugänge Dach 2,00x2,00m
Fugenbreite 5mm, Fugenfüllung mit Brechsand- Splitt
Menge: 5,000 m2

*Hinweis: PFLANZLIEFERUNG UND PFLANZUNG*

**02.05.0047 Ansaat zur Dachbegrünung**
Ansaat zur Dachbegrünung durch Ausstreuen von Sprossen
40 % Sedum album, 40 % Sedum reflexum, 20 % Sedum
sexangulare,
Sprossenmenge 60 g/m2, Beimengung von Kleber,
Mulchstoff und Dünger, Kleber auf Stärkebasis 25 g/m2,
Mulchstoff aus Zellulose 40 g/m2, organischer Dünger 50
g/m2, Nachweis der Beschaffenheit des Saatgutes durch
Vorlage des Mischungsnummernbescheides
Das Pflanzgut ist leicht einzuarbeiten, anzudrücken und
1* substratdurchdringend zu wässern
Menge: 435,000 m2

**02.05.0048 Kopie von Zulage Vegetationsfläche im Naßsaatverfahren**
Zulage für Herstellung der Ansaat der Vegetationsfläche im Naßsaatverfahren
Wässerige Kleberlösung, Mulch- und Nährstoffkomponenten
unter ständigem Rühren
in homogener Mischung halten und mit Saatgutmischung s.
u. nach dem Ausstreuen
der Sedum-Sprosse gleichmäßig anspritzen.
Komponenten:
  10 l optima-Naß-Keimsubstrat bestehend aus
organischen Keimkomponenten, sowie strukturstabilisierenden Mineralfasern, Cellulose, Alginaten,
natürlichen Ionenaustauschern und
Nährstoffträgern.
  Saatgut: 35 St./m2 Sedum-Sprossen der folgenden
Arten
Sedum album 'Coral Carpet' 30 %

Sedum sexangulare 'Weiße Tatra 40 %'
  Sedum spurium Album Superbum 30 %
  und folgenden Kräuterarten in  50  Korn/m2:
  Dianthus carthusianorum  Alle
benachbarten Bauteile, Dachränder und Durchbrüche sind
vor Verunreinigung zu schützen.
Die einzelnen Zuschlagsstoffe sind der Bauleitung vor
dem Mischen anhand der Rezepturen nachzuweisen.
Wasser wird bauseits zur Verfügung gestellt
Menge: 435,000 m2

**02.05.0049 Staude zur Dachbegrünung pflanzen**
Staude zur Dachbegrünung pflanzen, mit Flachballen,
Topfmindestinhalt 50 cm3, Lieferung wird gesondert
vergütet.
Menge: 1500,000 st

**02.05.0050 Campanula rotundifolia, FB**
Campanula rotundifolia liefern
mit Flachballen,
Topfmindestinhalt 50 cm3
Wiesen- Glockenblume
Menge: 250,000 st

**02.05.0051 Campanula poscharskyana 'Blauranke', FB**
Campanula poscharskyana 'Blauranke' liefern
mit Flachballen,
Topfmindestinhalt 50 cm3
Dalmatische Glockenblume
Menge: 250,000 st

**02.05.0052 Gypsophila repens "Rosa Schönheit" FB**
Gypsophila repens "Rosa Schönheit"
liefern  mit Flachballen,
Topfmindestinhalt 50 cm3
Teppich- Schleierkraut
Menge: 250,000 st

**02.05.0053 Iris tectorum FB**
Iris tectorum liefern  mit Flachballen,
Topfmindestinhalt 50 cm3
Menge: 250,000 st

**02.05.0054 Iris barbata-nana i.S FB**
Iris barbata - nana in Sorten
liefern  mit Flachballen,
Topfmindestinhalt 50 cm3
Menge: 250,000 st

**02.05.0055 Petrohagia saxifraga FB**
Petrohagia saxifraga liefern  mit Flachballen,
Topfmindestinhalt 50 cm3
Menge: 250,000 st

*Hinweis: FERTIGSTELLUNGSPFLEGE*

**02.05.0056 Fertigstellungspflege für Extensivbegrünungen, 4AG**
Fertigstellungspflege für Extensivbegrünungen
bis zum Erreichen des abnahmefähigen Zustandes über die
Dauer von i.d.R. ca. 12 Monaten.
Für Ansaaten sowie auch für Anpflanzungen ist zur
Abnahme eine projektive Deckung von mind. 60 % zu
erreichen. Vegetationsmatten und vorkultivierte
Elemente sind bereits nach dem Einwurzeln abnahmefähig.
Die aufgeführten Arbeiten sollen in diesen Bereichen
ggf. nach der Abnahme ausgeführt werden. Auf Wunsch des
Auftragnehmers kann auch eine Gesamtabnahme erfolgen.
Ein fortlaufendes Protokoll über die durchgeführten
Arbeiten und den Zustand der Dachbegrünung ist zu
führen und dem Bauherren vorzulegen. Auf eine evtl.
notwendige Verlängerung der Dauer zur
Fertigstellungspflege ist rechtzeitig hinzuweisen. Dies
kann bei Extrembedigungen sowie Anpflanzungen mit
geringen Stückzahlen erforderlich sein.
Folgende Arbeiten sind jeweils inkl. der erforderlichen
Materialien bzw. Entsorgung auszuführen:
-> 1 x durchdringende Anfangsbewässerung nach einer
Anpflanzung/ Verlegung von Vegetationsmatten bzw.
vorkultivierten Elementen mit mind. 15 l/m² -
bauseitige Vorraussetzungen siehe Folgeposition.
-> Anfangsbewässerung von Ansaaten nach Erfordernis für
die ersten 6-8 Wochen, bauseitige Voraussetzungen siehe
Folgeposition
-> 4 x Fremdaufwuchs entfernen
-> 1 x Düngen im Mai/Juni mit umhülltem Langzeitdünger
(25 g/m²)
-> 4 x Laub und Unrat entfernen
-> 4 x Rand- und Sicherheitsstreifen von Aufwuchs, Laub
und Unrat säubern
-> 2 x Sicherheitsrinnen säubern
-> 4 x Kontrollschächte und Abläufe kontrollieren und
säubern
-> 1 x Nachsaat/ Nachpflanzung von Fehlstellen
Ansonsten gilt die FLL-Dachbegrünungsrichtlinie.
Sollten über die oben angeführten Maßnahmen /Zeiträume
hinaus Arbeiten erforderlich werden, so ist dies im
Protokoll festzuhalten und vom Auftraggeber zusätzlich
zu beauftragen.
Die Abrechnung erfolgt jeweils nach 12 Monaten.
(4 AGs á 435m2 = 1.740m2)
Menge: 1740,000 m2

**02.05.0057 Sicherheitstreifen aus Kies pflegen, 4 AG**
Sicherheitstreifen aus Kies, Breite ca. 50cm, pflegen,
Entfernen von unerwünschtem Gehölzaufwuchs, insbesondere von unerwünschtem Fremdaufwuchs sowie Laub und Unrat,
4 Arbeitsgänge,  inkl. Entsorgung anfallender Stoffe.
(4 AGs à 60m2 = 240m2)
Menge: 240,000 m2

**02.05.0058 Plattenbeläge Beton pflegen, 4 AG**
Plattenbeläge Beton pflegen,
Entfernen von unerwünschtem Gehölzaufwuchs, sowie Laub und Unrat,
4 Arbeitsgänge,  inkl. Entsorgung anfallender Stoffe.
(4 AG á 5 m2 = 20 m2)
Menge: 20,000 m2

**02.05.0059 Wässern der Extensivbegrünung, 5 AG**
Wässern der Dachbegrünung, extensiv, mit
Sedum-Moos-Kraut-Bewuchs, Wasser kann den vorhandenen
Zapfstellen unentgeltlich entnommen werden, je
Arbeitsgang 5 l/m2, 5 Arbeitsgänge.
(5 AGs à 435m2 = 2175m2)
Menge: 2175,000 m2

**02.05.0060 Düngen der Extensivbegrünung**
Düngen der Dachbegrünung, extensiv,
Sedum-Moos-Kraut-Bewuchs,  Dünger mit Langzeitwirkung
und Spurenelementen, Menge ca. 30 g/m2, ein
Arbeitsgang.
Menge: 13,000 kg

**02.05.0061 Dachab- und -überläufe reinigen**
Vorhandene Dachab- und -überläufe kontrollieren und innen und außen reinigen,
Entfernen von unerwünschtem Fremdaufwuchs, insbesondere Gehölzsämlinge sowie Laub und Unrat,
inkl. Laden, Abfahren und Entsorgung anfallender Stoffe auf zugelassener Deponie / Kompostieranlage.
(2 AG á 6 stk. = 12 Stk)
Menge: 12,000 st

### 03 FASSADEN-, ATTIKEN- UND DECKENBEKLEIDUNGEN

*Hinweis: ZTV VORGEHÄNGTE FASSADEN (04/2025)*
ZUSÄTZLICHE TECHNISCHE VERTRAGSBEDINGUNGEN
FÜR VORGEHÄNGTE HINTERLÜFTETE FASSADEN

1.  Normen, Richtlinien, Vorschriften, Verordnungen

Zusätzlich zur VOB, Teil C (neueste Ausgabe) mit den dort
aufgeführten "Allgemeinen Technischen Vertragsbedingungen
für Bauleistungen (ATV)" gilt folgendes:

- Die jeweils gültigen Technischen Baubestimmungen
- Sämtliche Unfallverhütungsvorschriften und die
Regeln der Bauberufsgenossenschaften
- Die jeweils gültigen TRGS
- Die jeweils gültigen Abfallentsorgungsbestimmungen

Die Ausführung der vertraglichen Leistungen hat in Übereinstimmung mit den DIN-Normen, Fachregeln der Verbände,
Verordnungen der Baubehörden, allgemein anerkannten Regeln
der Technik sowie Hinweisen des Werkstofflieferanten zu
erfolgen. Sie gelten vollinhaltlich als Ergänzung der Leistungsbeschreibung.

Soweit in der Leistungsbeschreibung auf Technische
Spezifikationen (z.B. nationale Normen, mit denen europäische
Normen umgesetzt werden, europäische technische Zulassungen,
gemeinsame technische Spezifikationen, internationale Normen)
Bezug genommen wird, werden auch ohne den ausdrücklichen
Zusatz: "oder gleichwertig" immer gleichwertige Technische
Spezifikationen in Bezug genommen.

2.  Allgemeines

Grundlage des Angebotes ist die Leistungsbeschreibung
und Planunterlagen der Architekten.
Der Bieter ist gehalten, die im Leistungsverzeichnis
beschriebenen Details auf Vollständigkeit, fachgerechte
Ausführung und Eignung für den vorgesehenen
Verwendungszweck zu überprüfen.
Etwaige Unklarheiten sind vor Abgabe des Angebotes
mit der ausschreibenden Stelle zu klären.

Vor Beginn der Arbeiten ist gemeinsam mit der Bauleitung
eine genaue Leistungsaufnahme vorzunehmen und der
Arbeitsablauf festzulegen.
Der AN ist verpflichtet, bei der Ausführung die Koordinierung
mit den anderen Gewerken zu gewährleisten, bei denen
Kontaktpunkte zur Fassade vorhanden sind.

Der Auftragnehmer ist ohne Einschränkung für die
konstruktive, funktionelle und maßliche Übereinstimmung
seiner Elemente mit den anschließenden Bauteilen
verantwortlich.

2.1  Aufmaß, Zeichnungen

Aufmaß:
Das Aufmaß ist vom Auftragnehmer am Bau zu nehmen,
er allein ist für das richtige Maß verantwortlich.
Die im LV angegebenen Maße sind ungefähre Planungsmaße,
die von den örtlichen bzw. zur Ausführung kommenden
Maßen abweichen können.

Der Untergrund ist vom AN zu prüfen bezüglich Ebenheit
und ausreichender Tragfähigkeit, dieser Aufwand ist
einzukalkulieren.
Ggf. zusätzlich erforderliche Maßnahmen sind mit der
Bauleitung rechtzeitig vor Montagebeginn abzustimmen
und in die Aufmaßpläne einzutragen.

Fordert der Auftraggeber, dass die Konstruktionen schon
zu einem Zeitpunkt zur Montage bereitstehen müssen, der
ein vorheriges Aufmaß unmöglich macht, so sind unter
Berücksichtigung der Bautoleranzen nach DIN 18202 die
Fertigungsmaße mit dem Auftraggeber zu vereinbaren.

Zeichnungen:
Nach Auftragserteilung sind vom Auftragnehmer
prüffähige Werk- bzw. Detailzeichnungen
sowie prüffähige statische Nachweise
zu erstellen und in zweifacher Ausfertigung sowie digital
rechtzeitig dem Architekten zur Prüfung auf Übereinstimmung
mit dessen Planung vorzulegen.

Die vom Auftragnehmer zu liefernden zeichnerischen und
beschreibenden Darstellungen, aus denen Konstruktion,
Maße und Einteilung, Einbau und Befestigung der
Bauteile sowie die Einbaufolge zu ersehen sind,
bedürfen der Genehmigung des Auftraggebers.

Es ist ein Prüfzeitraum von mind. 4 Wochen
einzukalkulieren, die Unterlagen sind entsprechend
rechtzeitig vor Fertigungs- und Montagebeginn
einzureichen.
Sollte der Bauablauf oder der Leistungsumfang kürzere
Prüffristen erfordern bzw. ermöglichen, sind diese
rechtzeitig vorab bei der Bauleitung anzumelden und
bestätigen zu lassen.

Mit der Fertigung darf erst nach positivem Prüfergebnis
begonnen werden.

Planänderungen des AG bzw. seiner Bevollmächtigten sind
nachzutragen und berechtigen nicht zu Nachforderungen.

Die geprüften und ggf. entsprechend Prüfung des
Architekten korrigierten Planunterlagen sind der
Bauleitung 2-fach in Papierform sowie digtal zu übergeben.

Muster:
Von allen nachfolgend beschriebenen Leistungen sind auf
Anweisung des AG Material- und Farbmuster in
beurteilungsfähiger Größe (mindestens A4) vorzulegen.
Die Kosten für die Muster sind in die jeweiligen
Einheitspreise einzukalkulieren.

2.2  Ausführung

Bei der ausgeschriebenen Konstruktion handelt es sich
um eine Mindestforderung, bei abweichenden
Konstruktionen ist die Gleichwertigkeit nachzuweisen.

Alle angebotenen Fabrikate müssen mit dem
CE-Kennzeichen versehen sein.

Die Technische Regel "Hinterlüftete Außenwandbekleidungen"
(Anhang 6 zur MVV TB des DIBt) ist einzuhalten.

Sofern im LV nicht explizit anders angegeben, müssen
alle Außenwandverkleidungen einschließlich der
Unterkonstruktion, der Halterungen und Befestigungen
sowie der Dämmstoffe aus nichtbrennbaren Baustoffen,
Baustoffklasse A1 gemäß DIN 4102, bestehen.
Sperrschichten, die aus technischen Gründen nicht
Baustoffklasse A sein können, müssen durch
nichtbrennbare Baustoffe gegen Entflammen geschützt
werden.

Zwischen Halterungen aus Metall und der Rohbauwand
sind grundsätzlich thermische Trennlagen einzubauen,
Trennlagen-Material mit folgenden Anforderungen, sofern
in der Leistungsbeschreibung nicht anders angegeben:
Wärmeleitfähigkeit: max. 0,09 W/mk,
Rohdichte mind. 0,70 g/cm³, Dicke mind. 6 mm,
Baustoffklasse B1 gemäß DIN 4102, nicht brennend
abtropfend.
Dies ist bei der Kalkulation zu berücksichtigen.

Die Profile müssen so dimensioniert sein, dass sie die
horizontalen und vertikalen Lasten abtragen können.
Die maximal zulässige Durchbiegung der
Unterkonstruktionen der Fassade wird auf l/300 festgelegt.

Es wird besonders auf die DIN EN 1991-1-4 inkl.
nationalem Anhang hingewiesen.
Erhöhte Windlasten im Bereich Dachkanten und
Gebäudedecken sind besonders zu beachten.

Bekleidungen und Blechformteile sind so zu
dimensionieren,  dass unter der maximalen
Windbelastung (Druck, Sog) keine Verformungen,
Beulerscheinungen oder Schwingungen innerhalb der
planen Flächen entstehen, die die Standsicherheit
beeinflussen, bzw. optisch in Erscheinung treten.

Ein lückenloser Wärmeschutz von der Fassade zu den
übrigen Wandelementen und zur Wärmedämmung der
Dachabdichtung muss gewährleistet werden.
Anschlussbleche und Verwahrungen sind mit imprägnierten
Dichtungsbändern zu hinterlegen. Diese Maßnahme ist in
die Einheitspreise einzurechnen, auch wenn im Text
nicht mehr besonders darauf hingewiesen wird. Das
Gleiche gilt für kleine Abdeckprofile etc.

An den Kontaktflächen unterschiedlicher Materialien
müssen Vorkehrungen zur Vermeidung von
Kontaktkorrosion getroffen werden.
Dafür sind zwischen Stahl und Aluminium Zwischenlagen
aus Chloropren-Kautschuk oder Fiber, zwischen Aluminium
und Beton ein Bitumenanstrich erforderlich. Diese
Maßnahmen sind in die Einheitspreise einzukalkulieren.

Sämtliche Schnittkanten sind gemäß Herstellervorgaben
zu entgraten und nachzubehandeln.

Dämmstoffe aus Mineralfasern/Mineralwolle u.ä. müssen
gemäß der Gefahrstoffverordnung gesundheitlich unbedenklich
und nach EG-Richtlinie 97/69 Anmerkung Q freigezeichnet sein.
Das Glimmverhalten (nicht glimmend) muss nachgewiesen sein.

Dämmstoffe auf der Basis von Polystyrol (XPS und EPS)
dürfen keine Flammschutzmittel aus HBCD enthalten.

Blitzschutz:
Die Blitzschutzanlage über Dach ist kein Bestandteil
des Leistungsverzeichnisses. Die Fassadenelemente aus
Metall sind untereinander metallisch zu verbinden.
Dies ist in die Einheitspreise einzukalkulieren.

Das tägliche Säubern sowie das Entfernen von
anfallendem Schutt in einem Zeitrhythmus von spätestens
2 Tagen ist mit den Einheitspreisen abgegolten.
Lose Dämmteile jeglicher Größe und Art sind sofort
einzusammeln und zu sichern.

#### 03.01 TECHNISCHE BEARBEITUNG

**03.01.0001 Statischer Nachweis**
Erstellen eines prüffähigen statischen Nachweises
für alle in diesem LV beschriebenen
Fassaden-Konstruktionen, einschl.
Attika-Bekleidungen und Untersichten.

Der Nachweis ist dem Prüfstatiker 2-fach in
Papierform zur Prüfung vorzulegen.
Die Fertigung darf erst nach positivem Prüfergebnis
erfolgen.

Es ist ein Prüfungszeitraum von mind. 4 Wochen
einzukalkulieren, die Unterlagen sind entsprechend
rechtzeitig vor Fertigungs- und Montagebeginn
einzureichen.

Erforderliche Änderungen sind nachzutragen und
berechtigen nicht zu Nachforderungen.

Die Vorlagetermine sind in dem vom AN
vorzulegenden Terminplan mitaufzuführen.
Menge: 1,000 psch

**03.01.0002 Ausführungszeichnungen**
Erstellung von prüffähigen Ausführungszeichnungen
für alle in diesem LV beschriebenen
Fassaden-Konstruktionen, einschl.
Attika-Bekleidungen und Untersichten.

Es sind Werk- und Detailzeichnungen
(Konstruktionszeichnungen und Montagepläne) im
Maßstab 1:1 und Übersichtszeichnungen im Maßstab 1:10
anzufertigen und zweifach in Papierform und digital
als pdf- oder dwg-Dateien dem Architekten zur Prüfung
auf Übereinstimmung mit dessen Planung vorzulegen.
Diese sind mit dem Architekten bezüglich Teilung,
Anschlussdetails wie z. B. Bauwerks-, Fassaden- und
Dachanschlüsse etc. zu koordinieren.

Aus den zeichnerischen und beschreibenden
Darstellungen müssen Konstruktion, Maße, Einbau und
Befestigung der Bauteile sowie die Einbaufolge zu
ersehen sein.

Es ist ein Prüfungszeitraum von mind. 4 Wochen
einzukalkulieren, die Unterlagen sind entsprechend
rechtzeitig vor Fertigungs- und Montagebeginn
einzureichen.

Die Fertigung darf erst nach positivem Prüfergebnis
begonnen werden.

Planänderungen des AG bzw. seiner Bevollmächtigten
sind nachzutragen und berechtigen nicht zu
Nachforderungen.

Die geprüften und ggf. entsprechend Prüfung
des Prüfstatikers und Architekten korrigierten
Planunterlagen sind der Bauleitung zweifach in
Papierform und digital zu übergeben.

In den Einheitspreis miteinzukalkulieren ist:

Die vollständige konstruktive Bearbeitung
einschließlich örtlichem Aufmaß, Detailierung sowie
die Abstimmung mit dem Architekt, den Fachingenieuren,
dem Statiker und dem Prüfstatiker, inklusive Planung,
Lichtpaus- und Vervielfältigungskosten sowie Kosten
für Datenträger für die oben genannten Ausfertigungen.

Die Planvorlage-Termine sind in dem vom AN
vorzulegenden Terminplan mitaufzuführen.
Menge: 1,000 psch

#### 03.02 ATTIKEN- UND DECKENBEKLEIDUNGEN

*Hinweis: AUSFÜHRUNGSBESCHREIBUNG METALLKASSETTEN-FASSADE*
AUSFÜHRUNGSBESCHREIBUNG
METALLKASSETTEN-FASSADE

Hinterlüftete Außenwandbekleidung aus Metallkassetten
gemäß DIN 18516, Teil 1, für Attika- Bekleidungen
und Deckenuntersichten, mit verdeckter Befestigung,
einschließlich Unterkonstruktion,
Fassadensystem und Befestigungsmittel mit
bauaufsichtlicher Zulassung,
Ausführung ohne Wärmedämmung.

Kassetten aus Aluminium-Blech, rechteckig, mehrseitig gekantet,
Blechdicke gemäß statischer und konstruktiver Erfordernis,
mind. 3 mm, Abkantungen (Z-förmig, U-förmig, L-förmig. etc.)
nach Angabe in Einzelposition.
Baustoff-Klasse A1 gemäß DIN 4102 (nicht brennbar)

Oberfläche:
Alle Sichtflächen mit einem witterungsbeständigen
Pulverlack beschichtet,
Schichtdicke mindestens 35 µm,
Farbton NCS S 8000-N oder NCS S 3005-Y20R
nach Angabe in Einzelposition.

Unterkonstruktion:
Unterkonstruktion gemäß DIN 18516 Teil 1
sowie gemäß angebotenem System aus Aluminium,
für eine verdeckte Befestigung der Kassetten,
Dimensionierung und Abstand gemäß Zulassung und
statischer sowie baulicher Erfordernis, Befestigung
am Baukörper einschl. Toleranzausgleich,
mit bauaufsichtlich zugelassenen Verbindungs-
und Verankerungsmitteln gemäß Statik und nach den
Richtlinien des Herstellers montieren.

Justierbare Unterkonstruktion aus Aluminium-Profilen,
vertikale Tragprofile mit Tragwinkeln am Baukörper befestigt,
Halter als Fest- und Gleitpunkte.

Befestigung der Unterkonstruktion am Baukörper
mittels Verdübelung/Verschraubung, einschl. aller
Verankerungs-, Verbindungs- und Befestigungsmittel
sowie Bohrungen, Verankerungsmittel entsprechend
jeweiligem Befestigungsuntergrund geeignet,
Verankerungs-, Verbindungs- und Befestigungsmittel
aus Edelstahl A4 mit bauaufsichtlicher Zulassung,
Dimensionierung und Anordnung gemäß Statik.
Die Unterkonstruktion ist lot- und fluchtgerecht
auszurichten.

Befestigungsuntergrund:
Stahlunterkonstruktion aus separater Position

Fassadenbekleidung:
mehrseitig gekantete Aluminiumblech-Kassetten
wie oben beschrieben.
Die Kassetten werden an der Unterkonstruktion verdeckt befestigt,
Anzahl der Halter nach statischer Erfordernis, Fugen sind
mit Stoßlaschen im Farbton der Kassetten zu schließen.

Maßnahmen zur Vermeidung von Klappergeräuschen
etc. mittels Trennlagen aus Kunststoff-Clipsen, o.ä.
und Maßnahmen zur Aufnahme von Längenänderungen
aus Temperaturdifferenzen sind in die Einheitspreise
einzukalkulieren.

*Hinweis: ÜBERDACHUNG VORPLATZ*

**03.02.0001 Alu-Attika-Blechbekleidung, B 30 cm, H 48 cm**
Hinterlüftete Alu-Attika-Blechbekleidung aus Metallkassetten
gemäß DIN 18516, Teil 1, mit verdeckter Befestigung,
einschließlich Unterkonstruktion, Ausführung gemäß o.a.
Ausführungsbeschreibung Metallkassetten-Fassade
und gemäß Fassadenstatik herstellen, liefern und montieren.

Befestigungsuntergrund:
HEA 240 Stahlträger als Hauptträger
der Stahlkonstruktion aus separater Position.

Vertikale Bekleidung der Attika-Ansicht
und Abdeckung der Attika-Oberseite mit
im Querschnitt winkelförmigen Kassetten,
mind. 5-fach gekantet,
Abwicklung Blechzuschnitt: bis einschl. 1000 mm,
mit Neigung nach innen als Entwässerungsgefälle,
einschl. Tropfkanten innenseitig und außenseitig,
wasserdichter Stoßunterdeckung (Schiebestücke),
und rückseitiger Antidröhnbeschichtung.

Unterkonstruktion gemäß statischer Erfordernis,
verdeckte Befestigung an Stahlkonstruktion
aus separater Position,
Tiefe der Unterkonstruktion entsprechend Abstand
von Stahlkonstruktion bis Vorderkante Attikabekleidung:
bis ca. 400 mm zuzügl. Toleranzausgleich.

Unterkonstruktion zusätzlich am oberen Abschluss
mit Tragkonstruktion für durchlaufendes Attikabrett
aus separaten Positionen, mit Neigung nach innen montieren,
Breite Attikabrett: bis ca. 25 cm.

Abmessungen Kassetten:
Ansichtshöhe : ca. 480 mm,
Kronenbreite: ca. 300 mm,
Einzellängen und Teilung mit
gleichmäßigem, durchlaufendem Fugenbild
gemäß  Planvorgabe des Architekten
und nach örtlichem Aufmaß,
einschl. Passmaßen in Rand- und Anschlussfeldern.

Sichtflächen beschichtet im Farbton
NCS S 8000-N

UK Attika-Blechbekleidung:
ca. 3,70 m ü. OKF Gelände
ca. 4,25 m ü. OK Fundament

OK Attika-Blechbekleidung:
ca. 4,20 m ü. OKF Gelände
ca. 4,75 m ü. OK Fundament
( = OK Attikaabdeckblech)

Ausführung gemäß Detailplan D1621

Einbauort: Überdachung Vorplatz
Menge: 287,000 m

**03.02.0002 Eckausbildung Alu-Attika-Blechbekleidung**
Eckausbildung der vorbeschriebenen
Alu-Attika-Blechbekleidungen,
einschl. Verbindung der Bleche miteinander,
90°-Ecken, an Außen- bzw. Innenecken der Attika,
einschl. aller Zuschnitt-/Anpass- und Abdichtungsarbeiten.

Einheitspreis für komplette Eckverbindung zweier
Alu-Blechbekleidungen.
Menge: 10,000 st

**03.02.0003 Eckausbildung<+>90° vertikale Alu-Blechbekleidung**
Eckausbildung der vorbeschriebenen
Alu-Attika-Blechbekleidungen,
einschl. Verbindung der Bleche miteinander
wie in Position 03.02.0002 beschrieben,
jedoch für Ecken < und/oder > 90 Grad
Menge: 4,000 st

**03.02.0004 Alu-Blechbekleidung, horizontal, B 30 cm**
Hinterlüftete Alu-Attika-Blechbekleidung aus Metallkassetten
gemäß DIN 18516, Teil 1, mit verdeckter Befestigung,
einschließlich Unterkonstruktion, Ausführung gemäß o.a.
Ausführungsbeschreibung Metallkassetten-Fassade
und gemäß Fassadenstatik herstellen, liefern und montieren,
wie in Position 03.02.0001 beschrieben, jedoch:

Alu-Blechbekleidung als horizontale Untersicht der Attika,
seitliche Abkantungen L-förmig bzw. Z-förmig,
einschl. Stoßunterdeckung (Schiebestücke),
flächenbündig mit Unterkante der Hauptträger
der Stahlkonstruktion aus separater Position,
Unterkonstruktion gemäß statischer Erfordernis,
einschl. verdeckter Befestigung.

Abmessungen Kassetten:
Breite: ca. 300 mm
Einzellängen und Teilung mit
gleichmäßigem, durchlaufendem Fugenbild
gemäß  Planvorgabe des Architekten
und nach örtlichem Aufmaß,
einschl. Passmaßen in Rand- und Anschlussfeldern.

Sichtflächen beschichtet im Farbton
NCS S 8000-N

UK Deckenuntersicht:
ca. 3,70 m ü. OKF Gelände
ca. 4,25 m ü. OK Fundament

Ausführung gemäß Detailplan D1621

Abrechnung nach lfdm

Einbauort: Überdachung Vorplatz
Menge: 287,000 m

**03.02.0005 Eckausbildung Alu-Blechbekleidung Untersicht**
Eckausbildung der vorbeschriebenen
Alu-Blechbekleidung als Untersicht,
einschl. Verbindung der Bleche miteinander,
90°-Ecken, an Außen- bzw. Innenecken der Attika,
einschl. aller Zuschnitt-/Anpass- und Abdichtungsarbeiten.

Einheitspreis für komplette Eckverbindung zweier
Alu-Blechbekleidungen.
Menge: 10,000 st

**03.02.0006 Eckausbildung<+>90° Alu-Blechbekleidung Untersicht**
Eckausbildung der vorbeschriebenen
Alu-Blechbekleidung als Untersicht
einschl. Verbindung der Bleche miteinander,
wie in Position 03.02.0005 beschrieben,
jedoch für Ecken < und/oder > 90 Grad
Menge: 4,000 st

**03.02.0007 Alu-Blechbekleidung, Decke horizontal**
Hinterlüftete Alu-Blechbekleidung aus Metallkassetten
gemäß DIN 18516, Teil 1, mit verdeckter Befestigung,
einschließlich Unterkonstruktion, Ausführung gemäß o.a.
Ausführungsbeschreibung Metallkassetten-Fassade
und gemäß Fassadenstatik herstellen, liefern und montieren,

Befestigungsuntergrund:
Hauptträger und Nebenträger
der Stahlkonstruktion aus separater Position.

Alu-Blechbekleidung
als horizontale Deckenuntersicht der Überdachung,
aus Kassetten mit unterschiedlichen Einzelformaten,
seitliche Abkantungen L-förmig bzw. Z-förmig,
einschl. Stoßunterdeckung im Farbton der Kassetten,
Kassetten flächenbündig mit Unterkante der Hauptträger
der Stahlkonstruktion aus separater Position,
die Nebenträger zwischen den Hauptträgern werden
von der Alu-Blechbekleidung vollständig verdeckt,
Kassetten an Unterkonstruktion verdeckt befestigt.

Unterkonstruktion gemäß statischer Erfordernis
und nach Wahl des AN aus Aluminiumprofilen
oder verzinkten Stahlprofilen, einschl.
Befestigung an Hauptträgern und Nebenträgern
der Stahlkonstruktion aus separater Position.

Abmessungen Kassetten:
4 unterschiedliche Breiten,
ca. 34 mm, ca. 84 mm, ca. 134 mm, ca. 184 mm,
Anordnung unregelmäßg,
Länge jeweils gemäß Abstand zwischen Hauptträgern,
ca. 1,91 m, 2,37 m, 2,91 m, bis ca. 9,60 m,
gemäß Planvorgabe und nach örtlichem Aufmaß,
einschl. Passmaßen in Rand- und Anschlussfeldern.

Sichtflächen beschichtet im Farbton
NCS S 3005-Y20R

UK Deckenuntersicht:
ca. 3,70 m ü. OKF Gelände
ca. 4,25 m ü. OK Fundament

Ausführung gemäß Detailplan D1621

Abrechnung nach m2

Einbauort: Überdachung Vorplatz
Menge: 466,000 m2

**03.02.0008 Zulage schräge Kanten**
Zulage zu Position 03.02.0007 für die Ausführung
von nicht rechtwinkligen Kanten.

Abrechnung nach lfdm Schräge
Menge: 13,000 m

**03.02.0009 Zulage Auskragung, B 50 cm**
Zulage zu Position 03.02.0001 für die Ausführung
mit einer zusätzlichen Auskragung zur Abdeckung des Abstandes
zwischen Vordach und Haupteingang des Klinikgebäudes,
an Attika-Unterkonstruktion befestigt, Ausführung gemäß o.a.
Ausführungsbeschreibung Metallkassetten-Fassade
und gemäß Fassadenstatik, bestehend aus:

auskragende Träger aus Aluminium-Blech,
in der Ansicht trapezförmig,
aus Aluminium-Blech, Materialstärke,
Dimensionierung und Achsabstand
nach konstruktiver und statischer Erfordernis,
jeweils mit 4 runden Aussparungen
mit unterschiedlichen Durchmessern,
an Attika-Unterkonstruktion aus separater
Position in regelmäßigem Abstand befestigt,
evt. erforderliche Verstärkungen der Unterkonstruktion
sind in den Einheitspreis einzukalkulieren,

durchlaufende Abdeckung aus Aluminium-Blech
mit im Querschnitt winkelförmigen Kassetten,
mind. 4-fach gekantet,
Abwicklung Blechzuschnitt: bis einschl. 800 mm,
auf den auskragenden Trägern verdeckt befestigt,
mit Neigung nach innen als Entwässerungsgefälle
einschl. Tropfkante außenseitig,
wasserdichter Stoßunterdeckung (Schiebestücke),
und rückseitiger Antidröhnbeschichtung.

Alle Sichtflächen, Träger und Abdeckung
beidseitig, beschichtet im Farbton
NCS S 8000-N

Breite: bis ca. 50 cm

Ausführung gemäß Detailplan D1621

Einbauort: Überdachung Vorplatz
Menge: 27,000 m

**03.02.0010 Eckausbildung Alu-Blechbekleidung Auskragung**
Eckausbildung der vorbeschriebenen
Auskragung zwischen Vordach und Haupteingang
einschl. Verbindung der Bleche miteinander,
90°-Ecken, an Außen- bzw. Innenecken der Attika,
einschl. aller Zuschnitt-/Anpass- und Abdichtungsarbeiten.

Einheitspreis für komplette Eckverbindung zweier
Alu-Blechbekleidungen.
Menge: 1,000 st

**03.02.0011 Eckausbildung<+>90° Alu-Blechbekleidung Auskragung**
Eckausbildung der vorbeschriebenen
Auskragung zwischen Vordach und Haupteingang
einschl. Verbindung der Bleche miteinander,
wie in Position 03.02.0010 beschrieben,
jedoch für Ecken < und/oder > 90 Grad
Menge: 1,000 st

**03.02.0012 Leitersicherung, permanent**
Permanente Leitersicherung aus Edelstahl,
für Außenbereiche, bestehend aus Montageplatte zur Befestigung
am tragenden Untergrund, mit zwei hakenförmigen Sicherheitsbügeln,
geeignet zum Sichern einer bauseitigen Sprossenleiter gegen
Kippen oder Rutschen, für Sprossenbreite mind. 280 mm,
einschl. Befestigungsmaterial.

Befestigungsuntergrund:
Stahlkonstruktion aus separater Position

Ausführung gemäß Detailplan D1621

Einbauort: Überdachung Vorplatz
Menge: 1,000 st

*Hinweis: ÜBERDACHUNG LKV*

**03.02.0013 Alu-Attika-Blechbekleidung, B 30 cm, H 45 cm**
Hinterlüftete Alu-Attika-Blechbekleidung aus Metallkassetten
gemäß DIN 18516, Teil 1, mit verdeckter Befestigung,
einschließlich Unterkonstruktion, Ausführung gemäß o.a.
Ausführungsbeschreibung Metallkassetten-Fassade
und gemäß Fassadenstatik herstellen, liefern und montieren.

Befestigungsuntergrund:
Randträger und HEB 400 Stahlträger
der Stahlkonstruktion aus separater Position.

Vertikale Bekleidung der Attika-Ansicht
und Abdeckung der Attika-Oberseite mit
im Querschnitt winkelförmigen Kassetten,
mind. 5-fach gekantet,
Abwicklung Blechzuschnitt: bis einschl. 1000 mm,
mit Neigung nach innen als Entwässerungsgefälle,
einschl. Tropfkanten innenseitig und außenseitig,
wasserdichter Stoßunterdeckung (Schiebestücke),
und rückseitiger Antidröhnbeschichtung.

Unterkonstruktion gemäß statischer Erfordernis,
verdeckte Befestigung an Stahlkonstruktion
aus separater Position,
Tiefe der Unterkonstruktion entsprechend Abstand
von Stahlkonstruktion bis Vorderkante Attikabekleidung:
bis ca. 400 mm zuzügl. Toleranzausgleich.

Unterkonstruktion zusätzlich am oberen Abschluss
mit Tragkonstruktion für durchlaufendes Traufbrett
aus separaten Positionen, mit Neigung nach innen montieren,
Breite Traufbrett: bis ca. 25 cm.

Abmessungen Kassetten:
Ansichtshöhe : ca. 450 mm,
Kronenbreite: ca. 300 mm,
Einzellängen und Teilung mit
gleichmäßigem, durchlaufendem Fugenbild
gemäß  Planvorgabe des Architekten
und nach örtlichem Aufmaß,
einschl. Passmaßen in Rand- und Anschlussfeldern.

Sichtflächen beschichtet im Farbton
NCS S 8000-N

UK Attika-Blechbekleidung:
ca. 4,50 m ü. OKF Gelände
ca. 5,40 m ü. OK Fundament

OK Attika-Blechbekleidung:
ca. 4,95 m ü. OKF Gelände
ca. 5,85 m ü. OK Fundament
( = OK Attikaabdeckblech)

Ausführung gemäß Detailplan D1620

Einbauort: Überdachung Liegendkrankenvorfahrt
Menge: 132,000 m

**03.02.0014 Eckausbildung Alu-Attika-Blechbekleidung**
Eckausbildung der vorbeschriebenen
Alu-Attika-Blechbekleidungen,
einschl. Verbindung der Bleche miteinander,
90°-Ecken, an Außen- bzw. Innenecken der Attika,
einschl. aller Zuschnitt-/Anpass- und Abdichtungsarbeiten.

Einheitspreis für komplette Eckverbindung zweier
Alu-Blechbekleidungen.
Menge: 4,000 st

**03.02.0015 Alu-Blechbekleidung, horizontal, B 30 cm**
Hinterlüftete Alu-Attika-Blechbekleidung aus Metallkassetten
gemäß DIN 18516, Teil 1, mit verdeckter Befestigung,
einschließlich Unterkonstruktion, Ausführung gemäß o.a.
Ausführungsbeschreibung Metallkassetten-Fassade
und gemäß Fassadenstatik herstellen, liefern und montieren,
wie in Position 03.02.0014 beschrieben, jedoch:

Alu-Blechbekleidung als horizontale Untersicht der Attika,
seitliche Abkantungen L-förmig bzw. Z-förmig,
einschl. Stoßunterdeckung (Schiebestücke)
im Farbton der Kassetten,
flächenbündig mit Unterkante der Hauptträger
der Stahlkonstruktion aus separater Position,
Unterkonstruktion gemäß statischer Erfordernis,
einschl. verdeckter Befestigung.

Abmessungen Kassetten:
Breite: ca. 300 mm
Einzellängen und Teilung mit
gleichmäßigem, durchlaufendem Fugenbild
gemäß  Planvorgabe des Architekten
und nach örtlichem Aufmaß,
einschl. Passmaßen in Rand- und Anschlussfeldern.

Sichtflächen beschichtet im Farbton
NCS S 8000-N

UK Attika-Blechbekleidung:
ca. 4,50 m ü. OKF Gelände
ca. 5,40 m ü. OK Fundament

Ausführung gemäß Detailplan D1620

Abrechnung nach lfdm

Einbauort: Überdachung Liegendkrankenvorfahrt
Menge: 132,000 m

**03.02.0016 Eckausbildung Alu-Blechbekleidung Untersicht**
Eckausbildung der vorbeschriebenen
Alu-Blechbekleidung als Untersicht,
einschl. Verbindung der Bleche miteinander,
90°-Ecken, an Außen- bzw. Innenecken der Attika,
einschl. aller Zuschnitt-/Anpass- und Abdichtungsarbeiten.

Einheitspreis für komplette Eckverbindung zweier
Alu-Blechbekleidungen.
Menge: 4,000 st

**03.02.0017 Alu-Blechbekleidung, Decke horizontal**
Hinterlüftete Alu-Blechbekleidung aus Metallkassetten
gemäß DIN 18516, Teil 1, mit verdeckter Befestigung,
einschließlich Unterkonstruktion, Ausführung gemäß o.a.
Ausführungsbeschreibung Metallkassetten-Fassade
und gemäß Fassadenstatik herstellen, liefern und montieren,

Befestigungsuntergrund:
Hauptträger und Nebenträger
der Stahlkonstruktion aus separater Position.

Alu-Blechbekleidung
als horizontale Deckenuntersicht der Überdachung
und der auskragenden Dachränder,
Kassetten mit unterschiedlichen Einzelformaten,
seitliche Abkantungen L-förmig bzw. Z-förmig,
einschl. Stoßunterdeckung im Farbton der Kassetten,
Kassetten flächenbündig mit Unterkante der Hauptträger
der Stahlkonstruktion aus separater Position,
die Nebenträger zwischen den Hauptträgern
und die gevouteteten Träger der Dachränder werden
von der Alu-Blechbekleidung vollständig verdeckt,
Kassetten an Unterkonstruktion verdeckt befestigt.

Unterkonstruktion gemäß statischer Erfordernis
und nach Wahl des AN aus Aluminiumprofilen
oder verzinkten Stahlprofilen, einschl.
Befestigung an Hauptträgern und Nebenträgern
der Stahlkonstruktion aus separater Position.

Abmessungen Kassetten:
4 unterschiedliche Breiten,
ca. 34 mm, ca. 84 mm, ca. 134 mm, ca. 184 mm,
Anordnung unregelmäßg,
Länge jeweils gemäß Abstand zwischen Hauptträgern,
bzw. gemäß Breite der auskragenden Dachränder,
ca. 2,00 m, 3,00 m, bis ca. 11,15 m,
gemäß Planvorgabe und nach örtlichem Aufmaß,
einschl. Passmaßen in Rand- und Anschlussfeldern.

Sichtflächen beschichtet im Farbton
NCS S 3005-Y20R

UK Deckenuntersicht:
ca. 4,50 m ü. OKF Gelände
ca. 5,40 m ü. OK Fundament

Ausführung gemäß Detailplan D1620

Abrechnung nach m2

Einbauort: Überdachung Liegendkrankenvorfahrt
Menge: 515,000 m2

**03.02.0018 Zulage schräge Kanten**
Zulage zu Position 03.02.0017 für die Ausführung
von nicht rechtwinkligen Kanten.

Abrechnung nach lfdm Schräge
Menge: 29,000 m

**03.02.0019 Leitersicherung, permanent**
Permanente Leitersicherung aus Edelstahl,
für Außenbereiche, bestehend aus Montageplatte zur Befestigung
am tragenden Untergrund, mit zwei hakenförmigen Sicherheitsbügeln,
geeignet zum Sichern einer bauseitigen Sprossenleiter gegen
Kippen oder Rutschen, für Sprossenbreite mind. 280 mm,
einschl. Befestigungsmaterial.

Befestigungsuntergrund:
Stahlkonstruktion aus separater Position

Ausführung gemäß Detailplan D1620

Einbauort: Überdachung Liegendkrankenvorfahrt
Menge: 1,000 st

*Hinweis: AUSSPARUNGEN*

**03.02.0020 Ausschnitt rund, D 120 mm**
Herstellen von runden Ausschnitten in den
Alu-Blechbekleidungen bzw. Metallkassetten
für die Montage von Wasserspeiern oder Fallrohren.

Ausschnittsmass:
Durchmesser bis 120 mm

Einbauort: Überdachung Vordach und Liegendkrankenvorfahrt
Menge: 40,000 st

#### 03.03 GLATTBLECH-FASSADE

*Hinweis: AUSFÜHRUNGSBESCHREIBUNG GLATTBLECH-FASSADE*
AUSFÜHRUNGSBESCHREIBUNG GLATTBLECH-FASSADE

Hinterlüftete Außenwandbekleidung als
Aluminium-Glattblechfassade
gemäß DIN 18516, Teil 1, für großflächige Fassaden-
Bekleidungen mit sichtbarer Befestigung,
einschließlich Unterkonstruktion,
Fassadensystem und Befestigungsmittel mit
bauaufsichtlicher Zulassung.

Großformatige Aluminiumtafeln,
Baustoff-Klasse A2 gemäß DIN 4102
bzw. DIN EN 13501-1 - nichtbrennbar,
keine toxischen Rauchgase-Entwicklung,
recycelbar, umweltfreundlich,
Materialdicke mind. 4 mm, nicht gekantet,
Befestigung mit Nieten an Unterkonstruktion,
Oberflächen von Vorder- und Rückseite einbrennlackiert
in Farbton nach Angabe in Einzelposition,
Ausführung als Einbrennlackierung mit PVDF-Lack
im Coil-Coatingverfahren,
Glanzgrad nach Gardner: ca. 30 - 40 %,
Vorder- und Rückseite mit identischer PVDF-Qualität,
Schichtstärke und Farbton beschichtet.

Unterkonstruktion:
Unterkonstruktion gemäß DIN 18516 Teil 1
sowie gemäß angebotenem System aus
Aluminium-Profilen oder verzinkten Stahlprofilen
für eine genietet Befestigung der Fassadentafeln,
Dimensionierung und Abstand gemäß Zulassung und
statischer sowie baulicher Erfordernis, Befestigung
am Baukörper einschl. Toleranzausgleich,
mit bauaufsichtlich zugelassenen Verbindungs-
und Verankerungsmitteln gemäß Statik und nach den
Richtlinien des Herstellers montieren.

Justierbare Unterkonstruktion aus
Aluminium-Profilen oder verzinkten Stahlprofilen,
Befestigung an Stahlkonstruktion aus separater Position
und auf Mauerkrone von bauseitiger Stahlbetonwand,
mittels Verdübelung/Verschraubung, einschl. aller
Verankerungs-, Verbindungs- und Befestigungsmittel
sowie Bohrungen, Verankerungsmittel entsprechend
jeweiligem Befestigungsuntergrund geeignet,
Verankerungs-, Verbindungs- und Befestigungsmittel
aus Edelstahl A4 mit bauaufsichtlicher Zulassung,
Korrosionsbeständigkeitsklasse mind. CRC III,
Dimensionierung und Anordnung gemäß Statik.
Die Unterkonstruktion ist lot- und fluchtgerecht
auszurichten.

Fassadenbekleidung:
Großformatige Aluminiumtafeln wie oben beschrieben
Abmessungen nach Angabe in Einzelposition.

Maßnahmen zur Vermeidung von Klappergeräuschen
etc. mittels Trennlagen aus Kunststoff-Clipsen o.ä.
und Maßnahmen zur Aufnahme von Längenänderungen
aus Temperaturdifferenzen sind in die Einheitspreise
einzukalkulieren.

**03.03.0001 Glattblech-Fassade inkl. UK, H 2,00m**
Außenwandbekleidung als Glattblech-Fassade,
gemäß DIN 18516, Teil 1, mit genieteter Befestigung,
einschließlich Unterkonstruktion, Ausführung gemäß o.a.
Systembeschreibung Glattblech-Fassade
und gemäß Fassadenstatik
herstellen, liefern und montieren.

Justierbare Unterkonstruktion aus vertikalen Tragprofilen,
Tiefe der Unterkonstruktion nach statischer Erfordernis,
mind. 100 mm, zuzügl. Toleranzausgleich,
Achsabstand der Unterkonstruktion ca. 78 bis 89 cm,

Befestigung der vertikalen Tragprofile oben
an Pfetten aus IPE 100 der Stahlkonstruktion aus separater Position,
Befestigung der vertikalen Tragprofile unten
auf OK bauseitiger Stahlbetonwand
mit Fussplatten mittels Verdübelung/Verschraubung,
einschl. Toleranzausgleich.

Aluminiumtafel-Abmessungen:
Einzelmaße, Teilung und Fugenbild gemäß Planvorgabe
und in Abstimmung nach örtlichem Aufmaß,
sowie Passmaße in Rand- und Anschlussfeldern,

Sichtflächen beschichtet im Farbton
NCS S 8000 N

Fassadenhöhe: bis ca. 2,00 m

UK Fassade:
ca. 2,35 m ü. OK Gelände
ca. 1,25 m ü. OK Verladerampe

OK Fassade:
ca. 4,05 m ü. OK Gelände
ca. 2,95 m ü. OK Verladerampe

Einheitspreis einschließlich aller erforderlichen
Anpassarbeiten an den Baukörper nach örtlichem Aufmaß,
Einteilung der Feldgrößen und Fugen gemäß
Ansichtsplänen des Architekten und nach örtlichem
Aufmaß, mit gleichmäßigem, durchlaufendem Fugenbild,
Fugenbreite: ca. 20 mm.

Ausführung gemäß Detailplan in Plananlage

Einbauort: Überdachung Wirtschaftshof
Menge: 72,000 m2

**03.03.0002 Zulage Schrägschnitte, Anpassung der UK**
Zulage zur Position 03.03.0001 Glattblech-Fassade,
für Schrägschnitte, einschl. Anpassen der Unterkonstruktion.

Ausführungsort: Anschluss Stahlträger mit Dachgefälle
Menge: 5,000 m

**03.03.0003 Eckausbildung als 90°-Außenecke als Zulage**
Eckausbildung als 90°-Außenecke als Zulage
zu vorbeschriebenen Fassadenbekleidungen,
mittels Ausbildung von im Grundriss winkelförmiger
Kassetten, einschl. Mehraufwand an Unterkonstruktion
gemäß statischer Erfordernis.
Menge: 2,000 m

### 04 MALERARBEITEN

*Hinweis: ZTV MALERARBEITEN/BESCHICHTUNGEN + TAPEZIERARBEITEN (09/2021)*
ZUSÄTZLICHE TECHNISCHE VERTRAGSBEDINGUNGEN (ZTV)
FÜR MALER- UND LACKIERARBEITEN - BESCHICHTUNGEN UND
TAPEZIERARBEITEN

1.  Normen, Richtlinien, Vorschriften, Verordnungen

Zusätzlich zur VOB, Teil C (neueste Ausgabe) mit den dort
aufgeführten "Allgemeinen Technischen Vertragsbedingungen
für Bauleistungen (ATV)" gilt folgendes:

- Die jeweils gültigen Technischen Baubestimmungen
- Sämtliche Unfallverhütungsvorschriften und die
Regeln der Bauberufsgenossenschaften
- Die jeweils gültigen TRGS
- Die jeweils gültigen Abfallentsorgungsbestimmungen

Die Ausführung der vertraglichen Leistungen hat in Übereinstimmung mit den DIN-Normen, Fachregeln der Verbände,
Verordnungen der Baubehörden, allgemein anerkannten Regeln
der Technik sowie Hinweisen des Werkstofflieferanten zu
erfolgen. Sie gelten vollinhaltlich als Ergänzung der Leistungsbeschreibung.

Soweit in der Leistungsbeschreibung auf Technische
Spezifikationen (z.B. nationale Normen, mit denen europäische
Normen umgesetzt werden, europäische technische Zulassungen,
gemeinsame technische Spezifikationen, internationale Normen)
Bezug genommen wird, werden auch ohne den ausdrücklichen
Zusatz: "oder gleichwertig" immer gleichwertige Technische
Spezifikationen in Bezug genommen.

2.  Ausführung

2.1  Allgemeines

Die Auswahl der vom Bieter angebotenen Produkte für die
verschiedenen zur Anwendung kommenden Materialien
hat so zu erfolgen, dass die Verträglichkeit der Stoffe
miteinander gewährleistet ist.
Bei Beschichtungssystemen müssen alle eingesetzten
Stoffe vom selben Hersteller stammen und gemäß Verwendbarkeitsnachweis entsprechend den Technischen Baubestimmungen (z.B. Prüfzeugnis (abP) etc.) bzw. Herstellervorgaben eingesetzt werden.

Alle aufgeführten und zum Einsatz kommenden Produkte
müssen nach Werksvorschrift der Hersteller sachgemäß
verarbeitet werden. Die Produkte müssen in Originalbehältern
des Herstellers an die Baustelle angeliefert werden.

Sämtliche verwendeten Materialien müssen umweltverträglich
und gesundheitlich unbedenklich sein, vor der Ausführung sind
entsprechende Unbedenklichkeitsbescheinigungen vorzulegen.

In die Einheitspreise aller Anstriche sind die Kosten für
jeweils 3 Farbtonmuster je Anstrichtyp in beurteilbarer Größe
(ca. 0,5 - 1 m² ) auf transportablem Untergrund mit
einzurechnen.

Sämtliche Arbeits-, Flächen- und Schutzgerüste, die für
die Ausführung der einzelnen Leistungen notwendig sind,
sind vom Auftragnehmer zu stellen und in die Einheitspreise
einzukalkulieren.
Arbeitshöhen über 4,00 m werden in den Einzelpositionen
bzw. Titel-Vortexten angegeben und sind entsprechend zu
berücksichtigen.

Die Lager- und Arbeitsflächen sind, ggf. abschnittsweise,
vor Beginn der Arbeiten mit der Bauleitung abzustimmen.

Der Einsatz von Spritzgeräten auf der Baustelle ist
grundsätzlich nicht erlaubt.

Bei zwei und mehreren Anstrichen ist jeder Anstrich so
herzustellen, dass er im Ton von den vorangehenden
Anstrichen gut zu unterscheiden ist.

Das Sichern der frischen Anstriche gegen Beschädigungen
ist Sache des AN.

Das Wegschütten von Farbresten und Lösungen aller Art
in die Entwässerungsleitungen bzw. auf dem Gelände ist
untersagt. Der AN hat diese Reste in einem geeigneten
Gefäß zu sammeln und für geeigneten Abtransport und
Entsorgung zu sorgen.

2.2  Vorarbeiten - Korrosionsschutz

Vor der Ausführung der Anstricharbeiten ist die Eignung
und Verträglichkeit des vorgesehenen Anstriches mit dem
bereits vorhandenen Anstrich zu überprüfen.
Der vorhandene Untergrund ist sorgfältig zu entfetten,
gegebenenfalls zu entrosten, zu reinigen und anzuschleifen.
Ungeeigneter Untergrund ist zu entfernen und
anschließend auszubessern.
Ungrundierte Metallflächen sind vorher metallisch rein
zu entrosten, nach der zu verwendenden Grundfarbe und
Umgebungsbedingungen.
Die entrosteten Flächen sind vor der Grundierung von
der Bauleitung abnehmen zu lassen.
Schraubenköpfe oder sonstige Kanten sind metallisch
rein zu entrosten und entsprechend dem Grundanstrich zu
streichen.

Alle beweglichen Teile an Schlössern und Beschlägen
sind gangbar zu halten.

2.3  Vorarbeiten - Allgemeine Anstriche

Ungeeigneter Anstrich-Untergrund ist vom Auftragnehmer
der Bauleitung schriftlich vor Beginn der Arbeiten
anzuzeigen und deren Entscheidung abzuwarten.

Alle Werkstücke und Flächen müssen vor dem ersten
Farbauftrag von allen Unreinheiten befreit und
zweckentsprechend vorbereitet werden.

Flächen gründlich reinigen, kleinere Putzschäden sowie
alle Stoßstellen am Putz oder Gipskartonplatten, ganz
gleich, wo diese herrühren, sind in der dem Untergrund
entsprechenden Form auszubessern.
Eckschutzschienen, Dosendeckel und andere Metallteile
sind gegen Rostbildung vorzustreichen. Diese Maßnahmen
sind in die Einheitspreise einzukalkulieren.

Sichtmauerwerk und Sichtbeton, Putzflächen,
mineralische Platten und ähnliche Flächen als
Untergrund auf Eignung als Anstrichträger prüfen.
Der Untergrund muss ausgetrocknet und abgebunden sein.
Alkalität prüfen und - wenn notwendig - bis zur
Neutralisation fachgerecht fluatieren und gut
nachwaschen.

Dauerelastische Fugen an oberflächenfertigen Bauteilen
sind vor der Ausführung gerade abzukleben.

2.4 Bodenbeschichtungen

Für jeden eingebauten Beschichtungstyp sind grundsätzlich
sämtliche technischen Merkblätter sowie die Reinigungs-
und Pflegeanleitungen des Beschichtungsherstellers mit
Benennung geeigneter Reinigungs- und Pflegemittel
in zweifacher Ausfertigung zu liefern.
Diese müssen spätestens vor Beginn der Arbeiten der
Bauleitung vorgelegt werden.

2.5 Definition der Farbtonstufen:

Im Leistungsverzeichnis wird zwischen Weiß,
hell-, mittel- und satt-getönten Farbtönen unterschieden.
Farbabstufungen innerhalb dieser Farbgruppen werden
nicht besonders vergütet.

Definition der Farbtonstufen:
(Hellbezugswert: Reflektionsgrad des Farbtons
zwischen Schwarz = 0 und Weiß = 100)
- hell-getönt: entspricht Hellbezugswerten 50 - 100
- mittel-getönt: entspricht Hellbezugswerten 25 - 49
- satt-getönt: entspricht Hellbezugswerten 0 - 24

Farbgruppe Weiß: Weiße Farbtöne nach Wahl des AG
aus folgender Farbpalette:
RAL 9001, RAL 9003, RAL 9010, RAL 9016, NCS S 0500-N.
Diese weißen Farbtöne werden nicht als getönte Farbstufe
gesondert vergütet, auch wenn der Hellbezugswert < 100 ist,
dies ist bei der Kalkulation zu berücksichtigen.

Andere RAL-Farbtöne gemäß besonderer Angabe in der
Einzelposition. Sofern kein genauer RAL-Farbton angegeben
ist, sind Uni-Farbtöne aus der Standard-RAL-Farbkarte zu
kalkulieren (Classic-Farbkarte ohne Metallic-, Perlglimmer-
und Neon-Farbtöne).

#### 04.01 ANSTRICHE AUF METALL

*Hinweis: AUSFÜHRUNGSBESCHREIBUNG LACKIERUNG FEUERVERZINKTE STAHLPROFILE UND STAHL-FALLROHRE*
AUSFÜHRUNGSBESCHREIBUNG LACKIERUNG
FEUERVERZINKTE STAHLPROFILE UND STAHL-FALLROHRE

Lackierung von neuen Stahlprofilen als Träger und Stützen
sowie Regenwasser-Fallrohren aus Stahl,
mit Korrosionsschutz durch Feuerverzinkung, geeignet für Außenbereich, Ausführung wie nachfolgend beschrieben:

Flächen komplett reinigen und anschleifen durch
ammoniakalische Netzmittelwäsche mit Kunststoffschleifvlies entsprechend BFS-Merkblatt Nr. 5 sowie
Herstellervorgaben.
Grundierung, Zwischenanstrich und Schlussanstrich
mit jeweiligem Zwischenschliff.

Grund-, Zwischen- und Schlussbeschichtung aus
Metallschutzlack, Materialbasis Epoxidharzester,
geeignet für Außenbereich,
lösemittelverdünnbar, hohe Deckkraft,
hohe Haftkraft,
Glanzgrad: seidenmatt,
Farbton: NCS-Farbton S-8000 N

Beschichtung vollflächig deckend umlaufend im Sichtbereich
der Stahlprofile gemäß Angabe in der Einzelposition,
Ausführung der Beschichtungen gleichmäßig im Rollverfahren.

In die Einheitspreise sind der Schutz der angrenzenden
Bauteile mittels Abkleben und Entfernen der Abklebungen
nach Fertigstellung einzukalkulieren.

**04.01.0001 Lackierung Stahlprofile, feuerverzinkt, Abwicklung < 1,5m, Arbeitshöhen bis 6,00 m, inkl. Gerüst**
Lackierung von neuen Stahlprofilen als Stützen
im Außenbereich, feuerverzinkt,
Ausführung komplett gemäß o.a. Ausführungsbeschreibung
Lackierung feuerverzinkte Stahlprofile und Stahl-Fallrohre,
Profiltypen z.B. Rundrohre RO 177,8, RO 323,9, etc.

Ausführung allseitig umlaufend,
Abwicklungslänge > 0,50 m bis 1,50 m.

Ausführung in unterschiedlichen Einzellängen der Profile
von 4,25 - 5,40 m

Arbeitshöhen bis ca. 6,00 m ü. OK Gelände,
Gelände unbefestigt,
Ausführung gemäß beiliegenden Plänen.

Sämtliche erforderlichen Arbeitsgerüste und Schutzmaßnahmen von angrenzenden oberflächenfertigen Bauteilen
sowie die Erschwernis bei der Ausführung sind in den EP
einzukalkulieren.

Abrechnung in qm gemäß Abwicklungsfläche der zu
beschichtenden Profile.

Ausführungsort:
Überdachung Vorplatz,
Überdachung Liegendkrankenvorfahrt
Menge: 163,000 m2

**04.01.0002 Lackierung Stahlprofile, feuerverzinkt, Untersichtsbreite ca. 10 - 30 cm, Arbeitshöhen bis 6,00 m, inkl. Gerüst**
Lackierung von neuen Stahlprofilen als Träger
im Außenbereich, feuerverzinkt,
Ausführung komplett gemäß o.a. Ausführungsbeschreibung
Lackierung feuerverzinkte Stahlprofile und Stahl-Fallrohre,
Profiltypen z.B. HEA 240, HEB 550 etc.

Ausführung Unterseite und Flansche im
Sichtbereich gemäß Angabe der Bauüberwachung des AG,
Breite Untersicht: ca. 10 - einschl. 30 cm

Ausführung in unterschiedlichen Einzellängen der Profile
von 3,00 - 65,00 m

Arbeitshöhen bis ca. 6,00 m ü. OK Gelände,
Gelände unbefestigt,
Ausführung gemäß beiliegenden Plänen.

Sämtliche erforderlichen Arbeitsgerüste und Schutzmaßnahmen von angrenzenden oberflächenfertigen Bauteilen
sowie die Erschwernis bei der Ausführung sind in den EP
einzukalkulieren.

Abrechnung in lfm Profillänge.

Ausführungsort:
Überdachung Vorplatz,
Überdachung Liegendkrankenvorfahrt
Menge: 410,000 m

**04.01.0003 Lackierung Fallrohr aus Stahl, feuerverzinkt, DN 50, Arbeitshöhen bis 6,00 m, inkl. Gerüst**
Lackierung von Fallrohren und Standrohren aus Stahl,
im Außenbereich, feuerverzinkt, einschl. Befestigungselementen
wie Schellen, Gewindestangen, etc.,
Ausführung komplett gemäß o.a. Ausführungsbeschreibung
Lackierung feuerverzinkte Stahlprofile und Stahl-Fallrohre,
Nenngröße: DN 50

Arbeitshöhen bis ca. 6,00 m ü. OK Gelände,
Gelände unbefestigt,
Ausführung gemäß beiliegenden Plänen.

Sämtliche erforderlichen Arbeitsgerüste und Schutzmaßnahmen von angrenzenden oberflächenfertigen Bauteilen
sowie die Erschwernis bei der Ausführung sind in den EP
einzukalkulieren.

Abrechnung in lfm Rohrlänge.

Ausführungsort:
Überdachung Vorplatz
Menge: 36,000 m

**04.01.0004 Lackierung Rohrbogen aus Stahl, feuerverzinkt, DN 50, Arbeitshöhen bis 6,00 m, inkl. Gerüst**
Lackierung von Rohrbögen aus Stahl,
im Außenbereich, feuerverzinkt, einschl. Befestigungselementen
wie Schellen, Gewindestangen, etc.,
Ausführung komplett gemäß o.a. Ausführungsbeschreibung
Lackierung feuerverzinkte Stahlprofile und Stahl-Fallrohre,
Nenngröße: DN 50

Arbeitshöhen bis ca. 6,00 m ü. OK Gelände,
Gelände unbefestigt,
Ausführung gemäß beiliegenden Plänen.

Sämtliche erforderlichen Arbeitsgerüste und Schutzmaßnahmen von angrenzenden oberflächenfertigen Bauteilen
sowie die Erschwernis bei der Ausführung sind in den EP
einzukalkulieren.

Abrechnung in Stück Rohrbögen.

Ausführungsort:
Überdachung Vorplatz
Menge: 17,000 st

**04.01.0005 Lackierung Fallrohr aus Stahl, feuerverzinkt, DN 70, Arbeitshöhen bis 6,00 m, inkl. Gerüst**
Lackierung von Fallrohren und Standrohren aus Stahl,
im Außenbereich, feuerverzinkt, einschl. Befestigungselementen
wie Schellen, Gewindestangen, etc.,
Ausführung komplett gemäß o.a. Ausführungsbeschreibung
Lackierung feuerverzinkte Stahlprofile und Stahl-Fallrohre,
Nenngröße: DN 70

Arbeitshöhen bis ca. 6,00 m ü. OK Gelände,
Gelände unbefestigt,
Ausführung gemäß beiliegenden Plänen.

Sämtliche erforderlichen Arbeitsgerüste und Schutzmaßnahmen von angrenzenden oberflächenfertigen Bauteilen
sowie die Erschwernis bei der Ausführung sind in den EP
einzukalkulieren.

Abrechnung in lfm Rohrlänge.

Ausführungsort:
Überdachung Liegendkrankenvorfahrt
Menge: 34,000 m

**04.01.0006 Lackierung Rohrbogen aus Stahl, feuerverzinkt, DN 70, Arbeitshöhen bis 6,00 m, inkl. Gerüst**
Lackierung von Rohrbögen aus Stahl,
im Außenbereich, feuerverzinkt, einschl. Befestigungselementen
wie Schellen, Gewindestangen, etc.,
Ausführung komplett gemäß o.a. Ausführungsbeschreibung
Lackierung feuerverzinkte Stahlprofile und Stahl-Fallrohre,
Nenngröße: DN 70

Arbeitshöhen bis ca. 6,00 m ü. OK Gelände,
Gelände unbefestigt,
Ausführung gemäß beiliegenden Plänen.

Sämtliche erforderlichen Arbeitsgerüste und Schutzmaßnahmen von angrenzenden oberflächenfertigen Bauteilen
sowie die Erschwernis bei der Ausführung sind in den EP
einzukalkulieren.

Abrechnung in Stück Rohrbögen.

Ausführungsort:
Überdachung Liegendkrankenvorfahrt
Menge: 6,000 st

**04.01.0007 Lackierung Fallrohr aus Stahl, feuerverzinkt, DN 100, Arbeitshöhen bis 6,00 m, inkl. Gerüst**
Lackierung von Fallrohren und Standrohren aus Stahl,
im Außenbereich, feuerverzinkt, einschl. Befestigungselementen
wie Schellen, Gewindestangen, etc.,
Ausführung komplett gemäß o.a. Ausführungsbeschreibung
Lackierung feuerverzinkte Stahlprofile und Stahl-Fallrohre,
Nenngröße: DN 100

Arbeitshöhen bis ca. 6,00 m ü. OK Gelände,
Gelände unbefestigt,
Ausführung gemäß beiliegenden Plänen.

Sämtliche erforderlichen Arbeitsgerüste und Schutzmaßnahmen von angrenzenden oberflächenfertigen Bauteilen
sowie die Erschwernis bei der Ausführung sind in den EP
einzukalkulieren.

Abrechnung in lfm Rohrlänge.

Ausführungsort:
Überdachung Liegendkrankenvorfahrt
Menge: 11,000 m

**04.01.0008 Lackierung Rohrbogen aus Stahl, feuerverzinkt, DN 100, Arbeitshöhen bis 6,00 m, inkl. Gerüst**
Lackierung von Rohrbögen aus Stahl,
im Außenbereich, feuerverzinkt, einschl. Befestigungselementen
wie Schellen, Gewindestangen, etc.,
Ausführung komplett gemäß o.a. Ausführungsbeschreibung
Lackierung feuerverzinkte Stahlprofile und Stahl-Fallrohre,
Nenngröße: DN 100

Arbeitshöhen bis ca. 6,00 m ü. OK Gelände,
Gelände unbefestigt,
Ausführung gemäß beiliegenden Plänen.

Sämtliche erforderlichen Arbeitsgerüste und Schutzmaßnahmen von angrenzenden oberflächenfertigen Bauteilen
sowie die Erschwernis bei der Ausführung sind in den EP
einzukalkulieren.

Abrechnung in Stück Rohrbögen.

Ausführungsort:,
Überdachung Liegendkrankenvorfahrt
Menge: 2,000 st

### 05 LEISTUNGEN AUF NACHWEIS UND DOKUMENTATION

#### 05.01 LEISTUNGEN AUF NACHWEIS

*Hinweis: ERGÄNZENDE ZUSÄTZLICHE VERTRAGSBEDINGUNGEN STUNDENLOHNARBEITEN*
ERGÄNZENDE ZUSÄTZLICHE VERTRAGSBEDINGUNGEN
FÜR STUNDENLOHNARBEITEN

Stundenlohnarbeiten werden gem. VOB/B §2 Abs. 10 und § 15
ausgeführt bzw. abgerechnet. Der AN hat über Stundenlohnarbeiten
werktäglich Stundenlohnzettel in 2-facher Ausfertigung einzureichen.
Diese müssen außer den Angaben nach VOB/B §15 Abs. 3
folgende Angaben enthalten:
- das Datum
- die Bezeichnung der Baustelle
- die Namen der Arbeitskräfte und deren Berufs-, Lohn- oder
  Gehaltsgruppe
- die genaue Bezeichnung des Ausführungsortes innerhalb der
  Baustelle
- die Art der Leistung
- die geleisteten Arbeitsstunden je Arbeitskraft
- die Gerätekenngrößen

Mit der Ausführung der im Leistungsverzeichnis vorgesehenen
Stundenlohnarbeiten ist erst nach schriftlicher Anordnung des AG
zu beginnen. Der Umfang der im Einzelfall zu  erbringenden
Leistungen wird bei der Anordnung festgelegt.

Für vom AG angeordnete Stundenlohnarbeiten werden die
vereinbarten Stundenverrechnungssätze zuzüglich Umsatzsteuer
nach den tatsächlich geleisteten Arbeitszeiten bezahlt.
Der Verrechnungssatz für die jeweilige Arbeitskraft umfasst sämtliche
Aufwendungen wie Lohn- und Gehaltskosten, Lohn- und Gehaltsnebenkosten, Zuschläge, lohngebundene und lohnabhängige Kosten,
sonstige Sozialkosten, Gemeinkosten, Wagnis und Gewinn.
Wegezeiten, Fahrtkosten sowie Kosten für Aufsicht (Leitungspersonal)
sowie Kleingeräteeinsatz sind ebenfalls in die Einheitspreise der
nachfolgenden Stundenverrechnungssätze einzurechnen und
werden nicht gesondert vergütet.
Die angesetzten Lohnkosten sind auf Basis der Urkalkulation
zu ermitteln.

Wird während der Ausführungszeit erkannt, dass mehr Stundenlohnarbeiten erforderlich werden als beauftragt, werden diese nur vergütet,
wenn vor Ausführung von weiteren Stundenlohnarbeiten eine
entsprechende Auftragserweiterung durch den Auftraggeber erteilt
wurde.

**05.01.0001 Stundensatz Facharbeiter/-in**
Facharbeiter/-in,
Stundenverrechnungssatz wie oben beschrieben.
Menge: 30,000 h

#### 05.02 DOKUMENTATION

**05.02.0001 Zusatzaufwand für geordnete Übergabe der Bestandsunterlagen (Formatierung ohne Tabelle)**
Zusatzaufwand für geordnete Übergabe der Bestandsunterlagen

Die Bestandsunterlagen sind 2-fach in je einem DIN-A4-Ordner
und 1-fach auf digitalem Datenträger (CD, DVD oder USB-Stick)
mit gleicher, nachstehender Ordnerstruktur rechtzeitig
vor Abnahme an die zuständige Objektüberwachung
zur Prüfung zu übergeben.

Die Bestandsunterlagen sind vom AN zusätzlich in das vom AG
zur Verfügung gestellte Projektkommunikationssystem (PKM)
einzustellen, gemäß Struktur und Dateinamen-Schema
nach Vorgabe des AG.

Als Dateiformat ist grundsätzlich „pdf“ zu verwenden.
Planunterlagen sind im Format “dwg“ oder „dxf“ und „pdf“
zu speichern.

Die Unterlagen sind gemäß nachstehender Liste in die
jeweiligen Register einzusortieren.
Sollte ein DIN-A4-Ordner nicht ausreichen, so sind die
Ordner in entsprechender Reihenfolge und mit der
Gesamtanzahl an Ordnern zu nummerieren.
Auf den Rückenschildern sind ferner das Bauvorhaben,
die Gewerkenummer, das Gewerk und die ausführende
Firma zu verzeichnen.
Je nach Gewerk kann es zu einzelnen Abschnitten keine
Angaben geben. Dies ist kenntlich zu machen (z.B. durch
Hinweis: „entfällt“) und die entsprechenden Register sind
leer zu lassen.

Die Dokumente sind jeweils mit Angabe der betreffenden
LV-Positionsnummer direkt auf den zugehörigen
Dokumenten (Datenblätter etc.) zu versehen.

Eine Abnahme ohne vollständige Bestandsunterlagen wird
vom Auftraggeber verweigert.

Register-Nr. - Ordnerinhalt:

0 - Inhaltsverzeichnis

1 - Bauvorhaben, LV-Nummer und Gewerk, Firmenangaben
  und Ansprechpartner

2 - Fachunternehmererklärung / Konformitätserklärungen /
  Übereinstimmungserklärungen/ Leistungserklärungen

3 - Kopie Abnahmeprotokoll(e) – wird vom AG eingefügt
  Bestätigung der Mängelbeseitigung – wird ggf. vom AN
  nachgereicht

4 - Einweisungsprotokolle

5  - Reinigungs-/Wartungs- und Pflegehinweise

6  - Herstellernachweise / Systembeschreibungen /
  Produktdatenblätter / Sicherheitsdatenblätter

7  - Prüfzeugnisse / Zulassungsbescheide
  (z.B. für Brandschutz, Schallschutz, Dämmwerte,
  Druckprüfungen, Spülprotokolle, etc.),
  Prüfbescheinigung Standfestigkeit

8  - TÜV-Zertifikate / TÜV-Abnahmen / Sachverständigenabnahmen /
  Gutachterliche Stellungnahmen

9  - Vollständige Liste der verwendeten Werkstoffe bzw.
  Materialien inkl. der genauen Herstellerbezeichnung

10 - Bedienungsanleitungen

11 - Planverzeichnis und Bestandspläne, wie Werkpläne
  mit Eintragung tatsächlicher (ggf. abweichender) Ausführung,
  Werkstattzeichnungen, Verlegepläne, Aufbauzeichnungen,
  Schemata, Verteilerpläne, etc.

12 - Zusätzlich bei Technischen Anlagen:
  Für den Betrieb der Technischen Anlagen erforderliche
  Unterlagen (wie z.B. Prüfbücher etc.)
Menge: 1,000 psch
